# Außenfenster (Alu) / Sonnenschutz
Angebotsaufforderung (GAEB 90, DA83)
Währung: EUR
Auftraggeber: Stadt Spremberg / Grodk Am Markt 1 03130 Spremberg

## Außenfenster (Alu) / Sonnenschutz

*Hinweis*
1. Allgemeine Projektbeschreibung

Anlass und Ziel
Aufgrund stetig steigender Bedarfe, Anforderungen und
Schülerzahlen wird es seitens der Stadt Spremberg /
Grodk erforderlich, den Schul-/ Bildungsstandort der
BOS an der Wirthstraße 1 in 03130 Spremberg, zu
erweitern bzw. anzupassen.
Hierfür soll auf dem angrenzenden freien Grundstück ein
bedarfsgerechter Erweiterungsbau mit 2-Feld-Sporthalle
errichtet werden. Nach Inbetriebnahme des Neubaus
sollen die denkmalgeschützte Bestandssporthalle als
Stadthaus umgebaut und der bestehende Pausenhof
erweitert werden.

Lage
Das Hauptgebäude (B) und die Turnhalle (C) wurden in
den Jahren 1904-1905 als Grundschule und höhere
Mädchenschule errichtet. Bei den beiden Bestandsgebäude
handelt es sich um eingetragene Denkmäler.
Der im laufenden Schulbetrieb neu herzustellende
Schulerweiterungsbau (A) liegt auf der
gegenüberliegenden Straßenseite Ecke Wirthstraße /
Friedrichstraße. Das Baugrundstück ist über die
Wirthstraße erreichbar. Der an den Schulcampus
angrenzende Abschnitt der Wirthstraße wird im Zuge der
Maßnahme für den öffentlichen Straßenverkehr gesperrt.

Neubau Schulerweiterungsbau (A)
Der Schulerweiterungsbau ist als dreigeschossiger
Baukörper ohne Unterkellerung konzipiert. Richtung
Westen staffelt sich der Baukörper von drei
Vollgeschossen auf zwei Vollgeschosse herab. Die
verschiedenen Nutzungsbereiche sind über ein
gemeinsames Atrium zu erreichen. Ausgehend von dem
Atrium, das in Zuordnung zum zum Haupteingang
positioniert ist, sind alle Raumbereiche über eine
ringförmige Erschließung in guter Orientierbarkeit
erreichbar. Alle Räume sind barrierefrei erreichbar.

Gebäudeabmessungen: ca. 67,10 x 59,20 Meter.
BGF Erweiterungsbau über alle Geschosse: ca. 7.280 m².

Bei dem zu errichtenden Ergänzungsbau handelt es sich
um einen Sonderbau (Schule) der
Gebäudeklasse 5.
Tragende und aussteifende Elemente der Decken sowie
tragende Außen- und Innenwände werden als
Stahlbetonkonstruktionen ausgeführt. Nichttragende
Innenwände werden als leichte Trockenbaukonstruktionen
oder Mauerwerkswände errichtet.
Die Fassadenbekleidung wird aus Klinkern mit
Wärmedämmung entsprechend den Wärme- und
Brandschutzanforderungen ausgeführt. Die
Dachentwässerung erfolgt über Fallrohre, die hinter der
Fassadenverkleidung geführt werden.
Weitere Angaben zu der Art und Lage der baulichen
Anlagen sind den beilliegenden Planunterlagen zu
entnehmen.

Barrierefreiheit
Der Ergänzungsbau  und der Schulhof werden barrierefrei
auf Grundlage der DIN 18040-1 und der DIN 18024-1
geplant und ausgestattet.

Wärmeschutz
Alle Anforderungen des Gebäudeenergiegesetzes (GEG)
sind zu erfüllen.

Brandschutz
Alle Vorgaben aus dem Brandschutzkonzept müssen
umgesetzt werden.

Schallschutz
Die Mindestanforderungen für den Schallschutz gegen
Außenlärm müssen durch die Schalldämmung der
Außenbauteile gewährleistet werden.
Für den Schallschutz innerhalb des Ergänzungsbaus sind
die Anforderungen ebenfalls durch die Konstruktionen zu
gewährleisten. Anforderungen an die Raumakustik für
Unterrichtsräume werden durch akustische Maßnahmen
erfüllt.

Arbeitsschutz
Für den Ergänzungsbau sind u.a. die
Mindestanforderungen der Technischen Regeln für
Arbeitsstätten zu erfüllen. Sicherheitseinrichtungen
zum Arbeitsschutz für spätere Arbeiten im Sinne des
SiGe-Schutzes werden installiert.
Da sich die Baustelle auf einem in Nutzung stehenden
Schulcampus befindet, ist im Rahmen der
Baustelleneinrichtung besondere Vorsicht geboten. Die
Baustelle wird durch Bauzäune sicher vom restlichen
Grundstück getrennt.

Umweltschutz:
Es gelten die gesetzlichen Bestimmungen zum
Umweltschutz.

*Hinweis*
2. Allgemeine Vorbemerkungen

Bei der Ausführung sind zusätzlich die nachfolgenden
Hinweise zu beachten.
Leistungen, die sich hieraus ergeben und im
Leistungsverzeichnis nicht gesondert vermerkt sind,
müssen in die Einheitspreise eingerechnet werden bzw.
sind in einem gesonderten Anschreiben zu vermerken. Die
dem Leistungsverzeichnis beiliegenden Pläne gelten
unmittelbar als Ergänzung der beschriebenen Leistung.

Für die nachfolgend ausgeschriebenen Arbeiten gelten
die Allgemeinen Technischen Vorschriften für
Bauleistungen (VOB Teil C) in ihrer neuesten Fassung,
sowie die einschlägigen und neuesten Bestimmungen des
Deutschen Normenausschusses (DAN bzw. des Deutschen
Institutes für Normung), die anekannten Regeln der
Technik und die berufgsgenossenschaftlichen
Vorschriften.

Der Bieter ist verpflichtet, die im
Leistungsverzeichnis beschriebenen Positionen auf
Vollständigkeit, fachgerechte Ausführung und Eignung
für den vorgesehenen Verwendungszweck zu überprüfen.
Dieses gilt auch im Hinblick auf die zu erwartenden
Beanspruchungen der Bauteile.

Als selbstverständlich wird vorausgesetzt, dass sich
die Anbieter vor der Preisermittlung mit allen
Vertragsbedingungen, Plänen, Zeichnungen sowie den
örtlichen Verhältnissen vertraut gemacht haben.
Sofern vom Auftragnehmer nicht ausdrücklich
gegenteiliges erwähnt, sichert er mit der
Angebotsabgabe zu, dass die ihm zur Verfügung
gestellten Unterlagen und Angaben ausreichend waren, um
sämtliche zur Preisfindung erforderlichen Umstände zu
erfassen und damit die übernommenen Leistungen
abnahmereif und funktionsfähig zu den angebotenen
Preisen erbringen zu können.

2.1 Angaben zur Baustelle

Die örtlichen Gegebenheiten sind neben der
Leistungsbeschreibung, dem Lageplan und einer
Besichtigung zu entnehmen. Es wird dringend empfohlen,
die Baustelle bzw. das Baufeld vor Abgabe eines
Angebots zu besichtigen, um alle preisbeeinflussenden
Umstände für die Bauarbeiten berücksichtigen zu können.
Angaben zu den Bodenverhältnisse, dem Baugrund und
seiner Tragfähigkeit sind dem Baugrundgutachten (Anlage
zur Ausschreibung) zu entnehmen.

Die Baustelle liegt an der Wirthstraße gegenüberliegend
dem bestehenden Schulcampus.
Die Zufahrt der Baustelle ist über eine neu zu
schaffende Gehwegüberfahrt in der Wirthstraße möglich.
Abmessungen und Dimensionen der Durchgänge sowie
Gehweg- und Straßenbreiten sind den notwendigen
Ortsbesichtigungen des Bieters, skizzenmäßig dem
Lageplan und den beigefügten Planunterlagen zu
entnehmen. Stellplätze für PKW stehen auf dem
Baugrundstück nicht und auf der vorgesehenen
Baustelleneinrichtungsfläche nur eingeschränkt zur
Verfügung.
Die für den Baustellenverkehr erforderlichen Verkehrs-
und Anlieferflächen und Flächen für Materiallieferung
werden nur auf Veranlassung des Auftraggebers (AG)
erstellt bzw. zur Verfügung gestellt oder zugewiesen.
Es ist unbedingt zu beachten, dass während der
Baumaßnahme auf dem direkt an die Baustelle
angrenzenden Gelände laufender Schulbetrieb und dessen
Belange zu berücksichtigen sind. Die Fluchtwege aus dem
Bestands-Schulgebäude müssen immer freigehalten werden.
Die bestehende Feuerwehrzufahrt  und die
Feuerwehrbewegungsflächen zum in Nutzung befindlichen
Bestands-Schulgebäude und der Zugang zum Schulgebäude
sind dauerhaft  freizuhalten.

Verkehrsverhältnisse auf der Baustelle:
Dem AN obliegt die allgemeine Verkehrssicherungspflicht
für seinen Baubereich während der Bauzeit für die
auszuführenden Arbeiten.
Sofern der AN öffentlichen Verkehrsraum in Anspruch
nimmt, obliegt ihm auch hier die
Verkehrssicherungspflicht. Genehmigungen sind bei der
zuständigen Ordnungsbehörde einzuholen. Die
Organisation des eigenen Baustellenverkehrs obliegt dem
AN.
Behinderungen, die infolge ungenügender
Arbeitsvorbereitung und mangelhafter Logistik
entstehen, gehen zu Lasten des AN. Der AN hat sich ggf.
unter Einbeziehung der örtlichen Bauüberwachung des AG
mit den anderen Unternehmern zu koordinieren.

Anschlüssen für Wasser, Energie und Abwasser:
Das temporäre Baustromversorgungsnetz für die gesamte
Baumaßnahme, einschl. der Baustromverteiler und der
Baubeleuchtung im Bereich der Verkehrswege wird auf
Veranlassung des AG bereitgestellt. Alle weiteren
Anschlüsse sind durch den AN selbst zu erbringen.
Die Grenzwerte der zur Verfügung gestellten
Baustromanschlüsse (s. Vorschlag BE-Plan) betragen:
200 A für den Anschluss KVS 1
80 A für den Anschluss KVS 2
Benötigte Anschlusswerte für Maschinen sind vorab und
rechtzeitig vor Ausführung vor Ort zu prüfen. Die
Heranführung der erforderlichen Medien zum Arbeitsplatz
muss vom AN eigenverantwortlich organisiert werden.
Benötigte Unterverteilungen, Verlängerungen etc. hat
der Auftragnehmer zu stellen. Die Installation der
Verbindungen einschl. der Arbeitsplatzbeleuchtung
obliegt dem Auftragnehmer auf eigene Kosten.
Anschlüsse, Unterverteilungen und Verlängerungen etc.
werden nicht gesondert vergütet.
Die temporäre Bauwasserversorgung wird für die
Baumaßnahme auf Veranlassung des AG zur Verfügung
gestellt.

Baustellenschild, Werbung:
Ein Baustellenschild wird bauseits gestellt. Plakat-
und Firmenwerbung sind nur mit Genehmigung des AG
erlaubt. Das Fotografieren und Veröffentlichen der
Baumaßnahme ist ebenfalls nur mit Genehmigung des AG
erlaubt

Baustellengerüst:
Auf Veranlassung des AG wird ein längsorientiertes
Fassadengerüst, Lastklasse 4 (3,0 KN/m², Systembreite
SW09 mit einem Abstand zwischen Gerüst und Rohfassade
von ca. 45 cm bereitgestellt. Das Gerüst wird mit 30cm
breiten Konsolen versehen.
Wenn in den LV-Positionen nicht anders beschrieben sind
alle weiteren Gerüste, die vom AN für die
vertragsgemäßen Durchführung der Bauleistungen als
erforderlich erachtet werden, vom  AN aufzustellen,
vorzuhalten und in die Einheitspreise einzukalkulieren.
Die geltenden Normen sind einzuhalten.

Flächen, Räume:
Der AG gestattet dem AN auf dem Baugrundstück die im
Einzelnen näher beschriebenen Leistungen auszuführen.
Der AG stellt dem AN nur soweit ausdrücklich bekannt
und zugesagt Baustelleneinrichtungsflächen zur
Verfügung, siehe hierzu Lageplan bzw. Vorschlag des
Auftraggebers (AG) für die Baustelleneinrichtung
(BE-Plan). Die vom Auftragnehmer (AN) geplante
Baustelleneinrichtung ist zwingend mit der Bauleitung
des AG abzustimmen.
Für die sichere Lagerung seiner Baustoffe und für die
Unterbringung der Arbeitnehmer muss der Auftragnehmer
eigenverantwortlich sorgen. Entsprechend dem
Platzangebot sind Baustelleneinrichtungs- und
Materialanliefermöglichkeiten für die Baustelle in
einem begrenzten Umfang vorhanden. Räume werden nicht
gestellt.
Umlagerungen, mit denen während des Bauablaufs
gerechnet werden muss, werden nicht gesondert vergütet.
Der AG behält sich vor, die Nutzungsbedingungen zur BE
für den AN zu widerrufen, wenn dies aus Gründen des
Bauablaufs erforderlich wird.
Der Auftraggeber hält für alle Beschäftgte der
Baustelle einen Sanitärcontainer mit WCs und
Waschgelegenheiten vor.

Baustellensicherheit:
Der AN ist während der Zeitdauer der Bauzeit für die
auszuführenden Arbeiten für die Einhaltung der
Baustellensicherheit und die Beachtung der
Unfallverhütungsvorschriften der Berufsgenossenschaft
verantwortlich.
Der AN ist auch für das ordnungsgemäße Verschließen der
Baustelle verantwortlich. Sollten andere Gewerke oder
Beteiligte länger auf der Baustelle tätig sein, so ist
mit diesen eine Einigung über das Verschließen der Tor-
und Türanlagen zu treffen.
Der AN schützt, wenn in den nachfolgenden
Leistungstexten nicht anders beschrieben, die übrigen
Bauausführenden vor allen aus seinen Tätigkeiten
herrührenden Gefahren durch z.B. Absturzsicherungen,
Abschrankungen, Markierungen etc. Die vom AN
diesbezüglich auszuführenden Leistungen verstehen sich
einschl. Aufbau, Vorhaltung, Unterhaltung und Rückbau.
Die Schutzvorrichtungen sind so lange bestehen zu
lassen, bis jede Gefährdung von Personen oder Sachen
ausgeschlossen ist.

Sauberkeit / Ordnung:
Es wird besonderen Wert darauf gelegt, dass die
Baustelle jederzeit in einem ordnungsgemäßen,
aufgeräumten und besenreinen Zustand ist. Dazu sind,
sofern Dritte nicht behindert werden, die Arbeitsplätze
mindestens wöchentlich zu reinigen. Die hierbei
anfallenden Kosten sind in die Einheitspreise
einzukalkulieren. Anfallende Rest- und
Verpackungsmaterialien sind grundsätzlich in
Verantwortung und auf Kosten des AN abzufahren.
An den Arbeiten anderer Gewerke dürfen keine
Verschmutzungen entstehen. Ggf. verschmutzte
Oberflächen sind sofort und ohne besondere Aufforderung
zu reinigen.
Alle durch den Baubetrieb verursachten Verschmutzungen
im öffentlichen Bereich und auf den Nachbargrundstücken
sind ebenfalls sofort zu beseitigen.
Der AG behält sich vor, bei Nichteinhaltung der
Sauberkeit, anfallende Kosten durch Beseitigung durch
einen Dritten, anteilig zu Lasten des AN umzulegen.

Einmessung, Meterriss:
Alle für die vom AN zu erbringenden Leistungen
erforderlichen Vermessungs-, Einmess- und Messarbeiten,
sowie für die Erstellung der Aufmaße sind von ihm
eigenverantwortlich durchzuführen. Vermessungspunkte
sind ausreichend zu sichern, auch wenn diese nicht vom
AN hergestellt wurden. Diese Leistungen werden nicht
gesondert vergütet und sind in den angebotenen
Einheitspreisen kalkulatorisch zu berücksichtigen.
Vom AG werden zwei Hauptachsen und ein Höhenfestpunkt
übergeben.
Wenn in den LV-Positionen nicht anders beschrieben,
wird in jedem Geschoss nur ein Meterpunkt durch den AG
angebracht. Das "Heranholen" der Höhenpunkte an die
Ausführungsbereiche obliegt dem AN.

Vorhandene Anlagen, Abwasser- und Versorgungsleitungen
oder Kabel:
Siehe Lageplan. Ggf. vorhandene Schächte, Gullys,
Einläufe, Löschwasserhydranten und Rigolen dürfen nicht
überbaut werden bzw. sind zugänglich zu halten.

2.2. Angaben zur allgemeinen Ausführung

Den Arbeiten liegt die VOB, neueste Fassung,
insbesondere deren technische Vorschriften, sowie alle
DIN und sonstigen Vorschriften in der neuesten Fassung
zu Grunde.

Bei der Angebotsbearbeitung ist die Gesamtheit der
Vergabeunterlagen zu berücksichtigen.
Die dem Leistungsverzeichnis beiliegenden Unterlagen
gelten unmittelbar als Ergänzung der beschriebenen
Leistung. Leistungen, die sich hieraus ergeben und im
Leistungsverzeichnis nicht gesondert vermerkt sind,
müssen berücksichtigt werden und sind in die
Einheitspreise einzukalkulieren.
Alle Leistungen umfassen die Lieferung, Montage bzw.
Herstellung und den Einbau der beschriebenen Bauteile
und Stoffe, einschließlich Anlieferung, Abladen, Lagern
und Transport auf der Baustelle bis zur fertigen
Leistung einschließlich aller Nebenleistungen, wenn
nicht ausdrücklich im Leistungstext anderslautend
angegeben.
Die Vorhaltung aller zur Erbringung der Leistung
erforderlichen Maschinen, Geräte und Materialien ist im
Einheitspreis enthalten.

Maße:
Angaben von Bauteilabmessungen und absoluten Höhen sind
ca.-Angaben und müssen vor Ort durch Aufmaß des AN
verifiziert werden.Vor Beginn der Arbeiten hat der AN
sämtliche Maße am Bau eigenverantwortlich zu prüfen.
Beanstandungen sind der Bauleitung des AG umgehend
schriftlich mitzuteilen. Massenänderungen und
voraussichtliche Mehrkosten sind der Bauleitung des AG
vor der Ausführung schriftlich mitzuteilen.
Für Maßtoleranzen gelten, soweit nicht anders
aufgeführt, grundsätzlich die kleinsten Abmaße
in den jeweiligen Tabellen der Normen DIN 18202 bis
18203. Durch regelmäßige Kontrollmessungen ist die
Einhaltung der zulässigen Toleranzen nachzuweisen.

Einbau von Materialien:
Zur Ausführung dürfen grundsätzlich nur Materialien und
Konstruktionen gelangen, die hinsichtlich Verarbeitung
und Funktion eine hohe Gesundheits- und
Umweltverträglichkeit und eine hohe Wirtschaftlichkeit
und Nachhaltigkeit aufweisen. Für alle einzubauenden
Baustoffe sind Gütenachweise zu erbringen.
Vorgeschriebene und anzubietende Materialien sowie
bauseits zu liefernde Teile sind unter Beachtung der
Verarbeitungsrichtlinien der Hersteller und ggf. gemäß
den Vorgaben der Prüfzeugnisse und Zulassungen
einzubauen. Die Verwendung von Baustoffen oder
Bauteilen mit bauaufsichtlicher Zulassung bedingt die
Beachtung aller dort angegebenen Randbedingungen und
Anwendungsvorschriften.
Es dürfen nur Materialien verwendet werden, bei denen
dem AN bekannt ist, dass sie gleichwertig für mind.
fünf Jahre nachgeliefert werden können.
Der AN muss die genehmigungsfähige Verwendbarkeit des
eingebauten Bauprodukts vor der Ausführung nachweisen.

Später verdeckt liegende Leistungen werden nur
abgenommen, solange diese noch offen
liegen. Die Bauleitung ist deshalb rechtzeitig zur
Teilabnahme aufzufordern.
Sämtliche Positionen verstehen sich als komplette
Leistung, einschl. Anschlüsse, Befestigungen,
Kleinteilen etc..
Sind in den Positionen für die Leistung erforderliche
Stoffe nicht enthalten, so ist dies mit dem Hinweis
"wird gesondert vergütet" vermerkt. Ansonsten gilt die
Leistung einschließlich aller hierfür erforderlichen
Stoffe.

Ausbau / Abbruch von Materialien:
Sind in den Positionen der nachfolgenden Titel
Materialien auszubauen oder abzubrechen, so geht dies
in das Eigentum des AN über, wenn in den entsprechenden
Positionen nichts anderes vermerkt ist. Ausgebautes
Material ist grundsätzlich sofort in Container zu
schaffen oder direkt zu laden und abzufahren. Eine
freie Lagerung im Gebäude oder im Bereich der
Baustelleneinrichtung ist nicht zulässig.
Die fachgerechte Entsorgung/Beseitigung ist durch den
AN bzw. das eingesetzte Entsorgungsunternehmen
nachzuweisen.

Bemusterungen:
Der AN hat eine Bemusterung auf Anforderung des AG
durchzuführen. Das alleinige Entscheidungsrecht trägt
der AG in Abstimmung mit dem planenden Architekten. Dem
AG ist eine Frist von 5 Werktagen für die Entscheidung
einzuräumen.
Auf Verlangen des AG hat der AN den Nachweis der Güte
und Gebrauchstauglichkeit seiner Lieferungen und
Leistungen auf seine Kosten zu erbringen.

Schall- und Brandschutz
Die für den Schall- und Brandschutz relevanten
einschlägigen Regelwerke, DIN-Normen und
VDI-Richtlinien in der jeweils aktuellen Fassung sowie
das objektbezogene Brandschutzkonzept sind zu beachten.
Die technischen und organisatorischen Maßnahmen auf der
Baustelle erfordern u.a. den Brand- und
Explosionsschutz und liegen im Verantwortungsbereich
des AN.
Es gelten die gesetzlichen Bestimmungen.

Umweltschutz:
Es gelten die gesetzlichen Bestimmungen zum
Umweltschutz.

Lärmschutz
Die Ausführung der Bauarbeiten ist nur außerhalb der
schutzwürdigen Nachtzeit (Nachtruhe) bzw. der Sonn- und
Feiertage erlaubt.
Beim Einsatz der Baumaschinen und Geräte ist die
allgemeine Verwaltungsvorschrift zum Schutz gegen
Baulärm einzuhalten. Die eingesetzten Geräte dürfen die
vorgeschriebenen niedrigsten Immissionswerte nicht
überschreiten.

Das Bauwerk ist so zu errichten bzw. die Baustelle ist
so zu betreiben und jeder hat sich so zu verhalten,
dass schädliche Umweltimmissionen vermieden werden.

Während der Ausführung kann es zu Beeinträchtigungen im
Bauablauf durch den laufenden Schulbetrieb kommen. In
Prüfungszeiten kann es einzelne Tage geben, an denen
nicht oder nur eingeschränkt lärmintensive Tätigkeiten
ausgeübt werden können. Die entsprechende Information
erfolgt seitens des Bauherrn mit einem Vorlauf von
mind. 2 Wochen.

Schulbau
Die Vorgaben der Unfallverhütungsvorschrift Schulen
(DGUV Vorschrift 81) zur Abwehr schulspezifischer
Gefährdungen sind umzusetzen.

2.3. Angaben zur Organisation des AN

Planausgang an den AN:
Der Planausgang bzw. anderer Ausführungsunterlagen an
den AN erfolgt ausschliesslich digital per PDF / Email.
Wünscht der AN Plansätze in Papierform, so muss der AN
eigenständig und auf eigene Kosten für den Ausdruck,
bzw. Vervielfältigung, der zur Verfügung gestellten
PDF-Dateien Sorge tragen. Mögliche resultierende Druck-
und Plotkosten sind in die Einheitspreise
einzukalkulieren und werden nicht gesondert vergütet.
Die vom Auftragnehmer verwendeten Ausführungsunterlagen
müssen den Freigabevermerk des Auftraggebers oder der
Architekten tragen. Durch die Übergabe neuer Unterlagen
ungültig gewordene Unterlagen sind vom AN entsprechend
zu kennzeichnen und aufzubewahren.

Bauleitung/Fachbauleitung des AN:
Den nach Landesbauordnung verantwortlichen
Bauleiter/Fachbauleiter hat der AN vor Arbeitsaufnahme
schriftlich zu benennen und bei Arbeitsbeginn zu
stellen.

Der AN hat einen fachkundigen und zuverlässigen
Vertreter mit der örtlichen Bauleitung zu beauftragen
und diesen dem AG vor Baubeginn schriftlich zu
benennen. Der Vertreter des AN muss der deutschen
Sprache mächtig sein und täglich auf der Baustelle
anwesend sein.
Personaländerungen sind der Bauleitung des AG sofort
bekannt zu geben.

Um allen Beteiligten eine möglichst reibungslose
Bauabwicklung garantieren zu können, ist auf
Veranlassung des AG bzw. der beauftragten
Bauüberwachung regelmäßig eine Baubesprechung mit der
Bauleitung vorgesehen. An dieser hat der Auftragnehmer
oder ein verantwortlicher Vertreter des Auftragnehmers
teilzunehmen. Die vereinbarten Besprechungstermine sind
verbindlich einzuhalten.

SiGeKo:
Die Beauftragung des SiGe-Koordinators erfolgt durch
den AG, soweit nach Baustellenverordnung erforderlich.
Durch den SiGeKo wird eine Baustellenordnung übergeben.
Der AN ist dafür verantwortlich, dass ein
qualifizierter, ständig anwesender Mitarbeiter in die
SiGe-Planung eingewiesen wird.
Bei der Durchführung der Arbeiten ist der AN
(Arbeitgeber) für den Arbeits- und Gesundheitsschutz
seiner Arbeitnehmer verantwortlich.
Der AN hat schriftlich nachzuweisen, dass seine
Arbeitnehmer hinsichtlich des SiGe-Schutzes
unterrichtet wurden und hat dem SiGeKo eine
qualifizierte Gefährdungsbeurteilung vorzuweisen.
Werden Gerüste und Einrichtungen anderer AN mitbenutzt,
so sind diese auf Ordnungsmäßigkeit entsprechend UVV zu
prüfen. Bedenken sind der Bauleitung des AG und dem
SiGeKo schriftlich mitzuteilen.

Bauzeitenplan des AN:
Den Angebotsunterlagen sind die für die
ausgeschriebenen Leistungen gesetzten Beginn- und
Fertigstellungsfristen dargestellt. Ein detailliert
gegliederter Bauzeitenplan ist vom AN für die
beauftragten Leistungen unter Beachtung des
Rahmenterminplans des AG zu erstellen und spätestens
eine Woche nach Auftragserteilung dem AG zur Prüfung zu
übergeben. In diesem sind die jeweiligen Bauabläufe
schlüssig darzustellen, inkl. der erforderlichen
Planungsleistungszeiträume des AN. Leistungen Dritter
sind in diesen Bauzeitenplan mit zu berücksichtigen.
Aufgrund des Terminrahmes wird ein Großteil der Gewerke
parallel arbeiten. Die Arbeiten sind entsprechend zu
koordinieren.
Der Bauzeitenplan ist den Erfordernissen und
tatsächlichen Abläufen bei Bedarf fortzuschreiben.
Sofern in den Ausschreibungsunterlagen von -Tagen- oder
-Wochen- gesprochen wird sind stets -Kalendertage. bzw.
Kalenderwochen- gemeint. Wird von -Werktagen-
gesprochen, gelten die Tage von Montag bis Samstag,
jeweils einschließlich.

Baustelleneinrichtungsplan des AN:
Der AN hat einen skizzenhaften
Baustelleneinrichtungsplan zu erstellen. Ein
beiliegender Lageplan / Baustelleneinrichtungsplan kann
dafür als Grundlage dienen. Der BE-Plan des AN gilt als
Vorschlag, die Baustelleneinrichtung ist zwingend mit
der Bauleitung des AG abzustimmen.

Protokolle des AN:
Folgende Protokolle sind regelmäßig durch den AN der
Bauleitung des AG zu liefern, sofern nicht anders
vereinbart:
Bautagesberichte,
Lieferscheine (für alle Stoffe),
Wiegescheine( z. B. für angelieferte Bauteile vor
dessen Einbau).
Die Lieferung der Protokolle ist eine Nebenleistung und
wird nicht gesondert vergütet.

Bautagesberichte des AN:
Der AN hat Bautagesberichte in deutscher Sprache zu
führen und dem Auftraggeber wöchentlich zu übergeben.
Sie müssen alle Angaben enthalten, die für die
Ausführung und Abrechnung des Auftrages von Bedeutung
sein können, u.a.
Wetter, Temperaturen,
Zahl und Art der auf der Baustelle beschäftigten AK,
auch von Nachunternehmern,
Zahl und Art der eingesetzten Großgeräte sowie deren
Zu- und Abgang,
Anlieferung von Hauptbaustoffen,
Art, Umfang und Ort der geleisteten Arbeiten mit den
wesentlichen Angaben über den Baufortschritt (Beginn
und Ende von Leistungen größeren Umfanges,
Betonagezeiten und dergleichen),
Behinderung und Unterbrechung der Ausführung,
Arbeitseinstellung mit Angabe der Gründe,
Unfälle und sonstige wichtige Vorkommnisse.
Eine Kopie der Bautagesberichte ist 14-tägig bei der
Bauleitung des AG abzugeben. Der zeitliche Aufwand zur
Führung der Bautagesberichte ist in die anzubietenden
Einheitspreise einzukalkulieren.

Dokumentation des AN:
Prüfzeugnisse und allgemein bauaufsichtliche
Zulassungen sämtlicher verwendeter Materialien (z.B.
hinsichtlich der Brand- und
Schallschutzqualifikationen) und Unterlagen, die für
den reibungslosen Betrieb des Gebäudes notwendig sind,
sind dem AG spätestens mit der Zusammenstellung der
Dokumentationsunterlagen vollständig und gesammelt zu
übergeben.
Alle notwendige Unterlagen sind dem AG spätestens 4
Wochen vor der geplanten Abnahme unaufgefordert  in
digitaler (1-fach) und Papierform (2-fach) zu
übermitteln.
Die Beschaffung, Zusammenstellung und Vervielfältigung
der erforderlichen Unterlagen ist mit den
Einheitspreisen des Angebots abgegolten.

In die Abnahmedokumentation gehört für jedes Gewerk:
Abnahmeniederschrift,
Fachunternehmererklärungen / Errichterbescheinigungen /
Gewährsbescheinigungen,
Zulassungen / Prüfzeugnissen / Verwendbarkeitsnachweise
mit Übereinstimmungsnachweisen,
Konformitätserklärungen,
Technische Merkblätter, wie z.B. Produktdatenblätter,
Einbau- und Montageanweisungen der Produkthersteller,
Bedienungs- und Pflegeanleitungen,
Prüfberichte und -protokolle,
Wartungsverträge bzw -angebote / Prüfbücher, Auflistung
der Prüfpflichtigen Anlagen mit Angaben zu den
erforderlichen Prüfzyklen.
ggf. Werks und Montageplanungen / Statik,
ggf. Berichte, Genehmigungen der Sachverständigen- und
Gutachterabnahmen,
ggf. Bürgschaft.

Ansonsten wird dem AN eine gesonderte Aufstellung zum
allgemeinen Inhalt der Dokumentationsunterlagen
übergeben.

2.4 Angaben zu Umlagen

Folgende Kosten werden am Ende der Arbeiten über eine
Umlage abgerechnet und sind somit in die Einheitspreise
miteinzukalkulieren:

Verbrauchskosten Strom und Wasser
Der Auftraggeber stellt für die Dauer der Baumaßnahmen
die Versorgung mit Strom und Wasser. Die
Kostenbelastung für die Auftragnehmer für die
Medienversorgung wird auf 0,5% der
Bruttoabrechnungssumme der Schlussrechnung festgelegt.

Sanitärräume
Der Auftraggeber hält für alle Beschäftigte der
Baustelle einen Sanitärcontainer mit ausreichend WCs
und Waschgelegenheiten vor. Die Bereitstellung und der
Unterhalt des Sanitärcontainers wird über eine Umlage
abgerechnet. Die Kostenbeteiligung des AN beträgt
hierfür 0,5% der Bruttoabrechnungssumme der
Schlussrechnung.

Die Umlage (insgesamt 1% der Bruttoabrechnungssumme der
Schlussrechnung) wird zwingend immer abgerechnet. Auch
in Fällen, wo z.B. der AN die über die Umlage
verrechneten Leistungen nicht in Anspruch genommen hat,
muss der AN sich über die beschriebenen Umlagen an den
dem AG entstandenen Kosten beteiligen.

*Hinweis*
3. Technische Vorbemerkungen / Technische
Spezifikationen

Bei der Ausführung sind zusätzlich die nachfolgenden
Hinweise zu beachten.
Leistungen, die sich hieraus ergeben und im
Leistungsverzeichnis nicht gesondert vermerkt sind,
müssen in die Einheitspreise eingerechnet werden bzw.
sind in einem gesonderten Anschreiben zu vermerken.
Weiterhin wird darauf hingewiesen, dass weitere
bindende Technische Vorbemerkungen als Hinweis in den
verschiedenen Kapitel aufgeführt sind.

Vorschriften / Regelwerke
Der AN hat dafür Sorge zu tragen, dass die allgemein
anerkannten Regeln der Technik, die einschlägigen
Normen und Vorschriften, insbesond. hinsichtlich
Brand-, Wärme- und Schallschutz, alle technischen und
behördlichen Vorschriften, die
Arbeitsstättenverordnung, Unfallverhütungsvorschriften
u.s.w., die zum Zeitpunkt der Abnahme Gültigkeit haben,
zu beachten und einzuhalten, die mit der Bemessung,
Herstellung und Funktion der zu erbringenden Leistungen
im Zusammenhang stehen. Hierzu erforderliche Maßnahmen
sind mit den Angebotspreisen abgegolten.

Allgemeine Bauausführung, Arbeitsorganisation
Die Beschreibungen im Leistungsverzeichnis sind
Grundlage für die Angebotskalkulation. Die Ausführung
erfolgt nach freigegebenen Plänen und u.a. unter
Berücksichtigung der Vorgaben und Hinweise des
Tragwerksplaners. Die in den Positionen des
Leistungsverzeichnisses angegebenen Grobmengen dienen
zur Kalkulation, jedoch nicht als Bemaßung für die
Ausführung.
Der AN hat seine Arbeiten mit den anderen am Bau
tätigen Gewerken, in Abstimmung mit dem AG,
eigenverantwortlich so zu koordinieren, dass ein
reibungsloser Ablauf der Arbeiten gewährleistet ist.
Es ist bei der Angebotserstellung davon auszugehen,
dass bestimmte Leistungen des AN zeitlich versetzt und
etappenweise, innerhalb des vorgegebenen bzw.
vereinbarten Zeitrahmens, zu leisten sind. Die
Ausführung der Leistungen einer Position in mehreren
Teilabschnitten und ggf. mit zeitlichen Unterbrechungen
im Zeitrahmen berechtigen den AN nicht zu
Mehrforderungen. Materiallieferungen können aus
Platzgründen und aus Gründen von möglicherweise
etappenweiser Bauabwicklung nicht in jedem Fall in
einer Anlieferung erfolgen. Die Aufwendungen für
verschiedene Anfahrten und Anlieferungen sind in den
angebotenen EP ebenfalls zu berücksichtigen.
Während der Montage ist die Konstruktion im
Außenbereich gegen Witterungseinflüsse, insbesondere
gegen Regen und Sturm, im erforderlichen Maß zu
schützen. Das gilt vor allem bei
Arbeitsunterbrechungen.
Wenn bei Baumaßnahmen nicht den Plänen oder der
Ausschreibung entsprechende Bedingungen oder Umstände
auftreten, ist umgehend die Bauleitung zu verständigen.
Gefahrbereiche bei Montagearbeiten sind abzusperren und
zu kennzeichnen. Entstehen dadurch Behinderungen für
andere Unternehmer oder Dritte, sind der Zeitraum der
Absperrung sowie alternative Maßnahmen mit der
Bauleitung abzustimmen.
Technologische Maßnahmen zur Leistungserbringung liegen
im Verantwortungsbereich des AN. Die Maßnahmen sind mit
der Bauleitung des AG eigenverantwortlich abzustimmen.
Grundsätzlich kann nur ein System mit einer
Typenprüfung und Typengenehmigung des vom AN
eingesetzten Bausystems zur Ausführung kommen. Es sind
ausschließlich Komponenten eines gewählten Systems zu
verwenden. Material, Leistungen und Bauteile müssen
sämtliche Anforderungen erfüllen, welche die
Herstellungsweise, die weiteren Arbeiten am Bauteil,
die Belastung, die Nutzung der Bauteile, die
geforderten Maßgenauigkeiten, die Angaben aus dem
Leistungsverzeichnis usw. stellen.
Alle Angaben des Leistungsverzeichnisses zu
Konstruktionsarten sind als Mindestanforderungen zu
verstehen. Die weitere konstruktive Detailausführung
ist dem Bieter freigestellt, sofern die
Qualitätsstandards im Sinne dieser Ausschreibung
erfüllt sind.
Erforderliche Werk- und Montageplanungen und
dazugehörige statische Nachweise obliegen dem AN. Die
Unterlagen sind dem zuständigen Prüfingenieur für
Tragwerk und dem Ersteller der Entwurfsplanung in
zweifacher Ausfertigung (Papierform) und digital zur
Prüfung vorzulegen. Der AN ist für die korrekte
Dimensionierung der Bauteile allein verantwortlich.
Sämtliche Kosten hierfür sind in die Einheitspreise
einzukalkulieren.
Das Abdecken von zu schützenden Bauteilen und
Gegenständen mit einem geeigneten Material ist
grundsätzlich in die Einheitspreise einzukalkulieren.
Objektgemäßer Witterungsschutz: Die auszuführenden
Leistungen müssen so erfolgen, dass die in Arbeit
befindlichen Bereiche temporär gegen
Witterungseinflüsse und zur Trockenhaltung  geschützt
werden. Der AN hat für die Dauer seiner Bauausführungen
alle Schutzmaßnahmen gegen Beschädigungen,
Witterungseinflüsse, Tagwasser und Schnee zu treffen.
Sofern dem Leistungsverzeichnis keine Detailunterlagen
beigefügt sind, treffen die Pläne des Architekten in
erster Linie eine formale Gestaltungsaussage. Es bleibt
Aufgabe des Auftragnehmers, die Elementstöße,
Verbindungen, toleranzaufnehmenden Anschlüsse u. dgl.
nach Rücksprache mit dem Architekten und gemäß dem zu
erwartenden Gebrauchswert vorzunehmen.
Der AN hat für sämtliche für den AN zum Zeitpunkt der
Angebotsabgabe erkennbaren Leistungen für provisorische
Bauzwischenstände und Montagezustände, die er zur
Erbringung seiner Leistungen benötigt, die Kosten in
der Angebotskalkulation zu berücksichtigen. Hierzu
zählen neben Hilfsmitteln und Gerüsten auch
Verstärkungen und Dimensionierungen von Bauteilen für
Belastungen während des Transports und der Montage. Auf
Anmerkungen in den Positionen des
Leistungsverzeichnisses wird verwiesen
Befestigungselemente, die im Ausnahmefall
Flächendichtungen durchdringen, sind mit auf das
Dichtungsmaterial abgestimmten Abdichtungsstoffen
(i.d.R. ohne Lösungsmittel) abzudichten. Im Zweifel ist
Rücksprache mit der Bauleitung erforderlich.
Bei der Ausführung von Bauteilen und Anschlüssen, die
der Herstellung der Luftdichtheit des Gebäudes dienen,
ist davon auszugehen, dass vor oder bei der Abnahme der
Leistungen durch den Auftraggeber oder eine von ihm
beauftragte Fachkraft eine Prüfung der Luftdichtheit
durch einen Blowerdoor-Test durchgeführt wird.
Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

Material
Zur Verarbeitung vorgesehenes Material muss nicht nur
die Europäische Normung, sondern vorrangig die für die
betreffende Region innerhalb Deutschlands die
entsprechenden Anforderungsklassen aus den nationalen
Anhängen der Norm erfüllen. Bauprodukte und Bauarten
müssen bauaufsichtlich zugelassen sein (allgemeine
Bauartgenehmigung).
Zur Einhaltung der allgemeinen Anforderungen an die
Bauausführung "Brandschutz" ist zu beachten, dass bei
tragenden Bauteilen die Baustoffe den
Mindestanforderungen der Standsicherheit im Brandfall
und die trennenden Bauteile den Anforderungen auf den
Widerstand gegen die Ausbreitung von Feuer und Rauch
genügen müssen.

3.1. Baustelleneinrichtung

Das Einrichten und Vorhalten der Baustelleneinrichtung
des AN über die gesamte Bauzeit der im Aufgabenbereich
des AN liegenden Leistungen, sowie das Räumen der
Baustelle ist als eine Leistung des AN in die
Einheitspreise einzukalkulieren und wird nicht
gesondert vergütet, wenn nicht ausdrücklich im
Leistungstext anderslautend angegeben.
Insbesondere zählen hierzu:
Sämtliche Hebe-, Förder- und Transportanlagen (z.B.
Bauaufzug zum Materialtransport, Schuttröhren, etc.),
die zur vertragsgemäßen Durchführung der Bauleistungen
erforderlich sind, betriebsfertig aufstellen und
vorhalten.
Sämtliche Geräte, Werkzeuge und sonstige
Betriebsmittel, die zur vertragsgemäßen Durchführung
der Bauleistungen erforderlich sind, betriebsfertig
aufstellen und vorhalten.
Sicherungsmaßnahmen.
Beseitigung Eigenschutt.
Für die vertragsgemäßen Durchführung der Bauleistungen
erforderliche Unterverteilungen, Verlängerungen etc.
(Ein Baustrom- und ein Bauwasseranschluss wird vom AG
in Nähe zu der Baustelle gestellt.)
Für die vertragsgemäßen Durchführung der Bauleistungen
erforderliche Arbeitsplatzbeleuchtung. Die Beleuchtung
der Verkehrswege wird durch den AG organisiert.
Alle für die vertragsgemäßen Durchführung der
Bauleistungen erforderliche Gerüste, Arbeitsbühnen,
Fahrgerüste o.ä. sind von dem AN aufzustellen,
vorzuhalten und in die Einheitspreise einzukalkulieren,
wenn in den nachfolgenden LV-Positionen nicht anders
beschrieben. Die geltenden Normen sind einzuhalten.
Die Baufeldumschließung bzw. -sicherung mittels Bauzaun
wird durch den AG veranlaßt. Ansonsten ist hierzu das
Kapitel -Allgemeine Vorbemerkungen- mit Pkt. 2.1
-Baustellensicherheit- zu beachten.

Beim Aufstellen eines eigenen Baustellencontainers ist
zu berücksichtigen, dass für den Anschluss an das
Baustromnetz durch den Auftragnehmer ein eigenes
Anschlusskabel mit folgenden Parametern beizustellen
ist:
Starkstromverlängerung 32A 400V
Kabelquerschnitt: 5x6mm²
Kabeltyp: H07RN-F
Mindestlänge: 20 m
Ausführung: schwere Ausführung, mit robustem CEE
Stecker und CEE Kupplung
Für den Einsatz unter höchsten mechanischen
Beanspruchungen, im Freien, im Trockenen, im Nassen
und für den harten Baustelleneinsatz.
Auch für transportable Maschinen und Geräte auf
Baustellen einsetzbar.

Im Feld der Baustelleneinrichtung steht für den
Anschluss ein Baustrom-Containerverteiler mit
Steckmöglichkeiten / CEE-Steckdose 32A / 400V bereit,
bzw. ist sich vom benachbarten Container
durchzuschleifen.

3.2. Abfall

Jeder auf der Baustelle anfallende Abfall ist je nach
Abfallart getrennt zu sammeln. Sämtliche Transport- und
Materialverpackungen u.a. bleiben Eigentum des AN und
sind eigenverantwortlich, soweit wie möglich, dem
Dualen System zuzuführen oder auf andere Art
ordnungsgemäß zu entsorgen.
Überschüssiges Baumaterial (Verschnitt, Reste etc.) und
Baustellenabfälle aus dem Bereich des AN entsorgt
dieser in eigener Zuständigkeit.
Es gelten die Pflichten des KrWg-/AbfG für die
ordnungsgemäße und schadlose Entsorgung der Abfälle.

Nicht gefährlicher Abfall, der nicht verwertet werden
kann, ist in Verantwortung des AN einer Entsorgung
zuzuführen. Nicht gefährlicher Abfall zur Verwertung
ist immer einer Verwertungsstelle zuzuführen.
Baumischabfälle müssen bis zur ordnungsgemäßen
Entsorgung in Niederschlagsgeschützten Containern
gelager werden (Auflage Wasserschutzbehörde).

Gefährlicher Abfall unterliegt grundsätzlich der
Verpflichtung zur Andienung. Die diesbezügliche
Verfahrensweise ist mit dem AG und der zuständigen
Umweltbehörde abzustimmen.

Die fachgerechte Entsorgung/Beseitigung/Verwertung ist
durch den AN bzw. das eingesetzte
Entsorgungsunternehmen nachzuweisen. Die entsprechenden
Nachweise sind dem AG bzw.
der von ihm beauftragten Bauüberwachung unverzüglich
und unaufgefordert zu übergeben.
Die Bestätigung des AN zur ordnungsgemäßen und
schadlosen Entsorgung erfolgt mit der schriftlichen
Bestätigung des Entsorgers, mit dem elektronischen
Register und den dazugehörigen Begleit- und
Übernahmescheinen.

Eine möglicherweise mit dem AG vereinbarte gesonderte
Abrechnung der Entsorgungsleistungen kann nur mit
ordnungsgemäß geführten Nachweisbelegen erfolgen. Diese
Nachweisbelege sind als Aufmaßunterlage einer
Abrechnung beizufügen.

3.3. Abrechnung

Grundsätzlich hat die Abrechnung gemäß VOB Teil B und
Teil C zu erfolgen. Die Abrechnung erfolgt auf der
Grundlage eines nachvollziehbaren Aufmaßes. Das Aufmaß
ist gemeinsam durch AN und Bauleitung des AG zu
erstellen. Sämtliche Leistungspositionen, die nicht im
Nachhinein nachvollzogen werden können oder nicht den
vorliegenden Planungsunterlagen entnommen werden
können, müssen vor der Ausführung mit der Bauleitung
des AG aufgemessen werden. Bei der Rechnungslegung muss
jede Position mit der entsprechenden Massenermittlung
hinterlegt sein. Die Massenermittlung muss auf
Grundlage der gemeinsam erstellten Aufmaßunterlagen
erfolgen. Eine fortgeschriebene Massenermittlung ist
jeder Abschlagsrechnung und der Schlussrechnung
beizulegen.

*Hinweis*
4. Zusätzliche Technische Vertragsbedingungen für
Metallbau-, Stahlbau-, und Verglasungsarbeiten

1. Hinweise

Art und Umfang der Leistung
Gegenstand dieser Ausschreibung sind Metallbauarbeiten.
Die Leistung umfasst die Herstellung, die Lieferung und
die Montage von Aluminium-Bauelementen.

Zusätzlicher Gegenstand dieser Ausschreibung sind die
Verglasungsarbeiten.
Die Leistung umfasst die Lieferung, das Einsetzen und
das Abdichten aller Glasscheiben und Ausfachungen.

Die Leistung umfasst außerdem die Herstellung,
Lieferung und Montage von Sonnenschutzelementen.

Hinweis zu aufgeführte Normen etc.:
Alle aufgeführten Normen, Vorschriften, Gesetze gelten,
wenn nicht anders in den Texten vermerkt, in der zum
Vertragsschluss gültigen Fassung.

Vereinfachte Schreibweise
AG = Auftraggeber
AN = Auftragnehmer (Bieter)

Konstruktionssystem
Die Profil-, Zubehör-, Dichtungs- und Beschlagauswahl
muss nach den gültigen Unterlagen des jeweiligen
System-Herstellers erfolgen.

Angaben zur Leistungsbeschreibung
Grundlage des Angebotes sind die Leistungsbeschreibung,
Detailvorgaben, Pläne des Architekten in Form von
Fenster- und Fassadenübersichten, Gebäudeansichten und
Grundrisse. Bei Widersprüchen ist vor Abgabe eines
Angebots die Klärung mit der ausschreibenden Stelle
herbeizuführen.
Soweit dem Leistungsverzeichnis Detailzeichnungen
beigelegt sind, gelten diese verbindlich für das
Angebot. Beiliegende Fenster- und Fassadenübersichten
dienen zur Darstellung der Aufteilung, der
Öffnungsarten, sowie der Ermittlung der erforderlichen
Querschnitte, sofern aus formalen Gründen keine anderen
Profilformen vorgeschrieben sind.
Die im Leistungsverzeichnis angegebenen Maße sind nur
Richtmaße. Nach Auftragsvergabe sind die genauen Maße
festzulegen.
Der Bieter hat sich vor Abgabe des Angebotes von den
örtlichen Verhältnissen zu überzeugen. Nachforderungen,
welche auf mangelnde Information beruhen, werden nicht
anerkannt.
Die Angaben der formalen Profilabmessungen (Bautiefen
und Ansichtsbreiten von außen) und der
Konstruktionsmerkmale sind zu berücksichtigen.
Abweichungen von den gemachten Angaben werden in den
jeweiligen Positionsbeschreibungen aufgeführt.
Gegebenenfalls aus statischen und aus formalen Gründen
verstärkte Profile werden in der Systembeschreibung
nicht genannt. Vom Auftraggeber gewünschte formale
Profilabmessungen entbinden den Auftragnehmer nicht
von der Verpflichtung zu einem statischen Nachweis.
Soweit nicht in den Systembeschreibungen anderweitig
beschrieben, sind die Verglasungsdichtungen so geformt,
dass sie für den Betrachter nicht in Form eines breiten
Randes in Erscheinung treten.

Nachweispflicht u. Dimensionierung
Die in den Systembeschreibungen genannten formalen
Abmessungen, Ansichtsbreiten und Tiefen sind
Mindestanforderungen und den statischen Anforderungen
und den Planunterlagen anzupassen. Eventuelle
Anpassungen sind preislich in den jeweiligen Positionen
zu berücksichtigen und schriftlich dem AG bei
Angebotsabgabe mitzuteilen.
Der Bieter ist verpflichtet, die im
Leistungsverzeichnis beschriebenen Positionen auf
Vollständigkeit, fachgerechte Ausführbarkeit und
Eignung für den vorgesehenen Verwendungszweck zu
überprüfen. Dies gilt auch im Hinblick auf die
vorgesehene Verbindung mit dem Bauwerk und die zu
erwartenden Beanspruchungen. Sinnvoll oder notwendig
erscheinende Änderungen oder Zusätze sind mit einer
entsprechenden Begründung in einem Zusatzangebot
einzureichen.

Zeichnungen des Bieters im Auftragsfall
Im Auftragsfall sind vom Bieter über sämtliche
Positionen Ausführungszeichnungen nach erfolgtem Aufmaß
zu erstellen. Diese sind vor Fertigungsbeginn dem
Architekten vorzulegen und von diesem genehmigen zu
lassen.
Die Arbeiten dürfen nur nach freigegebener Werkplanung
ausgeführt werden.
Die Profile inkl. Oberflächen im gewünschten Farbton
sowie die Drückergarnituren und Fenstergriffe sind zu
bemustern und vor Freigabe der Werkplanung vorzulegen.
Die Technische Bearbeitung für den gesamten Umfang der
ausgeschriebenen Leistungen ist, sofern nicht anders
vermerkt, in die Angebotspreise einzukalkulieren und
wird nicht gesondert vergütet. Der Auftragnehmer hat
die technische Bearbeitung für die Montagepläne,
Werkstatt-, Verlege- und Detailpläne zu erbringen.
Durch den Auftragnehmer ist eine detaillierte Werk- und
Montageplanung im Maßstab 1:50 bis 1:1 zu erstellen, in
der auf Grundlage des eigenen, örtlichen Aufmaßes und
aller vom Auftraggeber überlassenen
Ausführungsunterlagen die detaillierte Ausführung der
im Leistungsverzeichnis beschriebenen Leistungen, mit
allen Vermaßungen, Materialangaben, Montagevorgängen,
Anschlüssen an den Baukörper  usw. vollständig
dargestellt ist.

Statischer Nachweis / Standsicherheitsnachweis
Der AN hat alle von ihm angebotenen Konstruktionen
statisch zu überprüfen und auf Anforderung des AG einen
statischen Nachweis über die Einhaltung sämtlicher
statischer Forderungen für die gesamte Fassade einschl.
aller Einbauteile in prüfbarer Ausführung vorzulegen.
Der AN hat die statischen Berechnungen /
Vordimensionierung der zum Einbau kommenden Teile
alleinverantwortlich durchzuführen.
Der AN bestätigt mit Abgabe seines Angebotes, dass er
bei der Bemessung und Kalkulation der ausgeschriebenen
Leistungen / Konstruktionen die Gebäudeform, die
Gebäudehöhe, die zu berücksichtigenden Windlasten
(Druck und Sog) sowie alle weiterhin wirkenden
Belastungen in seinen Berechnungen berücksichtigt hat.
Statische Bedenken gegen die geplante Ausführung der
ausgeschriebenen Leistungen sind spätestens mit
Angebotsabgabe schriftlich durch den AN dem AG
mitzuteilen.
Gem. § 3 Abs. 5 VOB/B handelt es sich bei dem
rechnerischen Nachweis um eine Vertragsleistung die,
soweit nicht in einer gesonderten Position ausgewiesen,
nicht besonders vergütet wird.

Unterlagen für Behörden
Die für die Baugenehmigungsbehörde, für andere
öffentliche Stellen und Versorgungsunternehmen
erforderlichen Unterlagen stellt der AN für seinen
Leistungsbereich rechtzeitig auf und holt etwa
erforderliche Genehmigungen im Einvernehmen mit dem
Auftraggeber ein. Dafür anfallende Kosten sind mit den
Angebotspreisen abgegolten.
Entstehen dem AG Kosten durch Verzögerungen,
fehlerhafte oder mangelhafte Unterlagen, die
zusätzliche Untersuchungen oder Prüfungen erfordern, so
trägt der AN die entstehenden Kosten.

Baumaße
Das Aufmaß ist vom AN grundsätzlich eigenverantwortlich
und auf Grundlage der bauseitig hergestellten
Ausgangssituation am Bau zu nehmen. Werden dabei
Rohbautoleranzen außerhalb der festgelegten Toleranzen
festgestellt, ist der AG darüber zu informieren.
Fordert der AG, dass die Konstruktionen schon zu einem
Zeitpunkt zur Montage bereitstehen müssen, der ein
Aufmaß vor Fertigung unmöglich macht, so sind die
objektspezifischen Toleranzen vom AG vorzugeben und vom
AN zu beachten.

2.Werkstoffe

Aluminiumprofile
Für Aluminiumprofile in Eloxalqualität ist die
Legierung EN AW-6060 nach DIN EN 573 und DIN EN 755 zu
verwenden. Für höher beanspruchte Teile ist EN AW-6063
bzw EN AW-6082 einzusetzen. Für die Toleranzen gilt DIN
EN12020-2.

Aluminiumbleche
Für Aluminiumbleche ist die Legierung AlMg1, halbhart,
EN AW 5005A nach DIN EN 573 und DIN EN 485 in
Eloxalqualität zu verwenden. Die Blechdicke ist nach
statischen Anforderungen zu dimensionieren. Bei
Fassadenblechen ist auf eine einheitliche Walzrichtung
im eingebauten Zustand zu achten.

Recylingprozess für den Werkstoff Aluminium
Der AN hat sicherzustellen, dass die von ihm
angebotenen und verarbeiteten Aluminiumbauteile von
Lieferanten stammen, die der A/U/F Initiative,
Recycling im Bausektor, angehören, oder einen
gleichwertigen schlüssigen produktspezifischen
Recyclingprozess (PRP) nachweisen können. Es ist
sicherzustellen dass Produktionsabfälle und demontierte
Elemente (Sanierungsbau) aus Aluminium dem
Verwertungsprozess, für die Herstellung von Fenster-
und Fassadenprofilen, zurückgeführt werden.

Stahlteile
Stahlteile haben DIN 18800 und DIN EN ISO 1461 zu
entsprechen. Wandstärken ab 4 mm sind feuerverzinkt,
mit Mindestschichtauflage von 100 Mikrometer, zu
liefern. Wandstärken unter 4 mm können aus
sendzimirverzinkten Stahlblechen hergestellt werden.
Der Korrosionsschutz ist entsprechend DIN 55928
auszuführen.
Grundsätzlich sollten Konstruktionen zur Anwendung
kommen, die ein Verschweißen auf der Baustelle nicht
notwendig machen. Müssen jedoch Stahlteile verschweißt
werden, so sind diese unmittelbar nach dem Schweißen
mit der Drahtbürste fachgerecht zu reinigen und mit
Kaltzinkfarbe zu streichen. Die Nachbesserung von
Fehlstellen, Beschädigungen sowie
das Nacharbeiten von etwaigen Schweißstellen hat
entsprechend DIN EN ISO 1461 zu erfolgen.
Statisch beanspruchte Bauteile aus Stahl (St 37) sind
nur an Flächen möglich, die nach dem Einbau zugänglich
bleiben und entsprechend DIN 55928 gegen Korrosion
geschützt werden.

Statisch beanspruchte Bauteile, die im Kalt- oder
Außenbereich von Fassaden entsprechend DIN 18516, T1,
liegen, müssen aus Edelstahl, Aluminium oder aus einem
korrosionsfreien Material gefertigt werden.

Edelstahl
Verankerungselemente und -mittel, die einem
Korrosionsangriff ausgesetzt und für Wartungen nicht
zugänglich sind, z. B. Befestigungs- und
Verankerungskonstruktionen von vorgehängten Fassaden
(Kaltfassaden) sowie alle Verbindungsteile sind
grundsätzlich aus rostfreiem Edelstahl herzustellen.
Als Verankerungs-, Verbindungs- und
Befestigungselemente dürfen, ohne besonderen
Korrosionsschutznachweis gemäß DIN 18516-1, nur
nichtrostende Stähle bzw. Stähle gemäß der allgemeine
bauaufsichtlichen Zulassung -Z-30.3-6 vom 05.März 2018
der Informationsstelle Edelstahl Rostfrei, verwendet
werden.
Weiterhin ist sicherzustellen, dass unter Spannung
stehende Bauteile, besonders wenn sie legiert sind, in
uneingeschränkter Festigkeit zu keiner
Spannungskorrosion oder anderweitiger interkristalliner
oder auch anderweitig wirksam werdender Zersetzung im
Alterungsprozess neigen.
Auf Anforderung des AG hat der AN über die Einhaltung
der v. g. Forderungen projektbezogene Bescheinigungen
des Herstellers bzw. Prüfzeugnisse und Nachweise
vorzulegen.

Zusammenbau metallischer Werkstoffe
Der Zusammenbau mit einwandfrei feuerverzinktem Stahl
(DIN EN ISO 1461), sowie rostfreiem Edelstahl, z.B.
austenitischer CrNiMo-Stahl (1.4401) oder CrNi-Stahl
(1.4301) ist unbedenklich. Hinweise enthält auch das
Merkblatt über die Ausführung von Metall-Dächern des
ZVSHK, St. Augustin. Der Zusammenbau mit Kupfer,
Baustahl und Schwermetallen ist unzulässig. In diesem
Fall sind Zwischenlagen z.B. aus EPDM,
Kunststoff-Folien ohne einen entsprechenden Anstrich
erforderlich.
Beim Zusammenbau unterschiedlicher Werkstoffe muss
gewährleistet sein, dass keine Kontaktkorrosion und
keine andere ungünstige Beeinflussung entstehen kann.
Es sind Zwischenlagen aus Kunststofffolie oder dgl.
vorzusehen

Verbindungen
Tragende Befestigungsmittel wie Schrauben, Bolzen und
dergleichen, müssen aus nichtrostendem Stahl oder
Aluminium bestehen. Für Außenwandbekleidungen gilt DIN
18516. Belastete Schraubverbindungen in dünne Wandungen
von Aluminiumprofilen müssen durch Füllstücke, Muttern,
Gewindeniete oder gleichwertig verstärkt werden.
Bei geklemmten Verbindungen müssen Sicherungen gegen
selbsttätiges Lösen angebracht werden z.B.
Schraubensicherungsmittel.

Dichtungen
Konstruktionsfugen, Baukörperanschlüsse und sonstige
Abdichtungen sind mit ozon-, witterungs-,
alterungsbeständigen, temperaturfesten Materialien
auszubilden.
Für Dichtprofile sind elastomere Werkstoffe,
vorzugsweise EPDM (APTK) zu verwenden. Die Qualität
muss DIN 7863 entsprechen.
Dichtstoffe müssen in ihren Eigenschaften dem
Verwendungszweck entsprechen (DIN 18361 und DIN 18540).
Sie dürfen nach DIN 52460 keine aggressiven
Bestandteile beinhalten.
Die Dimensionierung der Fugen entsprechend der Dehn-
und Komprimierfähigkeit des Dichtstoffes und
auftretender Dehnungen und Schrumpfung des Bauelements.
Bauabdichtungsbahnen sind nach DIN 7864 zu liefern,
müssen dem Verwendungszweck nach DIN 18195 entsprechen.
Sie dürfen nur nach den Verarbeitungsrichtlinien des
Herstellers eingesetzt und verarbeitet werden.

Dämmstoffe
Dämmstoffe haben DIN 18164 bzw. DIN 18165 zu
entsprechen. Ihre Verlegung muss wärmebrückenfrei und
formhaltig erfolgen. Mineralfaser-Dämmplatten sind in
hydrophober Einstellung nach DIN 18165 zu verwenden.
Konstruktionsfugen sind mit loser Mineralwolle zu
hinterfüllen.

Beschläge
Zur Verwendung kommen ausschließlich RAL-geprüfte und
zugelassene Systembeschläge. Geliefert und montiert
werden alle zur einwandfreien Funktion erforderlichen
Beschlagteile, so z.B. bei flächenbündigen Flügeln auch
die Begrenzungsscheren. Wenn nichts anderes verlangt
ist, kommen verdecktliegende Einhand-Beschläge zur
Ausführung. Eine ausführliche Anleitung zur Wartung und
Instandhaltung der Beschläge ist dem Angebot
beizulegen.

Glas
Das Glas muss in Güte und Abmessung der DIN 18361
entsprechen. Die besonderen Richtlinien und
Vorschriften der Glashersteller sind zu beachten,
insbesondere beim Einsatz von Isolier- und
Sondergläsern.

3 Oberflächenbehandlung

Anodische Oxydation
Die anodische Oxydation der Aluminiumprofile bzw.
-bleche muss entsprechend der DIN 17611 durchgeführt
werden. Die Güterichtlinien für anodisch erzeugte
Oxydschichten auf Aluminium (EURAS/EWAA), herausgegeben
von der Gütegemeinschaft Anodisiertes Aluminium e.V.,
Irrerstr. 1719, 90403 Nürnberg, sind als
Mindestforderungen einzuhalten bzw. nach den
Bestimmungen für das Gütezeichen für anodisch erzeugte
Oxydschichten auf Aluminium Halbzeug (Ausgabe Oktober
1995) der Qualanod Zürich, CH-8027 Zürich auszuführen.

Kunststoffbeschichtung
Die Beschichtung aller Teile ist nach einer
einwandfreien fachgerechten Vorbehandlung vorzunehmen.
Die Gütevorschriften der GSB Gütegemeinschaft für die
Stückbeschichtung von Bauteilen e.V., Franziskanergasse
6, 73525 Schwäbisch Gmünd, sind einzuhalten bzw. sind
Beschichtungsverfahren nach Erlangung eines
Gütezeichens für Beschichtungen auf Aluminium durch
Pulver- oder Nasslackierungen bei
Architekturanwendungen (Ausgabe Oktober 1995) der
Qualicoat Zürich, CH-8027 Zürich auszuführen.
Profile und Bauteile, die in Seenähe und/oder in sole-
bzw.chloridhaltiger Atmosphäre eingesetzt werden, sind
zum Schutz gegen Filiformkorrosion vor der
Pulverbeschichtung mit einer speziellen Voranodisation
zu versehen.

Farbbestimmung Metallbauarbeiten
Farbton außen / innen: RAL nach Wahl des AG (außer
Intensiv-,
Metallic- und Perlglimmerfarben)

Der endgültige Farbton wird nach Auftragserteilung
bekannt gegeben.
Die Palette der zur Wahl stehenden Farbtöne ist auf die
obige Farbkarte eingegrenzt.
Alle Profile erhalten den gleichen Farbton.

Oberflächenbehandlung von Elementen aus
vorkonservierten Profilstahlrohren
Fertigung der Elemente mit Profilen aus feuerverzinktem
Bandstahl "Z" bzw. elektrolytisch verzinktem
Stangenmaterial. Beschichtung gem. DIN EN ISO 12944-1-7
und VFF Merkblatt St. 01, Verband der Fenster- und
Fassaden-Hersteller "Beschichten von Stahlteilen im
Metallbau".
Farbton: RAL nach Wahl des AG (außer Intensiv-,
Metallic- und Perlglimmerfarben), Pulverlackierung

4. Bauphysikalische Forderungen

Wärme- und Feuchtigkeitsschutz
Die Anforderungen des gültigen Gebäudeenergiegesetzes
(GEG) sowie DIN 4108 sind einzuhalten. Soweit die
Anschlussausbildungen entsprechend dem Beiblatt 2 zur
DIN 4108 ausgeführt werden, ist kein gesonderter
Nachweis erforderlich. Für alle abweichenden
Konstruktionen müssen die Mindestanforderungen
nachgewiesen werden. Wärmebrücken sind zu vermeiden.
Für nichttransparente Füllungen (Paneele) in Fenstern
und Fensterwänden gelten die Anforderungen an leichte
Außenwände. Die geforderte Wärmeleitfähigkeitsgruppe
wird im Leistungsverzeichnis gesondert angegeben. Die
Einwirkung von Schlagregen und Tauwasser ist so zu
begrenzen, dass Schäden (z.B. unzulässige Minderung des
Wärmeschutzes) vermieden werden.
Lage und Anordnung von Dampfsperren und Folien müssen
den allgemeinen anerkannten Regeln der Technik, den
wärme- und feuchttechnischen Erfordernissen sowie den
Angaben des Systemherstellers entsprechen. Die
Abdichtungen zum Baukörper sind luft- und
feuchtigkeitsdicht und raumseitig dampfdicht
herzustellen.
Bei der Wärmedämmung eines Bauteils ist stets darauf zu
achten, dass die dampfdichten Materialien auf der
warmen Seite und die dampfdurchlässigen auf der kalten
Seite angebracht werden. Baukörperanschlüsse sind
fachgerecht abzudichten.
Die Abdichtung der Fenster-, Tür- und Fassadenelemente
zum Baukörper ist mit Bauabdichtungsfolien bzw.
abgekanteten Blechprofilen einschl. geeigneter
dauerelastischer Versiegelungen inkl. Vorfüller zu
angrenzenden Bauteilen herzustellen.
Alle Flächen der Fassade müssen so entkoppelt, gedämmt
und abgedichtet werden, dass an keiner Stelle (Flächen,
Ecken, Randbereiche, Deckenbereiche und Fußpunkte etc.)
unzulässiges Tau- bzw. Kondensatwasser anfällt.

Schallschutz
Unter Berücksichtigung von DIN EN 20140 und DIN 4109 -
Schallschutz im Hochbau  müssen die anzubietenden
Aluminiumkonstruktionen den im Leistungsverzeichnis
vorgeschriebenen Schallschutz erbringen. Nachweise nach
DIN 4109 oder Baumusterprüfung.
Zur bestmöglichen Schalldämmung und zur Verminderung
der Flankenschallübertragung sind Fußboden- bzw.
Brüstungs-, Decken- und Trennwandanschlüsse sowie die
Ausführung der Elementstöße und die Verglasungsart
sorgfältig zu planen und auszuführen.
Größere Blechflächen wie vorgehängte Bleche oder
Fensterbänke sind mit einem Antidröhnbelag zu versehen.
Nach DIN 18360, Ziff. 3.1.5.11, muss die Schichtdicke
von Entdröhnungsstoffen mindestens 2 mm betragen.

Brandschutz
Dem baulichen Brandschutz, entsprechend der
Landesbauordnung sowie eventuellen Ergänzungen durch
die örtlichen Genehmigungsbehörden, ist Rechnung zu
tragen (z.B. Versammlungsstätten usw.). Zu beachten
sind eventuelle Forderungen an die Bauteile, Werkstoffe
und Verankerungen im Brüstungsbereich nach
Brandverhalten gemäß DIN 4102.

5. Anforderungen an die Konstruktion

Statische Anforderungen
Die Konstruktion einschließlich der Verbindungselemente
muss alle planmäßig auf sie einwirkenden Kräfte
aufnehmen und an die Tragwerke des Baukörpers abgeben
können. Hierbei dürfen keine Kräfte aus dem Rohbau auf
Fenster und Fassaden einwirken. Alle Verbindungen,
Befestigungen müssen so konstruiert sein, dass ein
Toleranzausgleich gegenüber dem Rohbau möglich ist. Die
Befestigungsmittel dürfen temperaturbedingte Dehnungen
nicht behindern. Sie müssen eine geräuschfreie Aufnahme
der Dehnung an Bauanschlüssen und Stößen ermöglichen.
Bauwerksbewegungen, Setzungen des Rohbaus und absehbare
Formänderungen sind durch geeignete Bauanschlüsse zu
berücksichtigen.

Schlagregendichtheit und Fugendurchlässigkeit
Schlagregendichtheit und Fugendurchlässigkeit müssen
entsprechend DIN 18055, DIN EN 12154, DIN EN 12207, DIN
EN 12208 und DIN EN 13050 gewährleistet sein.

Schallschutz

Schallschutz (Längsschalldämmung) der Elemente nach DIN
4109, gemäß Prüfung nach DIN EN  ISO 10848 bewertetes
Schall-Längsdämm-Maß R L,w 47 dB.

Grundlage ist das Schallschutzprüfzeugnis des
Systemherstellers für das entsprechende System. Sollten
Elementabmessungen, Profilkombinationen,
Elementaufteilungen,  Öffnungsarten oder andere
Parameter vom Prüfzeugnis abweichen, sind geeignete
schallschutztechnische Zusatzmaßnahmen zu
berücksichtigen. Diese Maßnahmen sind im Einheitspreis
zu berücksichtigen.bGegebenenfalls erforderliche
Schallschutzprüfungen sind in einem Prüflabor
durchzuführen. Die Kosten hierüber werden in einer
gesonderten Position erfasst.

Verarbeitung
Die Verarbeitung ist nach den Richtlinien des
Systemherstellers durchzuführen.

Systembeschreibung
Die Angaben der formalen Profilabmessungen (Bautiefen
und Ansichtsbreiten von außen) und der
Konstruktionsmerkmale sind zu berücksichtigen. Bei
Widersprüchen geht die Leistungsbeschreibung in den
jeweiligen Positionen den Vorbemerkungen vor.

Profilauswahl
Bei wärmegedämmten Profilen sind nur solche zulässig,
bei denen die Innen- und Außenschalen durch
Wärmedämmprofile durchgehend kraft- und formschlüssig
miteinander verbunden sind. Profil- und Zubehörauswahl
je nach den auftretenden Belastungen und dem
Verwendungszweck. Qualitative und formale Vorgaben sind
einzuhalten, ggf. auf Anforderung kostenloser Nachweis.
Die für das Profilsystem zulässigen maximalen und
minimalen Flügelgrößen, -formate und -gewichte sind
einzuhalten.
Die Profile müssen die auftretenden Beanspruchungen
gemäß DIN EN 1990 nach DIN EN 1991 inkl. der
zugeordneten nationalen Anhängen sicher abtragen. Die
dabei zwischen Innen- und Außenschalen auftretenden
Schubkräfte müssen vom Verbund zuverlässig übertragen
werden. Die vom System-Hersteller angegebenen wirksamen
Trägheitsmomente (Ix) sind, unter Berücksichtigung der
DIBT Richtlinie für thermisch getrennte Profile, für
die Auswahl zu berücksichtigen. Das Prinzip der
Wärmedämmung ist für die gesamte Konstruktion
einzuhalten. Alle Verbundprofile der Fenster- und
Türsysteme sind mindestens als Dreikammersystem (zwei
Hohlprofile plus Verbundzone) auszuführen.
Die ausgewiesenen Wärmedurchgangskoeffizienten der
Profile (Uf) sind durch Berechnung nach DIN EN ISO
10077-2 nachzuweisen, die Wärmedurchgangskoeffizienten
der Verglasungen (Ug) sind gemäß der DIN EN 673, DIN EN
674, DIN EN 675 zu ermitteln.
Der Verbund der Profile muss ohne zusätzliche
Abdichtung wasserdicht und
wasserbeständig sein. Der Falzgrund der Profile muss
absolut glattflächig ausgebildet sein (auch die
Verbundzone), so dass anfallende Feuchtigkeit immer in
die tiefste, außenliegende Ebene (Rinne) des Falzes
abgeführt wird, ohne dass hierfür zusätzliche
Drainagekanäle hergestellt werden müssen. Die Belüftung
des Falzgrundes bei Isolierverglasungen muss nach den
Richtlinien der Isolierglas-Hersteller erfolgen.

Profilverbund und Isolierstege
Profilverbundherstellung ausschließlich werkseitig,
durch Betriebe mit Zertifizierung nach ISO 9000 ff.
Profilverbund mit Qualitätssicherung und Werksgarantie
auch für nachträgliche Oberflächenbehandlung
(Anodisieren, Nass- und Pulverbeschichtung).
Profilsysteme mit Eigenverbund durch den ausführenden
Metallbaubetrieb werden als Angebot nicht akzeptiert.
Für Fenster, Türen und Schiebetüren gilt (außer
Brandschutzkonstruktionen):
Isolierstegverbund aus Kunststoff-Hohlkammerleisten PA
6.6, 200°C hitzebeständig, 25 % Glasfaseranteil und
stirnseitiger Einlage aus Klebeschmelzdraht, zur
Erhöhung der Schubfestigkeit. Herstellung grundsätzlich
im werkseitigen Verfahren.
Die Eignung des Werkstoffes für die Dämmstege, muss
gemäß der IfBT-Richtlinie durch ein allgemeines
bauaufsichtliches Prüfzeugnis nachgewiesen werden
(Prüfzeitraum 1000 Stunden).
Isolierstege resistent gegen chemische Einflüsse.
Oberflächenbeschichtungen, vor Isolierverbund, sind
nicht zulässig, da die geforderten Bemessungswerte,
gemäß DIN V 4108, nicht erreicht werden können.
Isolierschaumeinlagen im Dämmsteghohlraum
(Verbundstoff) sowie PVC- bzw. Polythermid-Isolierstege
(ABS - und PS- Isolierstege) sind ökologisch und
ökonomisch nicht ausreichend nachhaltig und deswegen
aus umweltrechtlichen- und Personenschutzgründen,
insbesondere im Brandfall (toxische Ausgasungen), nicht
gestattet.

Profilverbindungen
Gehrungsverbindungen, T- und Kreuzstöße mit
Verbindungselementen durch Kleben und Verbolzen bzw.
Verpressen oder Kleben, Verschrauben und mit
Stiften/Bolzen gesichert, gemäß den jeweils gültigen
Verarbeitungsrichtlinien ausgeführt.
Eckverbinder müssen in ihrem Querschnitt den inneren
Profilkonturen entsprechen. Bei den Gehrungen ist auf
eine einwandfreie Verklebung der Gehrungsfläche zu
achten. Auch an den T-Stößen ist das Einsickern von
Wasser in die Konstruktion - durch entsprechende
Füllstücke mit dauerelastischer Abdichtung - zu
verhindern. Bei wärmegedämmten Profilen muss die
Dämmwirkung auch im Eck- und T-Verbinderbereich voll
erhalten bleiben.

Konstruktionsdichtungen
Die Qualität muss DIN 7863 entsprechen. Dichtprofile
entsprechen in Beschaffenheit, Abmessung und Gestaltung
dem vorgesehenen Verwendungszweck, Klassifizierung nach
EN 12365-1 bis 12365-4 (DIN 18361 und DIN 18540). Ihre
elastischen Eigenschaften (insbesondere
Rückstellkräfte) genügen den Anforderungen im
vorkommenden Temperaturbereich. Sie dürfen nach DIN
52460 keine aggressiven Bestandteile beinhalten.
Gemäß der Anforderungen in der Bauprodukt-Richtlinie,
Anhang I unter -Wesentliche Anforderungen-, Punkt 3,
-Hygiene, Gesundheit und Umweltschutz-, sind die
Verglasungs-, Mittel-, und Anschlagdichtungen etc.
gleitpolymer beschichtet auszuführen.

Flügeldichtungen
Die Dichtungen müssen auswechselbar sein. Für Dreh-,
Drehkipp- und Stulp-Fenster ist eine Mitteldichtung
vorgeschrieben.

Entwässerung der Konstruktion
Falze, Kammern und Profilnuten, in die Niederschlag und
Kondenswasser eindringen können, müssen den
Verarbeitungsrichtlinien des Systemherstellers
entsprechend nach außen entwässert werden. Sichtbare
Entwässerungsschlitze sind mit Kappen abzudecken.

Gemäß DIN 18055 muss sichergestellt sein, dass in die
Rahmenkonstruktion eingedrungenes Wasser unmittelbar
und kontrolliert abgeführt wird, um Schäden am Fenster
und am Baukörper zu vermeiden.

Verglasung, Ausfachung
Bei der Verglasung sind die Vorschriften der
Unfallverhütungsvorschrift (Schulgebäude) sowie der
Glashersteller, der einschlägigen Fachverbände und des
Profilsystemherstellers zu beachten. Besonders
hingewiesen wird auf die Forderung nach Entwässerung
und Belüftung des Falzraumes bei Verglasung mit
dichtstofffreiem Falzgrund und auf die fachgerechte
Verklotzung der Scheiben.
Für alle Verglasungen einer Fassadenseite soll eine
ähnliche Farbanmutung und Spiegelung der Gläser
angestrebt werden. Durch den AN sollen Muster für die
unterschiedlichen Gläser zur Vergleichbarkeit
bereitgestellt werden. Die Bereitstellung und Lieferung
der Muster ist in die Angebotspreise einzukalkulieren.

Elektrobauteile

Die Kabelverlegung innerhalb der Fenster- Tür und
Fassadenkonstruktion ist gemäß den gültigen
VDE-Richtlinien und der
Muster-Leitungsanlagenrichtlinie auszuführen.

6. Baumontage - Nebenleistungen

Maße und Maßaufnahme am Bau
Der Auftragnehmer ist verpflichtet, eine Maßaufnahme am
Rohbau durchzuführen. Er hat vor Fertigungsbeginn zu
prüfen, ob die Ausführung am Bau nach den vereinbarten
Details und den zulässigen Toleranzen erfolgt ist. Für
Toleranzen gelten DIN 18202, Blatt 1 und 4, DIN 18203,
Blatt 1. Änderungs- oder Zusatzmaßnahmen sind vor
Fertigungsbeginn zu vereinbaren.

Meterrisse, Achsen, Einbauebene
Die Montage der Fenster- und Türelemente muss flucht-
und lotgerecht nach den bauseits in jedem Geschoss
angelegten Meterrissen und Achsen erfolgen. Die
Einbauebene ist in der Genehmigungszeichnung
festzulegen.

Befestigungsmittel
Die Verankerungen der Elemente sind so auszuführen,
dass alle aus horizontaler und vertikaler Richtung
auftretenden Kräfte und Lasten kraftschlüssig und mit
den vorgeschriebenen Sicherheitsreserven auf den
Baukörper übertragen werden. Bewegungen des Baukörpers
und Dehnungen der Elemente müssen aufgenommen werden,
ohne dass hieraus Belastungen auf die Konstruktion
übertragen werden. Alle zur Montage erforderlichen
Befestigungsmittel sind in die Einheitspreise mit
einzukalkulieren. Der Auftragnehmer hat die Größe, Lage
und Einteilung der Befestigungsmittel
eigenverantwortlich zu ermitteln. Befestigungs- und
Verbindungsmittel wie Schrauben, Bolzen und Dübel
müssen entsprechend dem jeweiligen Verwendungszweck und
gemäß den Anforderungen ausgewählt werden. Bei der
Auswahl sind die hierfür gültigen Normen und die
allgemein anerkannten Regeln der Technik zu
berücksichtigen und zu befolgen. Es kommen nur
bauaufsichtlich zugelassene Dübel zur Ausführung.
Sämtliche Befestigungsteile, die der Witterung
ausgesetzt sind bzw. in hinterlüfteten Bereichen
liegen, sind  aus Edelstahl zu fertigen.
Die Verankerung von Fenster- und Türwänden hat gemäß
DIN 18360 und den örtlichen Gegebenheiten statisch
ausreichend zu erfolgen.
Der Leitfaden zur Montage der RAL-Gütegemeinschaften
Fenster und Haustüren, Frankfurt a. M, Stand 2020-03,
Ziffer 3.1.2, Nr. 7, Seite 33 ist zu berücksichtigen.

Anschlüsse und Abdichtungen
Sämtliche Anschlüsse und Abdichtungen an angrenzende
Bauteile sind in die Einheitspreise einzukalkulieren.
Die Anschlüsse und die Abdichtungen zum Baukörper
müssen den bauphysikalischen Anforderungen entsprechen,
d.h. Anforderungen aus Wärmeschutz,
Feuchtigkeitsschutz, Schallschutz und Fugenbewegung
sind zu beachten.
Bei der Abdichtung von Anschlussfugen mit elastischen
Dichtstoffen sind die DIN 18540 und die
Verarbeitungs-Richtlinien des Herstellers zu befolgen.
Bei der Festlegung der Fugenbreite ist die zulässige
Gesamtverformung des Dichtstoffes zu berücksichtigen.
Bei Abdichtung der Bauteile zum Baukörper mit
Bauabdichtungsfolien ist die Auswahl nach deren
Eigenschaften, geringe bzw. hohe Dampfdurchlässigkeit,
entsprechend den jeweiligen Anforderungen vorzunehmen.
Wird die Bauabdichtungsfolie verklebt, so müssen die
Klebeflächen frei von Verunreinigungen und Fremdstoffen
sein. Lufteinschlüsse an den Klebeflächen müssen
vermieden werden. Die Angaben des Herstellers sind zu
beachten.

Bedienungswerkzeuge
Erforderliche Bedienungswerkzeuge und die notwendigen
Anleitungen für die Bedienung, Reinigung und Wartung
beweglicher Öffnungselemente sind der Bauleitung bzw.
dem Bauherrn auszuhändigen.

Funktionsprüfungen
Bereits vor der Bauabnahme sind, ohne Aufforderung
durch die Bauleitung, sämtliche Fenster und Türen auf
Funktionstüchtigkeit zu überprüfen.

Reinigung der Baustelle
Für Art und Umfang gilt DIN 18299, Absatz 4.1.11 bzw.
4.1.12 (VOB) d.h. der Auftragnehmer entsorgt alle
Verunreinigungen, die von seinen Arbeiten herrühren.
Soll von dieser Regel abgewichen werden, so ist hierfür
im Leistungsverzeichnis eine gesonderte Position
(Reinigung) ausgewiesen.

Beschläge Fenster Alu
Sind nicht systemgebundene Beschlagteile vorgesehen,
müssen diese unter Beachtung der gültigen DIN-Normen
ausgewählt werden.

Die für die jeweilige Öffnungsart einzusetzenden
Beschläge in ihrer Grundausstattung sind unter
Berücksichtigung der Lastannahmen/Gewichte/Größen und
der zu erreichenden Öffnungsweite nach den
Bemessungstabellen des System-Herstellers einzusetzen.
Alle Beschlagteile sind aus nichtrostenden Materialien
herzustellen und müssen justierbar sein. Inkl. der
erforderliche Zusatzteile wie zusätzliche
Verriegelungen, Scherenbefestigungen, Eigenanschlag und
Bänder.

Mechatronische Beschläge
Der Beschlag besteht aus mechatronischen,
profilintegrierten 24V DC Antriebs-, und
Verriegelungsmotoren sowie systemgebundenen
Steuerungskomponenten, die ohne zusätzliche
Fräsarbeiten verdeckt liegend am Flügel befestigt
werden. Die bauphysikalischen geprüften Eigenschaften
gemäß DIN 14351-1 des Fensters werden dabei nicht
verändert.
Unter Berücksichtigung der Lastannahmen/Gewichte sind
der erforderliche Beschlag, die Motoren und
Verriegelungsantriebe nach den Bemessungstabellen des
Systemherstellers einzusetzen, inklusive der für
sachgemäßen und voll funktionsfähigen Gebrauch
notwendigen Zubehörteile innerhalb der Fensterprofile,
wie Motorhalter, Zusatzbeschlagteile (Bänder,
Sicherungsschere, Konsolen etc.), Fenstersteuergerät,
Flachbandleitung, Kabelübergang inkl. Systemleitung zum
Übergabepunkt sowie weiteres Montagezubehör.
Nach Fertigung und Montage ist eine Referenzfahrt des
Flügels durchzuführen, um die ordnungsgemäße Funktion
sicherzustellen und zu dokumentieren
(Funktionsprotokoll).

Spätestens nach der kompletten Funktionsüberprüfung und
Inbetriebnahme der Fensterinstallation ist ein
Prüfprotokoll zu erstellen und zur Abnahme der Leistung
dem AG zu übergeben.
Es ist eine Risikoanalyse gem VFF Merkblatt KB.01
"Kraftbetätigte Fenster" und der ASR 1.6 durchzuführen.

Beschläge Türen
Für die jeweiligen Anforderungen der Türen, sind die
einzusetzenden Türbänder und Beschläge in ihrer
Grundausstattung in den Leistungspositionen
beschrieben.
Die Ausführung und die Anordnung der Türbänder ist
unter Berücksichtigung der Lastannahmen nach den
Bemessungstabellen des System-Herstellers vorzusehen.
Die Stulpbleche der einzusetzenden Schlösser und die
Schließbleche müssen aus Edelstahl bestehen.
Zubehörteile wie Zylinder-Rosetten, Drückerstifte,
Dichtstücke, Befestigungszubehör und
Fußpunktabdichtungen werden in den folgenden
Beschreibungen nicht besonders erwähnt; diese
Zubehörteile sind jedoch in jedem Fall mitzuliefern.

Fensterbänke
Bei Fensterbänken mit einer Ausladung > 150 mm ist die
vordere Kante der Fensterbank mit entsprechenden
Konstruktionen gegen Abknicken zu sichern. Die
Fensterbank ist auf der Unterseite mit einer
Antidröhnmasse (Baustoffklasse B1 nach DIN 4102) von
ca. 1,5 mm Dicke zu beschichten. Der Anteil der
beschichteten Fläche darf 50% der Gesamtfläche nicht
unterschreiten. Fensterbänke sind grundsätzlich so
auszubilden, dass Schlagregenwasser sicher nach außen
über die Fassade abgeleitet wird und kein Wasser in das
Gebäude bzw. die Wärmedämmungen eindringen kann. Die
Ableitung muss so erfolgen, dass eine Verschmutzung der
Fassade weitgehend vermieden wird. Die Neigung der
Attikaverkleidungen sowie der Fensterbänke darf 5%
nicht unterschreiten. Der Überstand der Abtropfkanten
über der Vorderkante der fertigen Fassade muss
mindestens 30-40 mm betragen. Der Überstand darf 20 mm
entsprechend den Richtlinien für die Planung und
Ausführung von Dächern mit Abdichtungen -
Flachdachrichtlinien nicht unterschreiten. Die
Befestigung ist grundsätzlich nach statischen
Erfordernissen auszuführen, sowie sind thermisch
bedingte Längenänderungen durch ausreichende
Dehnungsmöglichkeiten sicherzustellen.

9. Baustelleneinrichtung
Das Einrichten, Vorhalten über die gesamte Bauzeit,
sowie Räumen der Baustelle ist mit folgenden Leistungen
in die Einheitspreise einzukalkulieren und wird nicht
gesondert vergütet:

- Sämtliche Förder- und Transportanlagen (z.B.
Bauaufzug oder Kran zum Materialtransport, etc.) welche
für die Leistungen erforderlich sind.
- Geräte, Werkzeuge und sonstige Betriebsmittel, die
zur vertragsgemäßen Durchführung der Bauleistungen
erforderlich sind bereitzustellen und, soweit der
Geräteeinsatz nicht gesondert berechnet wird,
betriebsfertig aufzustellen, einschließlich der dafür
notwendigen Arbeiten.
- Sicherungsmaßnahmen.
- Beseitigung Eigenschutt.
- Bauseitig wird ein Gerüst gestellt/überlassen,
welches unter Punkt 3.1 Angaben zur Baustelle /
Baustellengerüst beschrieben wird. Sofern weitere
Gerüste, Fahrgerüste o.ä. für die Arbeiten benötigt
werden, sind diese entsprechend in die Einheitspreise
einzukalkulieren.
- Ein Baustromverteiler wird vom AG gestellt.
Erforderliche Unterverteilungen, Verlängerungen etc.
hat der Auftragnehmer zu stellen. Diese werden nicht
gesondert vergütet und sind in die Einheitspreise
einzukalkulieren.
- Es ist bei der Angebotserstellung auch zu beachten,
daß der Bereich entlang der Fassaden allenfalls
geschottert und nicht gepflastert ist. Falls für eine
einfachere Montage der Elemente z.B. OSB-Platten o.ä.
entlang der Fassade ausgelegt werden, so sind diese
Maßnahmen in die Einheitspreise einzukalkulieren.

10. Bauphasen
Bei der Kalkulation ist zu berücksichtigen, dass die
Arbeiten in verschiedenen Teilabschnitten
(Aussenfassade, Innenelemente, Sonnenschutz,
Deckenkopfdämmung, ELT-Komponenten, usw.) ausgeführt
werden. Es ist davon auszugehen, daß die Teilabschnitte
nicht unbedingt kontinuierlich erfolgen werden und
demnach mehrere An- und Abfahrten bzw. Einrichtungen
der Baustelle erforderlich sein werden, die in die
Einheitspreise miteinzukalkulieren sind.

11. Erstreinigung
Das Reinigen sowie die Konservierung aller
Leichtmetalloberflächen inkl. Verglasungen sowie das
Reinigen aller Falzräume bei Fenster- und Türelementen
gemäß RAL-GZ 632.

Es ist von folgender Reinigungsklasse gemäß RAL-GZ 632
auszugehen: Erstreinigung.

Zum Reinigungsumfang gehört grundsätzlich die
Entfernung von lose- und leichthaftendem Schmutz, von
Staub, von sonstigen Verschmutzungen, auch solchen, die
von anderen Unternehmen herrühren. Die Erstreinigung in
einzelnen Arbeitsschritten hat von oben nach unten zu
erfolgen, wobei sich die Maßnahmen nach dem Ergebnis
einer Musterreinigung zu richten haben. Zeitpunkt und
Durchführung der Musterreinigung ist vom AN mit dem AG
abzustimmen. Der Zeitpunkt der Erstreinigung erfolgt
nach Angabe des AG.

Für alle Lack-Oberflächen ist folgende Reinigung vom AN
durchzuführen:
Entfernung von lose- und leichthaftendem Schmutz durch
Abwaschen mit fließendem Wasser.
Entfernen von festhaltendem Schmutz und Rückständen
jeglicher Art, wie  z.B. Teer, Bauschmutz, Zement,
Farbe, Kleber und Versiegelung.
Reinigen mit einem auf das Lacksystem abgestimmten
Neutralreiniger und Wasser unter Verwendung von Schwamm
oder weicher Bürste.
Abspülen unter Zusatz eines Waschkonservierers.
Abziehen mit Fensterwischer und/oder Leder.
Reinigungs- und Konservierungsmittel dürfen nicht auf
der Oberfläche oder in Spalten und Ritzen verbleiben.
Die geltenden Anwendungs- und Sicherheitsvorschriften
sind zu beachten.

Verglasungen:

Alle inneren und äußeren Glasoberflächen sind gemäß den
Angaben und Vorschriften des Glasherstellers zu
reinigen. Auf Anforderung des AG sind vom AN die
Vorgaben des Glasherstellers schriftlich nachzuweisen.
Reinigungsmittel dürfen nicht auf der Oberfläche oder
in Spalten und Ritzen verbleiben. Der Zeitpunkt der
Reinigung ist zweckmäßig nicht bei direkter
Sonneneinstrahlung durchzuführen. Die geltenden
Anwendungs- und Sicherheitsvorschriften sind zu
beachten.

Beschläge:

Im Rahmen der Reinigung sind alle Beschlagteile gemäß
DIN 18357 zu reinigen, Schlösser, Getriebe, Bänder,
Lager und dergleichen gangbar zu machen und zu
schmieren.

12. Wartung und Pflege
Vom AN sind für alle von ihm gelieferten Produkte, die
zur Sicherstellung einer dauerhaften
Funktionstüchtigkeit und Lebensdauer einer regelmäßigen
Wartung bedürfen, Benutzerinformationen für den AG zu
erstellen, die aus Produktinformation,
Bedienungsanleitung und Wartungsanleitung bestehen
müssen.
Die Benutzerinformationen sind dem AG in schriftlicher
Form nach Abschluss der vertraglichen Leistungen zu
übergeben. Insbesondere müssen die
Benutzerinformationen Angaben zu folgenden Themen
beinhalten:
- Produktinformationen,
- Bedienungsanleitung (Angaben zu bestimmungsgemäßer
Verwendung und Fehlgebrauch),

- Wartungsanleitung,
- Reinigung und Pflege,
- Instandhaltung.

*Hinweis*
5. Technische Vorgaben und bauphysikalische
Anforderungen

Soweit in den Leistungsbeschreibungen für einzelne
Positionen keine anderen Angaben erfolgen, gelten die
nachstehenden Vorgaben:

Anforderungen an die Bauteile:
Die entsprechenden Nachweise sind nach Aufforderung
durch den AG diesem in schriftlicher Form vorzulegen.
Der AN hat im Rahmen seiner EG-Konformitätserklärung
die Übereinstimmung seines Produkts mit den jeweiligen
Anforderungen nach DIN EN zu erklären.

Die nach genannten Werte beziehen sich auf
Standardelemente. Gegebenenfalls können andere
Elementformen/Öffnungsvarianten oder
Profilkombinationen abweichende Klassifizierungen
haben.

Wärmeschutz
Die Anforderungen des gültigen Gebäudeenergiegesetz
(GEG), sowie DIN 4108-4, DIN EN ISO 10077, DIN EN
14351-1 und DIN EN 13947 in ihrer aktuellen Fassung
sind einzuhalten. Die nachfolgend aufgeführten Uw bzw.
Ucw Werte sind verbindlich einzuhalten und
nachzuweisen. Für nichttransparente Füllungen (Paneele)
in Fenstern und Fensterwänden gelten die Anforderungen
an leichte Außenwände.
Angebote finden nur Berücksichtigung, wenn die
Uw-Berechnungen und ein Validierungs- Zertifikat eines
unabhängigen Prüfinstituts beiliegen.

Rechenwert für Gesamtelement Fenster: Uw = 0,90 W/m²K,
Rechenwert für Gesamtelement Fenstertür: Uw  = 0,90
W/m²K.
Rechenwert für Gesamtelement Außentür: Uw = 1,30 W/m²K.

Sommerlicher Wärmeschutz
Energiedurchlassgrad g= 0,3- 0,50 nach Vorgabe
Wärmeschutznachweis

Schallschutz nach DIN EN 20140-3 und DIN 4109
bewertetes Schalldämm-Maß der Fenster im eingebauten
Zustand Rw³  40dB

Die Fenster- und Fassadenelemente müssen laut
Prüfzeugnis einer zugelassenen Prüfanstalt dazu mind.
folgende Schalldämmaße im Prüfstand (R'W,P) nach DIN
52210 Teil 2 eingebaut aufweisen: R'W,P = R'W + 2dB
(Zuschlag abhängig von Fenstergröße)
Der Nachweis einer zertifizierten Prüfanstalt ist dem
Angebot entsprechend dem geforderten Wert im LV für ein
Regelelement beizulegen.

Einbruchhemmung
 nach DIN EN 1627 Klassifizierung: siehe Definition in
den Positionen

Außenfenster:
Luftdurchlässigkeit nach DIN EN 12207 Klassifizierung:
4
Schlagregendichtheit nach DIN EN 12208 Klassifizierung,
Prüfverfahren A: 9A
Widerstandsfähigkeit bei Windlast nach DIN EN 12210
Klassifizierung: C5

Außentür:
Luftdurchlässigkeit nach DIN EN 12207 Klassifizierung:
2
Schlagregendichtheit nach DIN EN 12208 Klassifizierung,
Prüfverfahren A: 3A
Widerstandsfähigkeit bei Windlast nach DIN EN 12210
Klassifizierung: C2

Lastannahmen

Winddruck auf  Außenbauteile nach DIN EN 1991-1-4 inkl.
der nationalen Anhänge
Angaben für Gebäude mit rechteckigem Grundriss
Windzone: II
Geländekategorie: II / III
Gebäudehöhe h:15,35 m
Einbauhöhe Ze:bis 13,50 m
Gebäudebreite b:67 m
Gebäudetiefe d:59 m
Höhe über NHN99 m

Waagerechte Verkehrslast (Seitenkraft) nach DIN EN
1991-1-1 und -2 inkl. der nationalen Anhänge
Zusatzlasten mit: 1.0 KN/m
wirkend in:Brüstungshöhe

Schneelasten nach DIN EN 1991-1-3 inkl. der nationalen
Anhänge
Schneelastzone: 2

*Hinweis*
6. Systembeschreibung Außentüren und -fenster

Die Angaben der formalen Profilabmessungen (Bautiefen
und Ansichtsbreiten von außen) und der
Konstruktionsmerkmale sind zu berücksichtigen.
Abweichungen von den hier gemachten Angaben werden in
den jeweiligen Positionsbeschreibungen aufgeführt.
Gegebenenfalls aus statischen und aus formalen Gründen
verstärkte Profile werden an dieser Stelle nicht
genannt. Vom Auftraggeber gewünschte formale
Profilabmessungen entbinden den Auftragnehmer nicht von
der Verpflichtung zu einem statischen Nachweis.
Soweit nicht in den Systembeschreibungen anderweitig
beschrieben, sind die Verglasungsdichtungen so geformt,
dass sie für den Betrachter nicht in Form eines breiten
Randes in Erscheinung treten.
Alle vom Auftragnehmer gelieferten Bauteilen sind zum
Schutz vor Verschmutzung und Beschädigung mit einer
aufgeklebten Folie zu versehen, die rückstandslos nach
Abschluss der Bautätigkeiten entfernt werden kann. Das
Entfernen der Folie muß in Abstimmung mit der
Bauleitung erfolgen.

Oberfläche Profile:
Farbton: Profile pulverbeschichtet nach RAL classic,
nach Wahl AG.

*Hinweis*
7 Systembeschreibung Aluminiumfenster

Hochwärmegedämmtes Aluminium Einzel-Fenster-System
mit ca. 75 mm Grundbautiefe.

Konstruktionsmerkmale:
Raumseitig aufschlagender Flügelrahmen mit ca.10 mm
Flächenversatz zur Rahmenebene, Außenseite
flächenbündig.
Wärmedämmende Isolierstege mit drei Hohlkammern bilden
den Anschlag für die koextrudierte
Moosgummi-Doppelhohlkammer-Mitteldichtung.
Das System ist mit rechteckigen Glasleisten
auszustatten.
Die Montage der Glasleisten erfolgt mittels
toleranzausgleichenden Kunststoffhaltern.

Profilbautiefen:
Blendrahmen, Pfosten, Riegelca. 75 mm
Flügelrahmenca. 85 mm

Profilansichtsbreiten:
Blendrahmen, umlaufendca. 124 mm
Pfostenca. 94 mm
Riegelca. 84 mm
Flügelrahmen (Fenster)ca. 61 mm
Flügelrahmen (Fenstertür)ca. 61 mm

*Hinweis*
8 Systembeschreibung Aluminiumtüren

Wärmegedämmtes Aluminium Tür-System
mit ca. 75 mm Grundbautiefe.

Konstruktionsmerkmale:
Außen flächenbündige Türkonstruktion.
5 Kammer Profilaufbau, symmetrisch angeordnet,
bestehend aus drei Aluminiumschalen die mittels
spezieller Isolierstege ohne Dämmschäume verbunden
sind.
Die Türflügelprofile sind als Hybridverbund mit einem
großem schubfesten Anteil zwischen Innen- und
Mittelschale sowie einer entkoppelten Außenschale, als
"schubloser Verbund" auszuführen.
Die Entkopplung muss zwischen der äußeren
Aluminiumhalbschale und dem Isoliersteg erfolgen um den
Bi-Metall-Effect zu verringern.
Die Türflügel sind mit einem 4-seitig umlaufenden, auf
Gehrung gefertigten Flügelprofil auszuführen.
Die Abdichtung muss über eine Mitteldichtungs- und zwei
Anschlagsdichtungsebenen erfolgen.
Die Beschlagsmontage erfolgt in der Aluminium
Mittelschale, nicht im Isoliersteg.
Eine Bauwerksbefestigung ist im Profil mittig über die
Mittelschale möglich.
Der untere Türabschluss ist, soweit keine anderen
Anforderungen an den Fußpunkt durch Normen /
Richtlinien / LBO's gegeben sind, mit einer
stabilisierenden zwischen gesetzten thermisch
getrennten Aluminium-Schwelle und entsprechenden
Dichtformstücken, auszustatten.
Flügelprofile mit absenkbarer Bodentürdichtung.

Soweit keine anderen Anforderungen an den Fußpunkt
durch Normen / Richtlinien / LBO's gegeben sind, ist
der untere Türabschluss mit einer
Aluminium-/Kunststoff- Anschlagschwelle, Höhe max. 20
mm (barrierefrei) und einem Dichtungssystem für den
Dichtschluss bei einem Prüfdruck bis 150 PA nach DIN EN
12208 auszustatten.

Profilbautiefen:
Blendrahmen, Pfosten, Riegelca. 75 mm
Flügelrahmen (Tür) ca. 75 mm

Profilansichtsbreiten (ca.):
Einsatzblendrahmen nach außen
öffnende Tür37 mm
Blendrahmen / Sockel, unten127 mm
Sockel, unten157 mm
Blendrahmen, seitlich und oben76 mm
Pfosten108 mm
Riegel108 mm
Flügelrahmen, nach außen öffnend119 mm
Flügelprofil unten132 + 25 mm
Flügelprofil unten149 + 8 mmAbsenkbare Bodentürdichtung
Blendrahmenverbreiterung44 mm

*Hinweis*
9 Systembeschreibung Brandschutzelemente

Brand-und Rauchschutztüren sowie bewegliche
Brandschutzfenster in der Außenanwendung

Die nachfolgend beschriebenen Brand- und
Rauchschutz-Konstruktionen sind
CE-kennzeichnungspflichtig. Ein
CE-Klassifizierungsbericht muss für diese Bauteile
vorliegen.
Die Angaben aus dem Genehmigungsantrag und die Auflagen
aus dem CE-Klassifizierungsbericht sind bei der
Bauausführung zu berücksichtigen und zu befolgen.
Hersteller von CE klassifizierten Brand-und
Rauchschutztüren und- Fenstern in der Außenanwendung
müssen von einer anerkannten
Produktzertifizierungsstelle überwacht und zertifiziert
sein.
Eine Ausfertigung des CE-Klassifizierungsberichtes muss
dem Auftraggeber zusammen mit den
Ausführungszeichnungen vorgelegt werden.
Dem Auftraggeber ist eine Leistungserklärung dieser
Elemente sowie eine Planungs- Einbau- und
Wartungsanleitung vorzulegen.
Weiterhin ist, nach erfolgtem Einbau, die Übergabe
einer Einbaubestätigung nach nationalen Vorgaben an den
Bauherren erforderlich.
Die CE-Kennzeichnung erfolgt an den Elementen durch ein
Typenschild. Der Firmenname sowie das Herstelljahr und
die Klassifizierung des Elementes muss aus dem
Typenschild mindestens ersichtlich sein.

Thermisch getrenntes Aluminium-System für rauchdichte
Feuerschutzabschlüsse EI230-S200C5, in der
Außenanwendung
mit ca. 90 mm Grundbautiefe und einseitig angeordneter
Verglasung.

Klassifizierungsbericht Nr.: 18-001611-PR01
Klassifizierung zum Feuerwiderstand, Rauchdichtheit und
selbstschließende Eigenschaft nach EN 13501-2:2007 +
A1:2009 / EN 13501-2:2016

Die Bauteile können wahlweise in T-Verbinder,
Rahmenbauweise und gemischter Bauweise ausgeführt
werden.
Die Art ist nach den baulichen Gegebenheiten /
Anforderungen festzulegen.

Konstruktionsmerkmale:
3-Kammer-Aluminium-Hohlprofile.
Brandschutz-Isolatoren sind nach den Systemvorgaben
einzubringen.
Funktionsnut zur klemmbaren Befestigung der Beschläge
(Schlösser, Sicherungsbolzen, E-Öffner, Montageanker,
Rollenklemmband, verdeckt liegendes Band).
Es dürfen nur geprüfte, in dem Klassifizierungsbericht
aufgeführte Brandschutzgläser und/oder Ausfachungen
eingesetzt werden.
Die Verglasungen sind mit Systemprofilen einseitig im
System anzuordnen.
Im Falzbereich der Blend-/Flügelrahmen werden
Brandschutzfunktionsblenden zur Abdeckung des
Falzraumes eingeklickt.
Die Abdichtung der Brandschutzgläser und/oder
Ausfachungen erfolgt mit äußeren und inneren EPDM-
Dichtungen.

Die Produktdeklaration der Elemente erfolgt durch die
CE Kennzeichnung und eine Einbaubestätigung.
Die Montage der Elemente hat nach den Vorgaben der
Einbau- und Wartungsanleitung zu erfolgen.

*Hinweis*
10 Beschläge Fenster

BF 107 D-Beschlag 130/160 kg
Verdecktliegender Dreh-Beschlag mit Einhandbedienung,
für Flügellasten bis 130/160 kg und einem
Öffnungswinkel in Drehstellung von 90°/180°

Konstruktionsmerkmale:
Der Beschlag ist mit einer in Drehstellung wirksamen
Fehlbedienungssperre ausgestattet.
Scheren- und Ecklager sind verdecktliegend im Falz
eingebaut.
Alle Verriegelungspunkte sind mit Schließrollen
auszuführen.
Die Anzahl und Ausführung der Verriegelungspunkte
(Riegelstücke) ist in Abhängigkeit der Größe des
Flügels und der Belastung, Anhand der Systemvorgaben
vorzunehmen.
Die untere griffseitige Eckumlenkung muss mit einem
Entlastungslager ausgeführt werden.
Die Verriegelung an diesem Punkt erfolgt über einem im
Auflaufbock integrierten Verschlusspunkt mit
Schließrolle.
Die Öffnungsweite der Flügel in Drehstellung beträgt
maximal 180°.
Durch Montage eines zusätzlichen Anschlages kann der
Öffnungswinkel, der Einbausituation angepasst, auf 90°
begrenzt werden.

BF 113  DK/D Stulp-Beschlag 130/160 kg
Verdeckt liegender Stulp-Beschlag mit Einhandbedienung,
bestehend aus einem Dreh-Kipp-Beschlag und einem
Dreh-Beschlag, für Flügellasten bis 130/160 kg und
einem Öffnungswinkel in Drehstellung von 90°/180°

Konstruktionsmerkmale:
Der Beschlag ist mit einer in Dreh- und in Kippstellung
wirksamen Fehlbedienungssperre ausgestattet.
Scheren- und Ecklager sind verdeckt liegend im Falz
eingebaut.
Alle Verriegelungspunkte sind mit Schließrollen
auszuführen.
Die Anzahl und Ausführung der Verriegelungspunkte
(Riegelstücke) ist in Abhängigkeit der Größe des
Flügels und der Belastung, anhand der Systemvorgaben
vorzunehmen.
Die untere griffseitige Eckumlenkung muss mit einem
Entlastungslager ausgeführt werden.
Die Verriegelung an diesem Punkt erfolgt über einem im
Auflaufbock integrierten Verschlusspunkt mit
Schließrolle.
Die Öffnungsweite der Flügel in Drehstellung beträgt
maximal 180°.
Durch Montage eines zusätzlichen Anschlages kann der
Öffnungswinkel, der Einbausituation angepasst, auf 90°
begrenzt werden.

Der Dreh-Flügel wird mit einem im Falz angeordneten
Hebel über ein Stulpgetriebe verriegelt.

BF 142  D-Beschlag einbruchhemmend
Verdeckt liegender Dreh-Beschlag mit Einhandbedienung,
für Flügellasten bis 130/160 kg und einem
Öffnungswinkel in Drehstellung von 90°/180°

Widerstandsklasse gemäß DIN EN 1627 RC 2

Konstruktionsmerkmale:
Der Beschlag ist mit einer in Drehstellung wirksamen
Fehlbedienungssperre ausgestattet.
Scheren- und Ecklager sind verdeckt liegend im Falz
eingebaut.
Alle Verriegelungspunkte sind mit Schließrollen
auszuführen.
Die Anzahl und Ausführung der Verriegelungspunkte
(Riegelstücke) ist in Abhängigkeit der Größe des
Flügels und der Belastung sowie der erforderlichen
Widerstandsklasse, anhand der Systemvorgaben
vorzunehmen.
Die untere griffseitige Eckumlenkung muss mit einem
speziellen Entlastungslager ausgeführt werden.
Die Verriegelung an diesem Punkt erfolgt über einem im
Auflaufbock integrierten Verschlusspunkt mit
Schließrolle.
Die Öffnungsweite der Flügel in Drehstellung beträgt
maximal180°.
Durch Montage eines zusätzlichen Anschlages kann der
Öffnungswinkel, der Einbausituation angepasst, auf 90°
begrenzt werden.

Ein gegen Aufbohren geschütztes Kammergetriebe mit
RC-Griffen, sowie zusätzliche Sicherheitsverriegelungen
gemäß den Systemvorgaben sind einzusetzen.

BF 145  DK/D-Beschlag 130/160 kg einbruchhemmend
(Fenstertür)
Verdecktliegender einbruchhemmender Stulp-Beschlag mit
Einhandbedienung, bestehend aus einem
Dreh-Kipp-Beschlag und einem Dreh-Beschlag, für
Flügellasten bis 130/160 kg, Öffnungsweite in
Kippstellung 175 mm (Schere 400).

Widerstandsklasse gemäß DIN EN 1627 RC 2

Konstruktionsmerkmale:
Der Beschlag ist mit einer in Dreh- und in Kippstellung
wirksamen Fehlbedienungssperre ausgestattet.
Scheren- und Ecklager sind verdecktliegend im Falz
eingebaut.
Alle Verriegelungspunkte sind mit Schließrollen
auszuführen.
Die Anzahl und Ausführung der Verriegelungspunkte
(Riegelstücke) ist in Abhängigkeit der Größe des
Flügels und der Belastung, Anhand der Systemvorgaben
vorzunehmen.
Die untere griffseitige Eckumlenkung muss mit einem
Entlastungslager ausgeführt werden.
Die Verriegelung an diesem Punkt erfolgt über einem im
Auflaufbock integrierten Verschlusspunkt mit
Schließrolle.
Die Öffnungsweite der Flügel in Drehstellung beträgt
maximal 180°.
Durch Montage eines zusätzlichen Anschlages kann der
Öffnungswinkel, der Einbausituation angepasst, auf 90°
begrenzt werden.

Der Dreh-Flügel wird mit einem im Falz angeordneten
Hebel über ein Stulpgetriebe verriegelt.
Ein gegen Aufbohren geschütztes Kammergetriebe mit
RC-Griffen, sowie zusätzliche Sicherheitsverriegelungen
gemäß den Systemvorgaben, sind einzusetzen.
Der Beschlag ist zusätzlich mit einem Rollschnäpper und
einem Türziehgriff auszustatten.

BF 800  Abschließbare Drehsperre

Weiterhin ist der Einbau einer abschließbaren
Drehsperre vorzusehen, die das Öffnen des Flügels in
Kippstellung zulässt, jedoch das Öffnen des Flügels in
Drehstellung verhindert.

BF 809  Abschließbarer Öffnungsbegrenzer für Dreh, KvD
und DK Beschläge

Es ist ein abschließbarer Öffnungsbegrenzer
einzusetzen, der die Öffnungsweite des Flügels auf
einen im Vorfeld definierten Winkel begrenzt
(Öffnungswinkel 30°). Der Einbau erfolgt verdeckt
liegend.

Bei verriegeltem Schloss des Begrenzers kann der Flügel
nur bis zur Anschlagposition geöffnet werden.
Nach dem Entriegeln kann der Flügel vollständig
geöffnet werden.
Um eine größtmögliche Nutzungssicherheit zu
gewährleisten verriegelt der Begrenzer automatisch
nachdem er über das Schloss entsichert wurde. Somit ist
das Fenster, z.B. nach einer Wartung, nur zu schließen,
um die Öffnungsbegrenzung und Sicherheitsfunktionen
wiederherzustellen.
Der Flügel kann unabhängig von der Stellung des
Schlosses (selbstlehrend) immer geschlossen werden.

Der Öffnungsbegrenzer ist als Sicherheitsvorrichtung
nach DIN EN 13126-5 Klasse 5/1 (Einschränkender
Begrenzer) geprüft. Der Begrenzer ist als
Sonderbestellung auszuführen.
Korrosionsschutz nach DIN EN 1670:Klasse 4
Dauerlauf nach DIN EN 12400:Klasse 3

BF 901  Fenstergriff mit verdeckt liegendem Getriebe

Das Getriebe wird in den Falz eingebaut.
Die Befestigung des Getriebes erfolgt mittels einer
raumseitig aufgeschraubten Rosette.
Die Befestigungsschrauben werden durch den - später zu
montierenden - Fenstergriff abgedeckt. Während der
Bauzeit ist die Rosette mit einer Schutzkappe
abzudecken.
Das Fenstergriff-Getriebe ist mit Rastpunkten in Dreh-,
Verschluss- und Kippstellung ausgestattet.
Der Fenstergriff ist erst nach Abschluss der
Fenstermontage beziehungsweise vor der Gebrauchsabnahme
der Fenster zu montieren. Die farblich auf den
Fenstergriff abgestimmte Abdeck-Rosette ist ebenfalls
erst zu diesem Zeitpunkt aufzudrücken.

Fenstergriff Edelstahl matt, auf ovaler Fensterrosette

BF 504  Mechatronischer D-Beschlag
Profilintegrierter mechatronischer Dreh-Beschlag,
Öffnungsweite in Drehstellung 600 mm.

Funktionen:
Elektrisches Ver- und Entriegeln des Beschlags in
Echtzeit
Elektrisches Verfahren des Flügels in die Drehposition
Silent Mode
Fenster dient zur Nachtauskühlung, Motor soll über
bauseitige GLT angesteuert werden.

Konstruktionsmerkmale:
Montage der Verriegelungspunkte im Flügelprofil erfolgt
ohne Fräsarbeiten;
Vollständig verdeckte Beschlagsteile im geschlossenen
Zustand;
Beschlag komplett ohne Treibriegelstangen und
Eckumlenkungen;
kombinierte Öffnungs- und Verschlussüberwachung (mit
e-Schließrolle mit Magnet) VDS Klasse B / C;
Klemmschutz über Software bis Schutzklasse 2;
Die beschriebenen Öffnungsflügeln sind mit einem
zusätzlichen Klemmschutz über Schaltleiste Schutzklasse
4 (in Abhängigkeit zur Risikobetrachtung) auszustatten.
Trennbarer Leitungsübergang zwischen Blend- und
Flügelrahmen;
Mechanische Notentriegelung

Technische Daten:
Bemessungsspannung
Netzteil (Primär/ Sekundär):AC 50 Hz 230 V / DC 24 V /
DC 28 V
Stromaufnahme Antrieb: 1,3 A
Zugkraft300 N
Stromaufnahme Verriegelung: 1,3 A pro
Verriegelungseinheit

BF 512  Mechatronischer K-Beschlag (Zugbrücke)
Profilintegrierter mechatronischer Kipp-Beschlag,
seitlich eingebaut, mit externer Bedienung/Bedienwippe,
Öffnungsweite in Kippstellung 600 mm.

Funktionen:
Elektrisches Ver- und Entriegeln des Beschlags in
Echtzeit
Elektrisches Verfahren des Flügels in die Kippposition
Silent Mode

Konstruktionsmerkmale:
Montage der Verriegelungspunkte im Flügelprofil erfolgt
ohne Fräsarbeiten;
Vollständig verdeckte Beschlagsteile im geschlossenen
Zustand;
Beschlag komplett ohne Treibriegelstangen und
Eckumlenkungen;
kombinierte Öffnungs- und Verschlussüberwachung (mit
e-Schließrolle mit Magnet) VDS Klasse B / C;
Klemmschutz über Software bis Schutzklasse 2;
Die beschriebenen Öffnungsflügeln sind mit einem
zusätzlichen Klemmschutz über Schaltleiste Schutzklasse
4 (in Abhängigkeit zur Risikobetrachtung) auszustatten.
Trennbarer Leitungsübergang zwischen Blend- und
Flügelrahmen;
Mechanische Notentriegelung

Technische Daten:
Bemessungsspannung
Netzteil (Primär/ Sekundär):AC 50 Hz 230 V / DC 24 V /
DC 28 V
Stromaufnahme Antrieb: 1,3 A
Zugkraft300 N
Stromaufnahme Verriegelung: 1,3 A pro
Verriegelungseinheit

Öffnung zur Rauchableitung (RA)

Ausführung gemäß der aktuellen Zusammenfassung der
Erstprüfungen des Systemgebers.

Profilbautiefen und Ansichten: siehe System- und
Positionsbeschreibungen.

Zur Gewährleistung der störungsfreien und
bestimmungsgemäßen Funktion der Fenster als Bestandteil
einer sicherheitstechnischen Anlage ist die Verwendung
von den auf das eingesetzte Antriebssystem abgestimmten
Steuerungs- und Meldeeinrichtungen des Systemgebers
erforderlich.

Es dürfen nur zum System gehörende Beschläge eingesetzt
werden (Art und Ausführung wird gesondert beschrieben).
Weiterhin sind die RWA-Anlagen mit den jeweils zum
beschriebenen System gehörenden Bändern auszustatten.
Die erforderliche Anzahl ist den Bemessungstabellen des
System-Herstellers zu entnehmen.

BF 652 Mechatronischer K-Beschlag für RWA
Profilintegrierter mechatronischer Kipp-Beschlag,
passend für nach innen öffnende Fenstersysteme

Funktionen:
RA Funktion ist der Lüftungsfunktion übergeordnet
RA Funktion 800 mm Hub
Lüftungsfunktion bis 500 mm Hub über bauseitigen
Schalter
Silent Mode (eine geräuschreduzierte Öffnung bei der
Lüftungsfunktion)

Merkmale:
Ansteuerung im RWA Fall durch eine  RWA Zentrale;
Montage der Verriegelungspunkte im Flügelprofil erfolgt
ohne Fräsarbeiten;
Vollständig verdeckte Beschlagsteile im geschlossenen
Zustand;
Beschlag komplett ohne Treibriegelstangen und
Eckumlenkungen;
Öffnungsweite für Lüftung bis 500mm;
kombinierte Öffnungs- und Verschlussüberwachung
(mit e-Schließrolle mit Magnet) VDS Klasse B / C;
Klemmschutz über Software bis Schutzklasse SK 2;
Trennbarer Leitungsübergang zwischen Blend- und
Flügelrahmen;
Mechanische Notentriegelung
Technische Daten:
Eingangs-/Betriebsspannung: DC 24 V (-20% +30 %)
Nennstrom: ca. 1,3 A bei 300 N Volllast
Laufzeit: ca. 5 sek. / 100 mm Hub
Einschaltdauer: 3 min. (ED/ON) 7 min. (AD/OFF)

*Hinweis*
11 Beschläge Türen

Sind nicht systemgebundene Beschlagteile vorgesehen,
müssen diese unter Beachtung der gültigen DIN-Normen
ausgewählt werden. Sofern im Leistungsverzeichnis
nichts anderes vorgeschrieben ist, müssen alle
Beschlagteile, mit Ausnahme der Bedienungshebel und
Türbänder, verdecktliegend angeordnet werden.
Die für die jeweilige Öffnungsart einzusetzenden
Beschläge in ihrer Grundausstattung sind unter
Berücksichtigung der Lastannahmen/Gewichte/Größen und
der zu erreichenden Öffnungsweite nach den
Bemessungstabellen des System-Herstellers einzusetzen.
Alle
Beschlagteile sind aus nichtrostenden Materialien
herzustellen und müssen justierbar sein. Incl. der
erforderliche Zusatzteile wie zusätzliche
Verriegelungen, Scherenbefestigungen, Eigenanschlag und
Bänder.

Müssen bedingt durch die ausgeschriebenen Größen der
Flügel besondere Maßnahmen zum dauerhaften Gebrauch
getroffen werden (Verkleben der Verglasung,
Sonderbauschrauben, Zuschlagsicherung, Verstärkung der
Profile und Beschläge, etc.) sind diese, ohne
gesonderte Beschreibung in der Position, zu
berücksichtigen.
Die dauerhafte Funktionstüchtigkeit des Bauteiles ist
in schriftlicher Form incl. der Systemgeberbestätigung
nachzuweisen.

Bedienelemente werden gesondert beschrieben,
übergeordnete Steuerungskomponenten, Netzteile und
Sensoren werden in separaten Positionen und Gewerken
beschrieben.

Beschläge Türen
Nachfolgend werden die für die jeweiligen Anforderungen
der Türen, die einzusetzenden Türbänder und Beschläge
in ihrer Grundausstattung beschrieben.
Die Ausführung und die Anordnung der Türbänder ist
unter Berücksichtigung der Lastannahmen nach den
Bemessungstabellen des System-Herstellers vorzusehen.
Die Stulpbleche der einzusetzenden Schlösser und die
Schließbleche müssen aus Edelstahl bestehen. Die
Befestigung dieser Bauteile erfolgt nach Angaben des
System-Herstellers.

System-Zubehör:
Zubehörteile wie Zylinder-Rosetten, Drückerstifte,
Dichtstücke, Befestigungszubehör und
Fußpunktabdichtungen werden in den folgenden
Beschreibungen nicht besonders erwähnt; diese
Zubehörteile sind jedoch in jedem Fall mitzuliefern.

Wartungsarme Rollentürbänder
Dreiteilige Aluminium-Rollentürbänder mit einer
Abmessung von 22 x 200 mm, für Flügellasten bis 200 kg.

Konstruktionsmerkmale:
Die gesamte Technik für die sichere Verankerung und die
Feinjustierung ist im Türfalz angeordnet. Ohne den
Türflügel auszuhängen, kann eine Feinjustierung
vorgenommen werden.
Gebrauchsklasse nach DIN EN 1935:Klasse 4
Korrosionsschutz nach DIN EN 1670:Klasse 4
Bandklasse nach DIN EN 1935:Klasse 14
Mechanische Beanspruchung nach DIN EN 12400: Klasse 8

Schließfunktion von Notausgangs- und Paniktüren

1- flg. Türen

"B": -Umschaltfunktion-,
Grundstellung: Beide Türdrücker sind angekoppelt, Tür
begehbar.
Schaltstellung: Durch Schlüssel- /
Profilzylinderbetätigung wird der bandseitige
Türdrücker abgekoppelt. Nach Betätigung der
Antipanikfunktion bleibt der Türdrücker auf Bandseite
abgekoppelt.

"E" -Wechselfunktion-,
Grundstellung: Die Tür ist auf der Bandseite nur mit
Schlüssel zu öffnen.
Schaltstellung: Auf der Bandgegenseite kann die Tür
über den Drücker, auch im abgeschlossenen Zustand,
immer geöffnet werden.

"C"- Schließzwangfunktion
Die Tür ist beidseitig mit Drückern ausgerüstet. Die
abgesperrte Tür kann von außen über die Panikfunktion
im Schloss geöffnet Werden. Der innere Drücker ist
stets in Leerlauffunktion. Durch Entriegeln mit dem
Schlüssel bis zum Anschlag wird die Leerlau?unktion
ausgeschaltet und die Tür ist von innen und außen
mittels Drücker zu öffnen. Ein Abziehen des Schlüssels
ist jedoch erst wieder nach Vorsperrung d. h.
Wiederherste lung der Leerlauffunktion möglich
(Schließzwang)

2- flg. Türen

Teilpanik: Schließfunktion "B" -Umschaltfunktion-,
Die Antipanik-Funktion kann nur vom Gangflügel
ausgelöst werden.
Grundstellung: Beide Türdrücker sind angekoppelt, Tür
begehbar.
Schaltstellung: Durch Schlüssel- /
Profilzylinderbetätigung wird der bandseitige
Türdrücker abgekoppelt. Nach Betätigung der
Antipanikfunktion bleibt der Türdrücker auf Bandseite
abgekoppelt.

Teilpanik: Schließfunktion "E" -Wechselfunktion-,
Die Antipanik-Funktion kann nur vom Gangflügel
ausgelöst werden.
Grundstellung: Die Tür ist auf der Bandseite nur mit
Schlüssel zu öffnen.
Schaltstellung: Auf der Bandgegenseite kann die Tür
über den Drücker, auch im abgeschlossenen Zustand,
immer geöffnet werden.

Vollpanik: Schließfunktion "B" -Umschaltfunktion-,
Die Antipanik-Funktion kann vom Stand- und Gangflügel
ausgelöst werden.
Standflügel: Beide Türflügel werden bei Betätigung
entriegelt.
Gangflügel: Nur der Gangflügel wird entriegelt.
Grundstellung: Beide Türdrücker sind angekoppelt, Tür
begehbar.
Schaltstellung: Durch Schlüssel- /
Profilzylinderbetätigung wird der bandseitige
Türdrücker abgekoppelt. Nach Betätigung der
Antipanikfunktion bleibt der Türdrücker auf Bandseite
abgekoppelt.

Vollpanik: Schließfunktion "E" -Wechselfunktion-,
Die Antipanik-Funktion kann vom Stand- und Gangflügel
ausgelöst werden.
Standflügel: Beide Türflügel werden bei Betätigung
entriegelt.
Gangflügel: Nur der Gangflügel wird entriegelt.
Grundstellung: Die Tür ist auf der Bandseite nur mit
Schlüssel zu öffnen.
Schaltstellung: Auf der Bandgegenseite kann die Tür
über den Drücker, auch im abgeschlossenen Zustand,
immer geöffnet werden.

Schließanlage
Die Schließanlage wird in durch eine Folgeleistung
ausgeführt und gesondert ausgeschrieben. Alle Beschläge
sind dahingehend für den nachträglichen Einbau von
batteriebetriebenen Transponder-Schließzylindern
vorzurüsten. Insbesondere müssen die Schlösser
kompatibel für den Einbau einer Schließanlage der Fa.
Salto sein (kompatibel mit DIN Einsteckschlössern).

Zusatzkomponenten bei RC-Anforderung
Bei Türen mit RC-Anforderung sind folgende Komponenten
zusätzlich zu verwenden:
Sicherungsbolzen, Falzluftbegrenzer, Anbohrschutz,
Riegelschutz entsprechend des Systemprüfzeugnisses
Profilzylinder mit Bohr- und Ziehschutz, Klasse 2 nach
DIN 18252 und Aufbohrschutz.

Betätigung:

Türdrücker: nach DIN EN 179, Edelstahl gerundet und mit
einem Abstand von
mindestens 2,5 cm zur Gegenschließkante angeordnet.
Bei Einsatz am Standflügel senkrecht stehend.

Türgriff: senkrechte gerade Griffstange mit Endkappen
aus Edelstahl, Durchmesser 40 mm, Wandstärke 3 mm,
inkl. Halter und Befestigung, türhoch

BT 100  Einfachverriegelung, 1-flg.,

Ausführung mit:
Drückernuss
1-tourig
Drückerhöhe 1050 mm über OKFF
mit Wechsel
Stulp, INOX
Riegel und Falle glanzvernickelt
Schließplatten, Falleneinlaufteil
Vorgerichtet für Profilzylinder

BT 406.1  Mehrfachverriegelung, 2-flg.,
3-Riegel-Fallenschloss mit Antipanikfunktion
Umschaltfunktion B, RC2 (in Anlehnung) mit ES1
Schutzbeschlag außen

Ausführung mit:
1-tourig
9 mm Drückernuss
Drückerhöhe 1050 mm über OKFF
Stulp, INOX
3 Stück selbstverriegelnde Fallenriegel
Fallenriegel glanzvernickelt
PZ-Schraube
Vorgerichtet für Profilzylinder oder Digitalen
Schließzylinder

Funktionsbeschreibung:
Durch die selbstverriegelnden Fallenriegel wird bereits
bei nicht verriegelter Tür die Widerstandsklasse RC 2
erreicht, da die 3 Fallenriegel beim Zuziehen der Tür
automatisch 20 mm vorschließen.
Entriegeln der Tür von innen jederzeit über das
Bedienelement (Panikfunktion), von außen ist ein Öffnen
der Tür nur mit dem Schlüssel (nur Panik "E") möglich.
Vollpanik-Funktion (Gangflügel+ Standflügel)

Vollpanik: Schließfunktion "B" -Umschaltfunktion-,
Die Antipanik-Funktion kann vom Stand- und Gangflügel
ausgelöst werden.
Standflügel: Beide Türflügel werden bei Betätigung
entriegelt.
Gangflügel: Nur der Gangflügel wird entriegelt.
Grundstellung: Beide Türdrücker sind angekoppelt, Tür
begehbar.
Schaltstellung: Durch Schlüssel- /
Profilzylinderbetätigung wird der bandseitige
Türdrücker abgekoppelt. Nach Betätigung der
Antipanikfunktion bleibt der Türdrücker auf Bandseite
abgekoppelt.

Selbsttätig verriegelndes Motortreibriegelschloss (VP)
Bestehend aus: Treibriegelschloss, Schaltschloss,
Bodenschließmulde, Befestigungsmaterial

Funktionsbeschreibung:
Nach Betätigung des Bedienelements am Standflügel sind
die Treibstangen eingezogen und gleichzeitig der
Gangflügel entriegelt. Das Schaltschloss gewährleistet
die automatische Verriegelung des Standflügels.
Riegelstangen, Mitnehmerklappe erforderlich,
Motor-Steuerung, Pufferspeicher, Netzteil,
Anschlusskabel Kabelübergang, Exzenterhebel,
Auslöseadapter (optional, zur Ausgleichung des
Falzluftspaltes)

Ver-/ Entriegelung Standflügel:
Treibriegel-Verschluss mit Panikdrücker, Stellung
Drücker senkrecht, verdeckt liegender Falztreibriegel,
Treibstangen, Treibstangenführung, Bodenbuchse und
Befestigungsmaterial, ggf. Mitnehmerklappe.

BT 406.2  Mehrfachverriegelung, 2-flg.,
3-Riegel-Fallenschloss  mit Antipanikfunktion
Wechselfunktion E, RC2

Ausführung mit:
1-tourig
9 mm Drückernuss
Drückerhöhe 1050 mm über OKFF
Stulp, INOX
3 Stück selbstverriegelnde Fallenriegel
Fallenriegel glanzvernickelt
PZ-Schraube
Vorgerichtet für Profilzylinder oder Digitalen
Schließzylinder

Funktionsbeschreibung:
Durch die selbstverriegelnden Fallenriegel wird bereits
bei nicht verriegelter Tür die Widerstandsklasse RC 2
erreicht, da die 3 Fallenriegel beim Zuziehen der Tür
automatisch 20 mm vorschließen.
Entriegeln der Tür von innen jederzeit über das
Bedienelement (Panikfunktion), von außen ist ein Öffnen
der Tür nur mit dem Schlüssel (nur Panik "E") möglich.
Vollpanik-Funktion (Gangflügel+ Standflügel)

Vollpanik: Schließfunktion "E" -Wechselfunktion-,
Die Antipanik-Funktion kann vom Stand- und Gangflügel
ausgelöst werden.
Standflügel: Beide Türflügel werden bei Betätigung
entriegelt.
Gangflügel: Nur der Gangflügel wird entriegelt.
Grundstellung: Die Tür ist auf der Bandseite nur mit
Schlüssel zu öffnen.
Schaltstellung: Auf der Bandgegenseite kann die Tür
über den Drücker, auch im abgeschlossenen Zustand,
immer geöffnet werden.

Selbsttätig verriegelndes Motortreibriegelschloss (VP)
Bestehend aus: Treibriegelschloss, Schaltschloss,
Bodenschließmulde, Befestigungsmaterial

Funktionsbeschreibung:
Nach Betätigung des Bedienelements am Standflügel sind
die Treibstangen eingezogen und gleichzeitig der
Gangflügel entriegelt. Das Schaltschloss gewährleistet
die automatische Verriegelung des Standflügels.
Riegelstangen, Mitnehmerklappe erforderlich,
Motor-Steuerung, Pufferspeicher, Netzteil,
Anschlusskabel Kabelübergang, Exzenterhebel,
Auslöseadapter (optional, zur Ausgleichung des
Falzluftspaltes)

Ver-/ Entriegelung Standflügel:
Treibriegel-Verschluss mit Panikdrücker, Stellung
Drücker senkrecht, verdeckt liegender Falztreibriegel,
Treibstangen, Treibstangenführung, Bodenbuchse und
Befestigungsmaterial, ggf. Mitnehmerklappe.

Beschläge Türen Zubehör
BT 700  Türschließer mit Gleitschiene
Ein Stück oben liegender Gleitschienen-Türschließer
nach DIN EN 1154.
Schließablauf, Endanschlag und Öffnungsdämpfung
hydraulisch kontrolliert und einstellbar,
Schließkraft stufenlos einstellbar.
Schließergröße, entsprechend der Türflügelbreite.

BT 703  Türschließer mit Gleitschienen und integrierter
Schließfolgeregelung
Zwei Stück oben liegende Türschließer nach DIN EN 1154,
mit Gleitschienen und integrierter
Schließfolgeregelung.
Schließablauf, Endanschlag und Öffnungsdämpfung
hydraulisch kontrolliert und einstellbar,
Schließkraft stufenlos einstellbar.
Schließergröße, entsprechend der Türflügelbreite und
Verkleidung.

BT 750  Magnetschalter-Set
zur elektronischen Öffnungsüberwachung von  Türen.

Ausführung als:
- Schließer, mit Sabotageschleife und Fremdfeldkontakt
- Falzmaß der Tür von 15 mm - 17 mm
- Inklusive Zuleitung, Länge 6 m
- Montageort: Profilintegriert
- Montageart: Dübelmontage

VdS- Zulassungen:
Öffnungsüberwachung Klasse C (Nr. G 10 70 80)

BT 752  Riegelschaltkontakt
Riegelschaltkontakt zur Überwachung des Hauptriegels
von 1- oder 2-tourigen Schlössern mit oder ohne
E-Öffner.
Riegelschaltkontakt zur Überwachung des Nebenriegels
von Mehrfachverriegelungen und Mehrfachverriegelungen
mit E-Öffnerfunktion.
Zur Rückmeldung an Einbruchmelde- oder
Gebäudeleittechnikanlagen.

Ausführung als:
- Schließer
- Inklusive Zuleitung, Länge 6 m
- Montageort: Profilintegriert
- Montageart: Clipsmontage

VdS- Zulassungen:
Überwachung Klasse C (Nr. G 10 70 80)

Für die Kontakte müssen nach dem Einbau Prüfprotokolle
über die Funktion der Magnetkontakte durch den AN
übergeben werden.
Der Anschluss erfolgt anschließend durch
Haustechnik-Gewerke an bauseitige EMA.

*Hinweis*
12. Verglasungen

Nachfolgend beschriebene Glastypen haben folgende
technische Eigenschaften zu erfüllen:

Für Dreifachverglasung:

Technische Daten:
U-WertUg:0,6 m²K
Der angegebene Ug-Wert wurde nach DIN EN 673 berechnet.

GT 312  Wärmeschutz-3-fach-Glas
für absturzsichernde Verglasungen, bei
Zugangsmöglichkeit des öffentlichen Personenverkehrs
nach
DIN 18008-4 vom Juli 2013.

Glasaufbau:
Glasart außenVSG
Glasart mitteESG-H
Glasart innenESG-H
- mit Heißlagerungstest für Einscheibensicherheitsglas
nach Bauregelliste
- mit thermisch verbessertem Randverbund
Technische Daten:
Gesamtenergiedurchlassgrad g £ 0,50

GT 313  Wärmeschutz-3-fach-Glas

Glasaufbau:
Glasart außenFloat
Glasart mitteFloat
Glasart innenVSG
- mit thermisch verbessertem Randverbund

 Technische Daten:
Gesamtenergiedurchlassgrad g £ 0,50

GT 314  Wärmeschutz-3-fach-Glas

für Türen und bodengebundene Verglasungen bei
Zugangsmöglichkeit des öffentlichen Personenverkehrs

Glasaufbau:
Glasart außenVSG
Glasart mitteFloat
Glasart innenVSG
- mit thermisch verbessertem Randverbund

Technische Daten:
Gesamtenergiedurchlassgrad g £ 0,35

GT 315  Wärmeschutz-3-fach-Glas
für Türen und bodengebundene Verglasungen bei
Zugangsmöglichkeit des öffentlichen Personenverkehrs

Glasaufbau:
Glasart außenVSG
Glasart mitteFloat
Glasart innenVSG
- mit thermisch verbessertem Randverbund

Technische Daten:
Gesamtenergiedurchlassgrad g £ 0,50

GT 516 F 30 ,Brandschutzglas nach DIN 4102, Iso-Glas

Technische Daten:
Gesamtenergiedurchlässigkeitg: 55 %
U-WertUg:0,7 W/m²K
Der angegebene Ug-Wert wurde nach DIN EN 673 berechnet.
Technische Daten:
Gesamtenergiedurchlassgrad g £ 0,50

GT 612  einbruchhemmendes Wärmeschutz-3-fach-Glas
für absturzsichernde Verglasungen, bei
Zugangsmöglichkeit des öffentlichen Personenverkehrs
nach DIN 18008-4 vom Juli 2013.

Glasaufbau:
Glasart außenP4A - Glas
Glasart mitteESG-H
Glasart innenESG-H
- mit thermisch verbessertem Randverbund
- mit Heißlagerungstest für Einscheibensicherheitsglas
nach Bauregelliste

Technische Daten:
WiderstandsklasseP4A nach DIN EN 356
U-WertUg:0,6 W/m²K
Gesamtenergiedurchlassgrad g £ 0,50
Der angegebene Ug-Wert wurde nach DIN EN 673 berechnet.

GT 615  einbruchhemmendes Wärmeschutz-3-fach-Glas
für Türen und bodengebundene Verglasungen bei
Zugangsmöglichkeit des öffentlichen Personenverkehrs

Glasaufbau:
Glasart außenP4A - Glas
Glasart mitteFloat
Glasart innenVSG
- mit thermisch verbessertem Randverbund

Technische Daten:
WiderstandsklasseP4A nach DIN EN 356
U-WertUg:0,6 W/m²K
Gesamtenergiedurchlassgrad g £ 0,50
Der angegebene Ug-Wert wurde nach DIN EN 673 berechnet.

*Hinweis*
13. Baukörperanschlüsse

Die Ausbildungen der Fenster- und Fassadenanschlüsse
sind gemäß den nachfolgenden Beschreibungen
vorzunehmen.

Einbau der Elemente
Die Verankerungen der Elemente sind so auszuführen,
dass alle aus horizontaler und vertikaler Richtung
auftretenden Kräfte und Lasten kraftschlüssig und mit
den vorgeschriebenen Sicherheitsreserven auf den
Baukörper übertragen werden.
Bewegungen des Baukörpers und Dehnungen der Elemente
müssen aufgenommen werden, ohne dass hieraus
Belastungen auf die Konstruktion übertragen werden.

Die Montage der Aluminium-Bauelemente muss flucht- und
lotrecht erfolgen. Die horizontalen Einbauebenen sind
nach den Meterrissen einzumessen, die in jedem Geschoss
durch den Auftraggeber anzubringen sind. Alle zur
Montage erforderlichen Befestigungsmittel sind in die
Einheitspreise mit einzukalkulieren.

Befestigungs- und Verbindungsmittel - wie Schrauben,
Bolzen und Dübel - müssen entsprechend dem jeweiligen
Verwendungszweck und gemäß den Anforderungen ausgewählt
werden. Bei der Auswahl sind die hierfür gültigen
Normen und der aktuelle "Stand der Technik" zu
berücksichtigen und zu befolgen.

Es kommen nur bauaufsichtlich zugelassene Dübel zur
Ausführung.
Sämtliche Befestigungsteile, die der Witterung
ausgesetzt sind bzw. in  hinterlüfteten Bereichen
liegen, sind aus Edelstahl zu fertigen.
Sämtliche Anschlüsse und Abdichtungen an angrenzende
Bauteile sind in die Einheitspreise einzukalkulieren.
Die Anschlüsse müssen den bauphysikalischen
Anforderungen gerecht werden. Das heißt, Anforderungen
aus Wärmeschutz, Feuchteschutz, Schallschutz und
Fugenbewegung sind zu berücksichtigen.
Der Meterriss ist, abweichend von § 3 VOB/B "in
unmittelbarer Nähe", nur einmal pro Geschoss angebracht
und muss eigenverantwortlich vom AN an die für ihn
relevanten Stellen, an die Fassade übertragen werden.
Verankerung Fenster / Tür
Die Verankerung von Fenster- und Türwänden hat gemäß
DIN 18056 zu erfolgen.
Die Befestigung des Blendrahmens erfolgt mit für den
jeweiligen Einbaufall geeigneten Dübeln.
Der Abstand der Verankerungsstellen soll 800 mm nicht
überschreiten. Jede Seite muss an mindestens zwei
Stellen mit dem Bauwerk verankert werden.
Alle Bauteile der Verankerungen müssen so ausgebildet
sein, dass sie die einwirkenden Kräfte sicher aufnehmen
und auf das Tragwerk des Baukörpers übertragen.

Abdichtung zum Baukörper
Erforderliche Dichtungsprofile sind aus EPDM
einzusetzen. Sie müssen in Beschaffenheit, Abmessung
und Gestaltung dem vorgesehenen Verwendungszweck
entsprechen. Ihre elastischen Eigenschaften müssen im
vorkommenden Temperaturbereich den Anforderungen
genügen.
Für Versiegelungen sind elastisch bleibende Dichtstoffe
auf Silikon- oder Polysulfidbasis zu verwenden. Die
Versiegelung muss unter Berücksichtigung der
konstruktiven Gegebenheiten innerhalb der vorkommenden
Temperaturbereiche an den anschließenden Bauteilen so
haften, dass sie - unter Berücksichtigung der
zulässigen Dehnungsbewegungen der Bauteile - nicht von
den Haftflächen abreißt.
PVC-Profile dürfen nicht mit bitumenhaltigen Stoffen in
Verbindung kommen. Bei der Abdichtung von
Anschlussfugen mit elastischen Dichtstoffen sind die
DIN 18540 und die Verarbeitungs-Richtlinien des
Herstellers zu befolgen.
Bei Abdichtung der Bauteile zum Baukörper mit
Bauabdichtungsfolien ist die Auswahl nach deren
Eigenschaften, geringe bzw. hohe Dampfdurchlässigkeit,
entsprechend den jeweiligen Anforderungen vorzunehmen.
Wird die Bauabdichtungsfolie verklebt, so müssen die
Klebeflächen frei von Verunreinigungen und Fremdstoffen
sein. Die Angaben des Herstellers sind zu beachten.

Feuchtigkeitsschutz
Bei der Wärmedämmung eines Bauteils ist stets darauf zu
achten, dass die dampfdichten Materialien auf der
warmen Seite und die dampfdurchlässigen auf der kalten
Seite angebracht werden. Baukörperanschlüsse sind
fachgerecht abzudichten.
Die Abdichtung der Fenster-, Tür- und Fassadenelemente
zum Baukörper ist mit Bauabdichtungsfolien bzw.
abgekanteten Blechprofilen einschl. geeigneter
dauerelastischer Versiegelungen inkl. Vorfüller zu
angrenzenden Bauteilen herzustellen.
Lage und Anordnung von Dampfsperren und Folien müssen
wärme- und feuchttechnischen Erfordernissen
entsprechen.
Alle Flächen der Fassade müssen so entkoppelt, gedämmt
und abgedichtet werden, dass an keiner Stelle (Flächen,
Ecken, Randbereiche, Deckenbereiche und Fußpunkte etc.)
unzulässiges Tau- bzw. Kondensatwasser anfällt.
Zur Vermeidung von Tauwasser- und Schimmelpilzbildung
auf raumseitigen Bauteiloberflächen darf die
raumseitige Oberflächentemperatur von 12,6° C gemäß DIN
4108 bezogen auf 20° C Rauminnentemperatur und -5° C
Außentemperatur, bei einer korrespondierenden
Raumluftfeuchte von 50% nicht unterschritten werden.
Die Mindestforderungen zur Vermeidung von
Schimmelpilzbildung im Bereich von Wärmebrücken sind
gemäß DIN 4108 einzuhalten.
Soweit die Anschlussausbildungen entsprechend dem
Beiblatt 2 zur DIN 4108 ausgeführt werden, ist kein
gesonderter Nachweis erforderlich. Für alle
abweichenden Konstruktionen müssen die
Mindestanforderungen nachgewiesen werden.

Die Konstruktionen sind so zu gestalten, dass ein
Feuchteausgleich nach außen ermöglicht wird. Ein
Feuchteausgleich kann sichergestellt werden, wenn
raumseitig Dichtmaterialien mit höherem
Diffusionswiderstand verwendet werden als außenseitig
und/oder auf der Außenseite witterungsgeschützte
Öffnungen eingeplant werden. Äußere Einflüsse, wie
Bauwerksbewegungen, dürfen die Abdichtungen nicht in
ihrer Funktion beeinträchtigen. Bei Fensteröffnungen
mit größeren Spannweiten, auskragenden Bauteilen usw.
sind größere Bauwerksbewegungen im Bereich der
Anschlüsse zu erwarten.

Die Anschlussfugenabdichtung vom Baukörper zum Element
zur kalten Außenseite, sowie zur warmen Innenseite, ist
entsprechend der Anforderungen aus dem
Wärmeschutznachweis gemäß Gebäudeenergiegesetz (GEG)
für Bauanschlüsse auszuführen.

Die nachfolgend spezifizierten Folien dienen als
Elementabdichtungen.
Folien sind vor Erstellung der Außenschale anzubringen.
Materialdicke: 0,75 mm
Folienbreite seitlich: ca. 250 mm
Folienbreite oben: ca. 250 mm
Folienbreite unten: ca. 250 mm.

Es ist zu beachten, dass alle Wandseiten im Innern
(Sichtbeton) nicht verputzt oder verkleidet werden.
Alle Befestigungen und Abklebungen haben demnach
"unsichtbar" zu erfolgen.

Bauanschluss-Situationen sind in der
Positionsbeschreibung schematisiert und mit Angaben zur
Ausführung dargestellt. Die Anschlüsse erfolgen immer
innen dampfdicht und außen wind- und schlagregendicht.
Sofern in der Positionsbeschreibung nicht anderweitig
spezifiziert, wird das statische System einschließlich
der Verankerungen und Ausführung der Bauanschlüsse vom
Auftragnehmer in eigener Verantwortung festgelegt.
Die Außenwände bestehen aus Stahlbeton, d=30cm mit
einer Vorsatzschale aus Klinkermauerwerk, d=11,5cm. Der
Zwischenraum (19,5cm-21,5cm) zwischen Verblendmauerwerk
und tragender Außenwand wird mit Mineralwolle, d=18cm
WLS 032 gedämmt. Der Einbau von Dämmung und Klinker
erfolgt nach Einbau der Fenster/ Türen.
AS 105  Anschluss seitl. (Fenster/ Tür) zweischaliger
Wandaufbau

Der Baukörper ist zweischalig ausgebildet. Wandaufbau:
Tragschale 30cm Stahlbeton, 19-21cm Luftschicht mit
Wärmedämmung, 11,5cm Klinker-Verblendmauerwerk.
Die Aluminiumelemente werden außen bündig mit dem
tragenden Baukörper eingebaut.

Der Bereich zwischen Blendrahmen und Baukörper ist
vollflächig mit Wärmedämmung nach Herstellerrichtlinie
und zur Erfüllung des Schallschutzes der
Gesamtkonstruktion zu verfüllen. Die Vorgaben des IFT
Rosenheim sind zu beachten.
Innen ist die Anschlussfuge zwischen Blendrahmen und
Baukörper mit dauerelastischen Dichtstoffen zu
versiegeln. Alternativ kann ein zugelassenes
Mutifunktionsfugendichtband verwendet werden.
Auf der Innenseite des Blendrahmens ist ein
Aluminiumwinkel 50/20/2 mm, pulverbeschichtet im
Farbton der Fassade zur Überdeckung der Fuge zw. Wand
und Fenster vorzusehen. Es ist einzukalkulieren, dass
dieser Winkel ggf. zeitlich versetzt zum Einbau des
Fensters montiert werden muss.
Befestigung mit Nieten im Farbton der Fensterelemente.
Eckstöße auf Gehrung.
Die Betonoberfläche der Fensterleibung wird nicht
verputzt sondern lediglich gestrichen.

Auf der Außenseite ist die Anschlussfugenabdichtung mit
einer Dichtungsfolie auszuführen. Diese Dichtungsfolie
wird an dem Blendrahmen befestigt und ist bis auf den
tragenden Baukörper zurückzuführen und dort zu
verkleben.

Endgültige Ausführung gemäß Detailplanung des
Architekten.

AO 105  Anschluss oben (Fenster/ Tür) zweischaliger
Wandaufbau

 wie im Text "Anschluss seitlich AS 105" beschrieben.

Endgültige Ausführung gemäß Detailplanung des
Architekten.

AU 105  Anschluss unten (Fenster mit Brüstung)
zweischaliger Wandaufbau

Der Baukörper ist hier sinngemäß wie im Text "Anschluss
seitlich" beschrieben ausgebildet.

Im Fußpunkt der Fensterkonstruktion ist ein Basisprofil
(Mehrkammer-Hohlprofil) anzuordnen. Dieses Basisprofil
ist mit einem verzinkten Stahlrohr auszusteifen.
Der Zwischenraum unterhalb der Basis und des Baukörpers
ist allseitig mit Wärmedämmung auszufüllen.
Auf der Innenseite ist die Basiskonstruktion für den
Anschluss einer bauseitigen Fensterbank vorzurichten.
Die Anschlussfuge ist mit Wärmedämmung auszufüllen und
mit dauerelastischen Dichtstoffen zu versiegeln.

Auf der Außenseite ist die Dichtungsfolie an der
Basiskonstruktion eingespannt. Die Folie ist bis auf
den tragenden Baukörper zurückzuführen und dort zu
verkleben.

Endgültige Ausführung gemäß Detailplanung des
Architekten

AU 106  Anschluss unten (Fenster mit Brüstung)
zweischaliger Wandaufbau, außen erdberührt

Der Baukörper ist hier sinngemäß wie im Text "Anschluss
seitlich" beschrieben ausgebildet.

Der Bodeneinstand außen beträgt ca. 190mm.

Im Fußpunkt der Fensterkonstruktion ist ein Basisprofil
(Mehrkammer-Hohlprofil) anzuordnen. Dieses Basisprofil
ist mit einem verzinkten Stahlrohr auszusteifen.
Der Zwischenraum unterhalb der Basis und des Baukörpers
ist allseitig mit Wärmedämmung auszufüllen und
beidseitig über einen Aluminiumwinkel in voller Höhe zu
verkleiden.
Auf der Innenseite ist die Basiskonstruktion für den
Anschluss einer bauseitigen Fensterbank vorzurichten.
Die Anschlussfuge ist mit Wärmedämmung auszufüllen und
mit dauerelastischen Dichtstoffen zu versiegeln.

Auf der Außenseite ist die Fuge zw. Basiskonstruktion/
Blendrahmen und Perimeterdämmung mit einer an der
Basiskonstruktion befestigten Dichtungsfolie
abzudichten.

Der untere Flügelrahmen ist zusätzlich mit einem
Wetterschenkel zu versehen.

Endgültige Ausführung gemäß Detailplanung des
Architekten

AU 108  Anschluss unten (Fenstertür) barrierefreie
Schwelle

Die Höhe des Fußbodenaufbaues beträgt ca. 190 mm.

Der Fußpunkt der Fenster ist gemäß DIN 18040-2
"Barrierefreies Bauen" sowie MBO § 50 auszuführen. Die
Höhe der Schwellenausbildung beträgt maximal 20 mm.

Die untere Abdichtung der Elemente erfolgt mit einem
wärmegedämmten 20 mm hohen Sockelprofil, dass auf einer
wärmegedämmten Aluminiumbasiszarge befestigt ist.

Im Fußpunkt der Fensterkonstruktion ist eine
mehrteilige Basiskonstruktion, entsprechend der Höhe
des Fußbodenaufbaues, aus Aluminiumrahmen- und
KS-Profilen (Mehrkammer-Hohlprofile) einzubauen. Die
KS-Basiskonstruktion ist mit verzinkten Stahlrohren
auszusteifen. Der Bereich zwischen dem KS-Basisprofil
und dem Rohfußboden ist zu unterfüttern und vollflächig
mit Wärmedämmung auszufüllen und außenseitig über einen
Aluminiumwinkel in voller Höhe zu verkleiden. Die
innere Anschlussfuge an den bauseitigen Bodenbelag ist
mit dauerelastischen Dichtstoffen zu versiegeln.
Auf der Innenseite ist die Basiskonstruktion für den
Anschluss der bauseitigen Fußbodenkonstruktion
vorzurichten.

Auf der Außenseite ist die Fuge zw. Basiskonstruktion/
Blendrahmen und Perimeterdämmung mit einer an der
Basiskonstruktion befestigten Dichtungsfolie
abzudichten.

Der untere Flügelrahmen ist zusätzlich mit einem
Wetterschenkel zu versehen.

Endgültige Ausführung gemäß Detailplanung des
Architekten

AU 109  Anschluss unten (Fenster) bodengebunden

Das Fensterelement schließt hier an den Rohfußboden an.
Die Höhe des Fußbodenaufbaus beträgt ca. 100mm
(Obergeschosse) bzw. 190 mm (Erdgeschoss).

Vorab ist eine verzinkte Stahlrohrkonstruktion zu
montieren, die als Aufständerung für das Fenster dient.

Im Fußpunkt der Fensterkonstruktion ist ein Basisprofil
(Mehrkammer-Hohlprofil) anzuordnen. Dieses Basisprofil
ist mit einem verzinkten Stahlrohr auszusteifen.
Weiterhin ist innen und außen eine Dichtungsfolie an
die Basiskonstruktion anzubinden und über die
Aufständerung zu führen. Die Folie ist am Baukörper zu
verkleben.
Der Zwischenraum unterhalb der Basis und des Baukörpers
ist allseitig mit Wärmedämmung auszufüllen und
außenseitig über einen Aluminiumwinkel in voller Höhe
zu verkleiden.

Raumseitig ist die Basiskonstruktion für den Anschluss
einer bauseits zu erbringenden Fußbodenkonstruktion
vorzurichten..

Die Sockelhöhen sind auf den Aufbau der anschließenden
Basispunkte abzustimmen.

Endgültige Ausführung gemäß Detailplanung des
Architekten.

AU 201  Anschluss unten (Türen) Bodenschwelle

Die Höhe des Fußbodenaufbaues beträgt ca.190 mm.
Türschwelle barrierefrei max. 1-2 cm ü. OKFF.

Der Anschluss unten im Bereich der Türen ist mit einer
zum System gehörenden thermisch getrennten
Bodenschwelle und einer Trennschie auszustatten.
Unterhalb der Türschwelle ist eine aufgeständerte,
verzinkte Stahlrohrkonstruktion anzubringen, um die
Türanlage abzustützen. Der Zwischenraum unterhalb der
Basis und des Rohfußbodens ist allseitig mit
Wärmedämmung auszufüllen und beidseitig über einen
Aluminiumwinkel in voller Höhe zu verkleiden.

Auf der Innenseite ist die Basiskonstruktion für den
Anschluss der bauseitigen Fußbodenkonstruktion
vorzurichten. Der Bereich zwischen Fußbodenbelag und
Basiskonstruktion ist mit Wärmedämmung zu verfüllen und
die innere Anschlussfuge an den bauseitigen inneren
Bodenbelag ist mit dauerelastischen Dichtstoffen zu
versiegeln.

Die Sockelhöhen sind auf den Aufbau der anschließenden
Basispunkte abzustimmen.

Endgültige Ausführung gemäß Detailplanung des
Architekten

### 01 Aluminium- Fenster und -Fenstertüren

*Hinweis*
Die in den nachfolgend beschriebenen Positionen
aufgeführten Leistungen sind gemäß der "ZTV", sowie den
Vorbemerkungen und den vorgestellten technischen
Beschreibungen auszuführen.
Alle Positionen sind als komplette, in sich
geschlossene und voll funktionsfähige Leistungen
anzubieten.

Als Richtfabrikat wurde mit folgenden Systemen geplant
/ ausgeschrieben. Dem Bieter wird freigestellt, zu der
ausgeschriebenen Konstruktion gleichwertige
Konstruktionen anzubieten:

Fenstergriffe : FSB 1023 o.glw.
Fabrikat / System angeboten: '....................'

**01.0010 Typ F0a-M Alu-Fenster-Element in Anlehnung an RC2, nach DIN EN 1627**
System und Kostruktion gem. Ausführungsbeschreibung
sowie Fensterliste und Plänen, Ausführung als gedämmtes
Außenelement.

Rohbaumaß: 2,045m x 3,24m
Brüstung: h=ca. 0,50m
Einbauort: Erdgeschoss
Typ F0a-M

Aufteilung nach beiliegender Ansicht in:

1 StDreh-Flügel
Beschlag: BF 142
Griffhöhe ab OKFF:1770 mm
 =ca. 15cm über UK Fensterflügel
GriffBF 901
Öffnungsbegrenzer BF 809
Verglasung: GT 615

1 StUnterlichtfestfeld
Verglasung: GT 615

Der Fensterbeschlag ist entsprechend den
Flügelabmessungen anzupassen.

Der Fensterflügel ist mit einer horizontalen
glasteilenden Flügelsprosse auszuführen.

Alle Komponenten müssen den Anforderungen aus der Norm
und des Prüfzeugnisses des Systemgebers entsprechen.

Aufteilung gemäß Detail- und Ausführungsplanung.

Vorgerichtet für Vorbau-Markise mit ZIP-
Führungsschiene.

Anschlüsse

Seitlich: AS 105
Oben: AO 105
Unten: AU 105

Ausführung gem. Detail

BOS-5-ARC-DT-334-01-1
BOS-5-ARC-DT-334-02-1
Menge: 15,000 St

**01.0020 Zulage: absturzsichernde Verglasung Unterlichtfestfeld**
Zulage für den Fenstertyp der Vorposition für die
Ausführung der Verglasung des Unterlichtfestfelds als
absturzsichernde Verglasung

Verglasung GT 612
Menge: 12,000 St

**01.0030 Typ F0b-M Alu-Fenster-Element in Anlehnung an RC2, nach DIN EN 1627**
System und Kostruktion gem. Ausführungsbeschreibung
sowie Fensterliste und Plänen, Ausführung als gedämmtes
Außenelement.

Rohbaumaß: 2,045m x 3,43m
Brüstung: bodentief (Bodenaufbau d=19cm)
Einbauort: Erdgeschoss
Typ F0b-M

Aufteilung nach beiliegender Ansicht in:

1 StDreh-Flügel
Beschlag: BF 142
Griffhöhe ab OKFF:1270 mm
 =ca. 15cm über UK Fensterflügel
GriffBF 901
Öffnungsbegrenzer BF 809
 Verglasung: GT 615

1 StUnterlichtfestfeld
Verglasung: GT 615

Der Fensterbeschlag ist entsprechend den
Flügelabmessungen anzupassen.

Der Fensterflügel ist mit einer horizontalen
glasteilenden Flügelsprosse auszuführen.

Alle Komponenten müssen den Anforderungen aus der Norm
und des
Prüfzeugnisses des Systemgebers entsprechen.

Aufteilung gemäß Detail- und Ausführungsplanung.

Vorgerichtet für Vorbau-Markise mit
ZIP-Führungsschiene.

Anschlüsse

Seitlich: AS 105
Oben: AO 105
Unten: AU 109

Ausführung gem. Detail

BOS-5-ARC-DT-334-01-1
BOS-5-ARC-DT-334-02-2
Menge: 10,000 St

**01.0040 Zulage Verglasung Gesamtenergiedurchlassgrad g 0,4**
Zulage / Mehrpreis zu v. g. Alu-Fensterelement Typ
F0b-M für die Ausführung der Verglasung wie vor, jedoch

Gesamtenergiedurchlassgrad g £ 0,4
Menge: 10,000 St

**01.0050 Typ F1 Alu-Fenster-Element**
System und Kostruktion gem. Ausführungsbeschreibung
sowie Fensterliste und Plänen, Ausführung als gedämmtes
Außenelement.

Rohbaumaß: 1,795m x 3,005m
Brüstung: bodentief (Bodenaufbau d=10cm)
Einbauort: 1.OG
Typ:F1

Aufteilung nach beiliegender Ansicht in:

1 StDreh-Flügel
Beschlag: BF 107
Griffhöhe ab OKFF:1270 mm
 =ca. 15cm über UK Fensterflügel
GriffBF 901
Öffnungsbegrenzer BF 809
Verglasung: GT 315

1 StUnterlichtfestfeld
Verglasung: GT 312

Der Fensterbeschlag ist entsprechend den
Flügelabmessungen anzupassen.

Der Fensterflügel ist mit einer horizontalen
glasteilenden Flügelsprosse auszuführen.

Aufteilung gemäß Detail- und Ausführungsplanung.

Anschlüsse

Seitlich: AS 105
Oben: AO 105
Unten: AU 109

Ausführung gem. Detail

BOS-5-ARC-DT-334-01-1
BOS-5-ARC-DT-334-02-4
Menge: 52,000 St

**01.0060 Typ F1-M Zulage Vorrichtung für Vorbau-Markise mit Führungsschiene**
Zulage zur Fensterposition F1 für Vorrichtung für den
Einbau einer Markise der Folgepositionen im Kapitel
Sonnenschutz

Rohbaumaß: 1,795m x 3,005m
Brüstung: bodentief
Einbauort: 1.OG
Typ:F1-M

Ausführung gem. Detail

BOS-5-ARC-DT-334-01-1
BOS-5-ARC-DT-334-02-3
Menge: 45,000 St

**01.0070 Zulage Verglasung Gesamtenergiedurchlassgrad g 0,4**
Zulage / Mehrpreis zu v. g. Alu-Fensterelement Typ F1
für die Ausführung der Verglasung wie vor jedoch

Gesamtenergiedurchlassgrad g £ 0,4
Menge: 2,000 St

**01.0080 Zulage Verglasung Gesamtenergiedurchlassgrad g 0,35**
Zulage / Mehrpreis zu v. g. Alu-Fensterelement Typ F1
für die Ausführung der Verglasung wie vor jedoch

Gesamtenergiedurchlassgrad g £ 0,35
Menge: 2,000 St

**01.0090 Zulage Verglasung Gesamtenergiedurchlassgrad g 0,30**
Zulage / Mehrpreis zu v. g. Alu-Fensterelement Typ F1
für die Ausführung der Verglasung wie vor jedoch

Gesamtenergiedurchlassgrad g £ 0,30
Menge: 4,000 St

**01.0100 Typ F2 Alu-Fenster-Element**
System und Kostruktion gem. Ausführungsbeschreibung
sowie Fensterliste und Plänen, Ausführung als gedämmtes
Außenelement.

Rohbaumaß: 1,545m x 2,755m
Brüstung: bodentief (Bodenaufbau d=10cm)
Einbauort: 2.OG
Typ:F2

Aufteilung nach beiliegender Ansicht in:

1 StDreh-Flügel
Beschlag: BF 107
Griffhöhe ab OKFF:1270 mm
=ca. 15cm über UK Fensterflügel
GriffBF 901
Öffnungsbegrenzer BF 809
Verglasung: GT 315

1 StUnterlichtfestfeld
Verglasung: GT 312

Der Fensterbeschlag ist entsprechend den
Flügelabmessungen anzupassen.

Der Fensterflügel ist mit einer horizontalen
glasteilenden Flügelsprosse auszuführen.

Aufteilung gemäß Detail- und Ausführungsplanung.

Anschlüsse

Seitlich: AS 105
Oben: AO 105
Unten: AU 109

Ausführung gem. Detail

BOS-5-ARC-DT-334-01-1
BOS-5-ARC-DT-334-02-6
Menge: 32,000 St

**01.0110 Typ F2-M Zulage Vorrichtung für Vorbau-Markise mit Führungsschiene**
Zulage zur Fensterposition F2 für Vorrichtung für den
Einbau einer Markise der Folgepositionen im Kapitel
Sonnenschutz

Rohbaumaß: 1,545m x 2,755m
Brüstung: bodentief (Bodenaufbau d=10cm)
Einbauort: 2.OG
Typ:F2-M

Ausführung gem. Detail

BOS-5-ARC-DT-334-01-1
BOS-5-ARC-DT-334-02-5
Menge: 24,000 St

**01.0120 Typ F2-M-MB Alu-Fenster-Element mit Motorantrieb**
System und Kostruktion gem. Ausführungsbeschreibung
sowie Fensterliste und Plänen, Ausführung als gedämmtes
Außenelement.

Rohbaumaß: 1,545m x 2,755m
Brüstung: bodentief (Bodenaufbau d=10cm)
Einbauort: 2.OG, Raum A2.15: Fenster mit Motorischer
Bedienung für Nachtlüftung, erf. Öffnungsfläche min.
0,93m²
Typ:F2-M-MB

Aufteilung nach beiliegender Ansicht in:

1 Stmotorisch betriebener Dreh-Flügel
Beschlag: BF 504
Verglasung: GT 315

1 StUnterlichtfestfeld
Verglasung: GT 312

Der Fensterbeschlag ist entsprechend den
Flügelabmessungen anzupassen.

Der Fensterflügel ist mit einer horizontalen
glasteilenden Flügelsprosse auszuführen.

Aufteilung gemäß Detail- und Ausführungsplanung.

Vorgerichtet für Vorbau-Markise mit Führungsschiene.

Anschlüsse

Seitlich: AS 105
Oben: AO 105
Unten: AU 109
Steuerungskomponenten in gesonderter Position.
Verkabelung inkl. der dazu notwendigen Bohrungen bis
zur Übergabedose raumseitig in Zwischendecke  in der
Nähe des Fensters durch AN.
Ausführung gem. Detail

BOS-5-ARC-DT-334-01-1
BOS-5-ARC-DT-334-02-5
Menge: 1,000 St

**01.0130 Typ F3-M Alu-Fenster-Element**
System und Kostruktion gem. Ausführungsbeschreibung
sowie Fensterliste und Plänen, Ausführung als gedämmtes
Außenelement.

Rohbaumaß: 1,545m x 2,07m
Brüstung: 58cm
Einbauort: 2.OG, Westfassade
Typ:F3-M

Aufteilung nach beiliegender Ansicht in:

1 StDreh-Flügel
Beschlag: BF 107
Griffhöhe ab OKFF:1270 mm
=ca. 15cm über UK Fensterflügel
GriffBF 901
Öffnungsbegrenzer BF 809
Verglasung: GT 315

1 StUnterlichtfestfeld
Verglasung: GT 315

Der Fensterbeschlag ist entsprechend den
Flügelabmessungen anzupassen.

Der Fensterflügel ist mit einer horizontalen
glasteilenden Flügelsprosse auszuführen.

Aufteilung gemäß Detail- und Ausführungsplanung.

Vorgerichtet für Vorbau-Markise mit Führungsschiene.

Anschlüsse

Seitlich: AS 105
Oben: AO 105
Unten: AU 105

Ausführung gem. Detail

BOS-5-ARC-DT-334-01-2
BOS-5-ARC-DT-334-02-7
Menge: 9,000 St

**01.0140 Typ F4-M Alu-Fenster-Element, gekoppelt**
System und Kostruktion gem. Ausführungsbeschreibung
sowie Fensterliste und Plänen, Ausführung als gedämmtes
Außenelement.

Rohbaumaß: 10,67m x 2,07m
Brüstung: 58cm
Einbauort: 2.OG, Westfassade
Typ:F4-M

Aufteilung nach beiliegender Ansicht in:

5 StDK/D Stulp-Flügel
Beschlag: BF 113
Griffhöhe ab OKFF:1630 mm
= in Flügelmitte
GriffBF 901
Drehsperre BF 800
Verglasung: GT 314

Der Fensterbeschlag ist entsprechend den
Flügelabmessungen anzupassen.

Aufteilung gemäß Detail- und Ausführungsplanung.
4x Kopplung nach Systemvorgaben.

Vorgerichtet für Vorbau-Markisen mit Führungsschiene.

Anschlüsse

Seitlich: AS 105
Oben: AO 105
Unten: AU 105
Ausführung gem. Detail

BOS-5-ARC-DT-334-01-2
BOS-5-ARC-DT-334-02-8
Menge: 1,000 St

**01.0150 Typ F5-M-MB Alu-Fenster-Element mit Motorantrieb**
System und Kostruktion gem. Ausführungsbeschreibung
sowie Fensterliste und Plänen, Ausführung als gedämmtes
Außenelement.

Rohbaumaß: 2,045m x 2,43m
Brüstung: 99cm
Einbauort: Erdgeschoss, Westfassade Achse E-G
Typ:F5-M-MB

Aufteilung nach beiliegender Ansicht in:

2 Stmotorisch angetriebene
 Kipp-Flügel Zugbrücke

Beschlag: BF 512
Verglasung: GT 612

Der Fensterbeschlag ist entsprechend den
Flügelabmessungen anzupassen.

Aufteilung gemäß Detail- und Ausführungsplanung.

Vorgerichtet für Vorbau-Markise mit Führungsschiene.
Vorgerichtet für Magnetkontakte.

Anschlüsse

Seitlich: AS 105
Oben: AO 105
Unten: AU 106
Steuerungskomponenten in gesonderter Position.
Verkabelung inkl. der dazu notwendigen Bohrungen bis
zur Steuerung raumseitig in Zwischendecke  in der Nähe
des Fensters durch AN.
Ausführung gem. Detail

BOS-5-ARC-DT-334-01-2
BOS-5-ARC-DT-334-02-9
Menge: 3,000 St

**01.0160 Zulage Magnetkontakt für Alu-Fenstertür F5-M-MB**
gem BT 752 zur elektronischen Öffnungsüberwachung
Dieses Magnetschalter-Set ist speziell abgestimmt auf
das ausgeschriebene System.

Lieferung und Montage
Inbetriebnahme und E-Anschluss durch bauseitigen
Elektriker.

Der angebotene Preis bezieht sich auf ein
Magnetschalterset für einen Türflügel.
Menge: 6,000 St

**01.0170 Typ F6-MB Alu-Fenster-Element mit Motorantrieb**
System und Kostruktion gem. Ausführungsbeschreibung
sowie Fensterliste und Plänen, Ausführung als gedämmtes
Außenelement.

Rohbaumaß: 1,795m x 4,07m
Brüstung 5,00m ü. OKFF
Einbauort: Sporthalle, Nordfassade
Typ:F6-MB

Aufteilung nach beiliegender Ansicht in:

1 Stmotorisch betriebener Kipp-Flügel
Beschlag (2 Stück je Fenster):BF 652
Verglasung: GT 313
ballwurfsicher

2 StFestfeld
Verglasung: GT 313
ballwurfsicher

Der Fensterbeschlag ist entsprechend den
Flügelabmessungen anzupassen.

Der Fensterflügel ist mit einer horizontalen
glasteilenden Flügelsprosse auszuführen.

Aufteilung gemäß Detail- und Ausführungsplanung.

Jedes Fenster muss einen freien geometrischen
Lüftungsquerschnitt von min. 1,27m² erreichen.

Anschlüsse

Seitlich: AS 105
Oben: AO 105
Unten: AU 105

Steuerungskomponenten in gesonderter Position.
Ausführung gem. Detail

BOS-5-ARC-DT-334-01-2
BOS-5-ARC-DT-334-02-10
Menge: 16,000 St

**01.0180 FT 1 Alu-Fenstertür Schwelle 20mm, RC2**
System und Kostruktion gem. Ausführungsbeschreibung
sowie Fensterliste und Plänen, Ausführung als gedämmtes
Außenelement.

Rohbaumaß.:2045mm x 3430mm
Bodeneinstand 190 mm

Einbauort: Erdgeschoß, Fassade Süd
Typ:FT-1

Aufteilung nach beiliegender Ansicht in:

1 StDK/D-Stulp-Fenstertür Flügel
Kipp vor Dreh
Öffnungswinkel in Drehstellung 90°
Beschlag Fenster: BF 145
BF 800
Griff: BF 901
Griffhöhe 1050 mm
Verglasung: GT 615

1 StOberlichtfestfeld
Verglasung: GT 615

Der Anschluss der bodentiefen Elemente ist hinsichtlich
seiner unteren Ausbildung gemäß den Anforderungen aus
der DIN 18533 auszuführen.

Der Fensterbeschlag ist entsprechend den
Flügelabmessungen anzupassen.

Vorgerichtet für Vorbau-Markise mit
ZIP-Führungsschiene.
Vorgerichtet für Magnetkontakt (je Türflügel).

Anschlüsse

Der Fußpunkt des Elementes ist gemäß DIN 18040
"Barrierefreies Bauen" sowie MBO § 50 auszuführen.

Seitlich: AS 105
Oben: AO 105
Unten: AU 108

Ausführung gem. Detail

BOS-5-ARC-DT-334-01-3
BOS-5-ARC-DT-334-02-11
Menge: 11,000 St

**01.0190 Zulage Magnetkontakt für Alu-Fenstertür FT1**
Mehrpreis für Ausführung der Fenstertür einem
Magnetschalter-Set zur elektronischen
Öffnungsüberwachung.

Dieses Magnetschalter-Set ist speziell abgestimmt auf
das ausgeschriebene System.

Lieferung und Montage Inbetriebnahme und E-Anschluss
durch bauseitigen Elektriker.
Menge: 11,000 St

**01.0200 Zulage Verglasung Gesamtenergiedurchlassgrad g 0,35**
Zulage / Mehrpreis zu v. g. Alu-Fenstertürelement Typ
FT1 für die Ausführung der Verglasung wie vor jedoch

Gesamtenergiedurchlassgrad g £ 0,35
Menge: 3,000 St

**01.0210 Zulage Fenstergriff abschließbar mit einer Schaltstufe RC 2, mit verdecktliegendem Getriebe und Abzugsschutz**
Zulage für den Einbau eines abschließbaen
Fenstergriffes, Griff zusätzlich von innen abschließbar

Fenstergriff abschließbar mit einer Schaltstufe RC 2,
mit verdecktliegendem Getriebe und Abzugsschutz

Das Getriebe wird in den Falz eingebaut.
Die Befestigung des Getriebes erfolgt mittels einer
raumseitig aufgeschraubten Rosette.
Die Befestigungsschrauben werden durch den - später zu
montierenden - Fenstergriff abgedeckt. Während der
Bauzeit ist die Rosette mit einer Schutzkappe
abzudecken.
Der Fenstergriff ist mit einem Schließzylinder mit
einer Schaltstufe auszustatten.
Der Fenstergriff ist erst nach Abschluss der
Fenstermontage beziehungsweise vor der Gebrauchsabnahme
der Fenster zu montieren.

Funktionsbeschreibung:
Grundstellung
Der Fenstergriff kann aus der senkrechten Stellung um
90° nach oben in die Kippstellung gedreht werden.

Schaltstufe 1
Der Fenstergriff kann um weitere 90° (Senkrechtstellung
oben) betätigt werden, der Beschlag ist in
Drehstellung.
Menge: 11,000 St

**01.0220 Zulage für verdecktliegende Zuschlagsicherung**
Zuschlagsicherung, die ein selbstständiges Zuschlagen
des gekippten Flügels hemmt, z. B. bei Durchzug. Die
Hemmkraft ist einstellbar, der Einbau erfolgt
verdecktliegend.
Ausführung als Zulage zu den vorgenannten Positionen
mit einem DK-Flügel
Menge: 16,000 St

**01.0230 Zulage Federeinheit**
Mehrpreis für die Ausführung der DK-Beschläge /
DK-Dreh-Stulpbeschläge mit einer Federeinheit zur
Erhöhung des Bedienkomforts.
Montage einer Federeinheit zur Unterstützung des
Schließens des Fensterflügels aus der Kippstellung.
Reduzierung der Bedienkraft am Handgriff.
Verwendung nur mit DK-Schere 400 ab 670 mm Flügelbreite
Einsatz bei Basic und Einbruchhemmung RC 1 N und RC 2
Auswahl der Federeinheit entsprechend den
Anwendungstabellen des Systemgebers.
Lieferung und Montage
Menge: 16,000 St

**01.0240 Zulage Seilauswerfer**
Für vorbeschriebene Fensterelemente
Mehrpreis für die Ausführung der DK-Beschläge mit einem
Seilauswerfer zur Erhöhung
des Bedienkomforts.
Für DK-Flügel mit hohen Glasgewichten wird zur
Öffnungsunterstützung des
Fensterflügels in die Kippstellung ein Seilauswerfer,
inkl. Seilanbindung am Flügel
eingesetzt.
Reduzierung der Bedienkraft am Handgriff

Auswahl des Seilauswerfers entsprechend den
Anwendungstabellen des Systemgebers.
Auswahl: mittlere Unterstützung oder starke
Unterstützung
Lieferung und Montage
Menge: 16,000 St

**01.0250 Abdichtung Sockelbereich gem. DIN 18533**
im Sockelbereich erdberührender Außentüren und
Außenfenster.

Auf der Außenseite ist die untere Fuge zw.
Basiskonstruktion/ Blendrahmen und Rohbau mit einer an
der Basiskonstruktion befestigten
Flüssigkunststoffabdichtung/ Dichtungsfolie abzudichten
und überlappend an die bauseitige  Bauwerksabdichtung
fachgerecht anzuschließen.

Die seitliche Fuge zw. Basiskonstruktion/ Blendrahmen
und Rohbau ist bis zu einer Höhe von 30cm ü. OK Belag
mit einer am Blendrahmen befestigten Dichtungsfolie/
Flüssigkunststoffabdichtung abzudichten und überlappend
an die bauseitige  Bauwerksabdichtung fachgerecht
anzuschließen.

Abdichtungshöhe unten: ca. 30cm
Abdichtungshöhe seitlich: ca. 60cm
Türbreite (Rohbauöffnung): ca. 2,05m

Ausführung der Abdichtung gemäß der DIN 18533, nicht
drückendes Wasser und Bodenfeuchte.
Der Anschluss an die Bauwerksabdichtung ist mit der
Bauleitung/ Gewerk Rohbau abzustimmen

Abrechnung je Tür-/ Fensteröffnung.
Menge: 24,000 St

### 02 Steuerungskomponenten RWA

**02.0010 RWA - Modulzentrale**
Für die Position/Anlage: Fenster Sporthalle Typ F6-MB

Rauch- und Wärmeabzugszentrale in Modulbauweise für
Fenster im Fassaden und Deckenbereich zur Ansteuerung
von elektrischen RWA- und Lüftungsantrieben mit
Betriebsspannung 24 V DC.

Merkmale
Steuereinrichtung nach prEN 12101-9
Energieversorgung nach EN 12101-10
Ausgangsspannung mit geringer Restwelligkeit (<2 Vpp)
Control- und Sensor-Module mit 3 leitungsüberwachten,
priorisierbaren Melderlinieneingängen zum Anschluss
von:
Manuellen Handansteuereinrichtungen (RWA-Taster)
Automatischen Rauch- / Wärmemeldern
Steuersignalen von Brandmeldeanlagen
Drive-Modul mit leitungsüberwachten Ausgängen zum
Anschluss von Antrieben bis 20 A Stromaufnahmen
Relais-Modul zur Auswertung und Weitermeldung von
Ereignissen (Not-Auf, Störung, Rückmeldungen)
Wetter-Modul zum Anschluss für Windgeschwindigkeits-,
Windrichtungs- und Regensensoren
BUS-Netzwerk-Module (CAN, KNX)
Alle Lüftungstastereingänge mit AUF-STOP-ZU Funktion
und mehreren Schaltprioritäten
Umfangreiche Einstellungsmöglichkeiten der
Grundfunktionen über üassende Software
Zahlreiche Sonderfunktionen parametrierbar
Vorbereitet fü den Anschluss von Akkus zur
Sotstromversorgung (72 Stunden)
Systemkomponenten zum individuellen Ausbau bestehend
aus funktionsfäigen Basiszentralen mit jeweils einer
RWA und Lütungsgruppe, sowie einer Vielfalt von Modulen
und Einbaugeräen, die entweder als werkseitig
betriebsfertig eingebaut oder zum kundenseitigen
Selbsteinbau bestellt werden könen.
Software zur Aktivierung und Konfiguration komplexer
integrierter Sonderfunktionen sowie zur
Zusammenschaltung mehrerer Zentralen zu einem Netzwerk
mit zentralenüergreifenden Funktionen und üergeordneten
RWA-, Lütungs- und Wettergruppen.
Lieferung inkl. Notstrom-Akkumulatoren

Technische Daten
Betriebsspannung: 230 V AC / 50 Hz
Max. Leistungsaufnahme: 1610 W
Ausgangsspannung: 24 V DC
Ausgangsstrom: 48 A
Notstromversorgung: >72 Stunden
Schutzart: IP40 / IP 54 mit optionalen
Wandbefestigungslaschen / Dichtungen
Gehäse: 600 x 600 x 250 mm
Modulbestückung: 1x PM, 1x CM, 8x DM,
1x TTM
2x freie Moduleinheiten
Ausführung: 1 RWA-Gruppe
2 Lüftungsgruppen
Bussystem: Elementbus
max. Anzahl Elemente: 30x AW2 oder 18x AW4

Lieferung inkl. Notstrom-Akkumulatoren: 2x 12 V / 24 Ah

Funktionen
RWA-BUS-Zentrale in Modultechnik zum Anschluss von
elektromotorisch betätigten Rauch- und
Wärmeabzugssystemen in 24V DC Technik.
Die Kommunikation der jeweiligen Module erfolgt über
digitalen Datenbus. Komplexe Anforderungen können ohne
analoge Zusatzgeräte realisiert werden. Das System ist
flexibel und vor Ort erweiterbar bei eventuellen
Nutzungsänderungen bzw. Objekterweiterungen. Die
Konfiguration und Serviceeinstellungen erfolgt mit der
Systemsoftware über einen PC. Hierzu ist eine
Autorisierung
des Systemgebes erforderlich.
Die Zentrale ist mit Modulen bis zu einer
Gesamtstromaufnahme der Antriebe von 72 Ampere im
Baukastenprinzip erweiterbar. Eine Vernetzung mit
weiteren
Zentralen zu einer Steuereinheit- und Auslöseeinheit
ist mit CAN-Bus Modulen möglich.

Lieferumfang
RWA - Modulzentrale
Bedienungsanleitung

Lieferung
Montage und die externe Verkabelung bis zur
Übergabedose in der Nähe des Fensters erfolgt durch
Gewerk Elektro.
Menge: 1,000 St

**02.0020 Wetter Modul**
Modul zum kundenseitigen Selbsteinbau in die oben
beschriebene RWA-Modulzentrale zum Anschluss von
Sensoren zur Erfassung von Wetterdaten.

Für die Position/Anlage: Fenster Sporthalle Typ F6-MB

Merkmal
· Anschlüsse für Wind- und Regensensor (263 317 / 263
318) sowie Windrichtungsgeber (263 319)
· LED-Anzeigen für Betrieb, Störung und Wind / Regen
· Potenzialfreier Schaltkontakt zur Weitergabe von
Signalen
· Parametrierung und die Änderung der Funktions- und
Leistungsmerkmale ist nur mit der lizenzierten Software
möglich.

Lieferung
Montage und die externe Verkabelung bis zur
Übergabedose in der Nähe des Fensters erfolgt durch
Gewerk Elektro.
Menge: 1,000 St

**02.0030 BMZ-Anschaltmodul**
Modul zur automatischen Auslösung der NOT-AUF-Funktion
einer RWA-Anlage über einen potentialfreien Kontakt der
Brandmeldeanlage.
Für den Einbau in die Brandmeldeanlage.

Technische Daten
Betriebsspannung: DC 24 V

Funktion
Modul zur automatischen Auslösung der NOT-AUF-Funktion
einer RWA-Zentrale über einen Schließerkontakt der
Brandmeldeanlage.
Zur Montage in BMZ oder BMZ-Koppler.

Lieferumfang
BMZ-Anschaltmodul
Beipackzettel

Lieferung
Montage und die externe Verkabelung erfolgt durch
Gewerk Elektro.
Menge: 1,000 St

**02.0040 RWA-Taster**
Handmelder mit Anzeigen zur manuellen Ansteuerung der
NOT-AUF-und ZU Funktion einer RWA-Gruppe über die
Meldelinien einer RWA-Zentrale.

Merkmale
- Verschließbare, verglaste Tür (inkl. Schlüssel)
- Anschluss an Meldelinieneingang

Technische Daten
Betriebsspannung: DC 24 V
Abmessung: 130 x 130 x 32 mm
Anschlüsse: Schraubklemme 1,0 mm
Schutzart: IP 41

Ausführung Kunststoff, Gehäusefarbe: orange

Lieferung
Montage und die externe Verkabelung erfolgt durch
Gewerk Elektro.
Menge: 2,000 St

**02.0050 Erstinbetriebnahme RWA-Anlage durch Sachkundigen**
Inbetriebnahme der Sicherheitseinrichtung durch
Sachkundigen mit entsprechendem,
gültigen Sachkundenachweis des Systemgebers.
beinhaltet:

1. Die Inbetriebnahme der RWA - Anlage
lnbetriebnahme der aufgeführten Anlage; einschl.
notwendiger Überprüfung der Funktionen.

2. Schulung RWA
Der Systemverantwortliche des Auftraggebers ist in die
Systemkonfiguration und Handhabung der Anlage
einzuweisen
Geeignetes Einweisungspersonal ist vom Auftragnehmer zu
stellen.

Die Inbetriebnahme hat gemeinsam mit dem AN Elektro zu
erfolgen.
Menge: 1,000 psch

**02.0060 jährliche Wartung der RWA-Anlage**
Wartung und technische Prüfung der RWA - Anlage und
aller Zusatzkomponenten gem. DIBT nur durch einen
Sachkundigen während des Gewährleistungszeitraums.
Der Betreiber ist gesetzlich verpflichtet 1 x jährlich
eine Wartung der RWA - Anlage durch eine qualifizierte
Firma durchführen zu lassen.
Inkl. Prüfbuch und Abnahmeaufkleber bzw. Bestätigung
Menge: 1,000 St/J

### 03 Steuerungskomponenten Lüftung

**03.0010 Tasterschnittstelle Lüftung EG**
Ermöglicht den Anschluss von 16 Tastern oder 8
Schaltern an die frei konfigurierbaren Eingänge.

Für die Position/Anlage Fenster Typ F2-M-MB und
F5-M-MB.

Merkmale
Reiheneinbaugerät mit 3 TE Anschluss über
Schraubklemmen

Technische Daten
Spannungsversorgung: DC 24 V (über Automations Manager)
Busanschluss: Kommunikationsbus (KB) Schutzart: IP 20
(eingebaut in Elektroverteiler) Abmessungen (BxHxT): 4
TE (53,4 x 89 x 60) mm Montage: auf Hutschiene

Funktionen
Ermöglicht den Anschluss von 16 Tastern oder 8
Schaltern an die frei konfigu rierbaren Eingänge.
Status LED zeigt die Betriebsbereitschaft.
Kommunikation mit dem Automation Manager über den
Gerätebus. Konfiguration über das Dis play des
Automation Managers oder über die passende Software.

An einem Automation Manager können bis zu vier
Tasterschnittstellen betrieben werden.
Kombinationsmöglichkeit z. B. mit einem KNX Gateway
bestehen. Die Spannungsversorgung erfolgt über den
Gerätebus - es ist kein zusätzli ches Netzteil
erforderlich.

Lieferumfang
Tasterschnittstelle Bedienungsanleitung

Lieferung, Montage und  Verkabelung inkl. notwendiger
Bohrungen bis zur Übergabedose raumseitig in
Zwischendecke in der Nähe des Fensters durch AN.
Die externe Verkabelung erfolgt durch Gewerk Elektro.
Menge: 1,000 St

**03.0020 Netzteil**
Netzteil zur Versorgung der  Steuerungskomponenten.
Für die Position/Anlage Fenster Typ F2-M-MB und
F5-M-MB.

Merkmale
Wartungsfrei
Kurzschluss- und Leerlauffest
Reiheneinbaugerät mit 4 TE
Anschluss erfolgt über Schraubklemmen

Technische Daten
Eingangsspannung: AC 230 V, 50 / 60 Hz Eingangsstrom:
0,47 A
Ausgangsspannung: DC 24 V
Ausgangsstrom: 2 A
Betriebsart: S1
Schutzart: IP20 (eingebaut in Elektroverteiler)
Abmessungen (BxHxT): 4 TE, (72 x 93 x 68,5) mm
Montage: auf Hutschiene

Funktionen
DC 24 V Hilfsstromversorgung für Steuerungskomponenten
wie Automations Manager, Wind- und Regenmelder.

Lieferumfang
Netzteil
Bedienungsanleitung

Lieferung
Montage und die externe Verkabelung bis zur
Übergabedose in der Nähe des Fensters erfolgt durch
Gewerk Elektro.
Menge: 1,000 St

**03.0030 Automations Manager**
Erforderlich um bis zu 30 Elemente z.B.  mechatronisch
angetriebene Fenster, intelligent steuern zu können.

Für die Position/Anlage Fenster Typ F2-M-MB und
F5-M-MB.

Funktionen
Intelligente Steuerungszentrale welche  Elemente,
Sensoren und Steuerungselemente auswertet und regelt.

Die Elemente kommunizieren über den Elementbus. Die
Ein- und Ausgänge am Automations Manager sind
vorkonfiguriert, können jedoch verändert werden. Es
können direkt Sensoren und Taster/Schalter
angeschlossen werden. Der vorbelegte Eingang für den
Wind & Regenmelder stellt bei Meldung sicher, dass die
Elemente geschlossen werden. Die Eingänge für
Taster/Schalter stellen vorkonfigurierte
Gruppenfunktionen bereit. Über das Display am
Automations Manager oder über die passende Software
können die Ein- und Ausgänge frei konfiguriert sowie u.
a. Ereignislisten eingesehen werden.

Technische Daten:
Spannungsversorgung: DC 24 V
Anzahl Fenster: maximal 30 Stück Anschlüsse
(Ein-/Ausgänge): über Schraubklemmen Kommunikation:
über KNX/IP/BACnet - Gateways möglich
Schutzart: IP 20 (eingebaut in Elektroverteiler)
Abmessungen (B x H x T): Reiheneinbaugerät 4 TE, (71,5
x 89 x 60) mm Montage: auf Hutschiene

Standardfunktionen:
 Öffnen
Schließen
 Stopp
Positionsfahrt
Max Lüften
Silent Drive (Schutzklasse III)
Nachtkühlbetrieb gemäß EN 15232

Zusätzlich verfügbare Funktionen:
Zeitlüften RWA öffnen
Elementschutz
Drehsperre aufheben
Sperre Bedienelemente
Entriegeln in Drehstellung

Gebäudeautomationsfunktionen:
Buskommunikation über Standard - Gateways:
BACnet, KNX, IP zum direkten Zugriff auf alle
Elementfunktionen Stellungsrückmeldung
Wartungsmeldung
Störmeldung

Lieferumfang
Automations Manager für die Hutschienenmontage
Bedienungsanleitung

Lieferung
Montage und die externe Verkabelung bis zur
Übergabedose in der Nähe des Fensters erfolgt durch
Gewerk Elektro.
Menge: 1,000 St

**03.0040 Netzteil**
Netzteil zur Stromversorgung der mechatonischen
Beschläge der Fenster Typ F2-M-MB und F5-M-MB.

Technische Daten
Eingangsspannung: AC 240 V, 50/60 Hz Eingangsstrom:
max. 1,78 A
Ausgangsspannung: DC 28 V
Ausgangsstrom: 5,0 A
Temperaturbereich: 0°C bis 45°C
Schutzart: IP42 Schutzklasse (DIN 60950) Klasse I
Abmessungen (BxHxT): (230 x 108 x 60) mm
Anschlüsse (Ein-/Ausgänge): Schraubklemmen bis 2,5 mm²
über PG-Verschraubung

Funktionen
Aufputz Netzteil zur Stromversorgung der eingesetzten
mechatronischen Beschläge Beschlägen.

Lieferumfang
Netzteil im AP-Gehäuse mit Kabelverschraubung
Bedienungsanleitung

Lieferung
Montage und die externe Verkabelung bis zur
Übergabedose in der Nähe des Fensters erfolgt durch
Gewerk Elektro.
Menge: 3,000 St

**03.0050 Errstinbetriebnahme**
Bestätigung der ordnungsgemäßen bauseitigen Verkabelung
und Stromversor gung durch den AG. Bestätigung der
ordnungsgemäßen bauseitigen Einbindung in die Gebäude
steuerung bzw. Programmierung durch den AG.
Adressierung der Fenster mit dem Automationsmanager
oder der Software ETA-Software durch den AN.
Überprüfung der ordnungsgemäßen Funktion der Fenster
durch AN. Überprüfung der ordnungsgemäßen Funktion der
Fenstergruppen (z.B. Lüftungsgruppeneinteilung,
Wind-Regenmelder und ggf. weitere Sensorik (z.B.
Nachtauskühlung)) durch AN gemeinsam mit AN EL .
Überprüfung der ordnungsgemäßen Integration in die
übergeordnete Gebäude steuerung durch AN und AN EL.

Einweisung in die Bedienung der Anlage durch AN und AN
EL. Übergabe des Funktionsprotokolls an den AG durch
AN. Übergabe der zugehörigen Dokumentation an den AG
durch AN.

Die Inbetriebnahme hat gemeinsam mit dem AN Elektro zu
erfolgen.
Menge: 1,000 psch

**03.0060 Kosten für die jährliche Wartung der elektromechanisch zu bedienenden**
Wartung und technische Prüfung der Anlagen und aller
Zusatzkomponenten. Inkl. Prüfbericht und Bestätigung.
Menge: 1,000 psch

### 04 Aluminium Eingangstüren

*Hinweis*
Die in den nachfolgend beschriebenen Positionen
aufgeführten Leistungen sind gemäß der "ZTV", sowie den
Vorbemerkungen und den vorgestellten technischen
Beschreibungen auszuführen.
Alle Positionen sind als komplette, in sich
geschlossene und voll funktionsfähige Leistungen
anzubieten.

Als Richtfabrikat wurde mit folgenden Systemen geplant
/ ausgeschrieben. Dem Bieter wird freigestellt, zu der
ausgeschriebenen Konstruktion gleichwertige
Konstruktionen anzubieten:

Türgriffe : FSB 1053 o.glw.
Fabrikat / System angeboten: '....................'

**04.0010 T1-BS Aluminium Türelement mit Einbruchhemmung in RC 2 N, nach DIN EN 1627**
System und Kostruktion gem. Ausführungsbeschreibung
sowie Türliste und Plänen, Ausführung als gedämmtes
Außenelement.

Abmessung RBM ca.:2045 mm x 3430 mm
Bodeneinstand ca. 190 mm

Einbauort: Erdgeschoss
Ansicht: Süd, Achse 7-20
Typ:T1-BS

Aufteilung nach beiliegender Ansicht in:

1 St2-flg. NA Tür nach DIN EN 179 Vollpanik, Fktn: B
Schloss Mehrfachverriegelung: BT 406.1
Betätigung Gangflügel:
innen Drücker
außen Drücker

Betätigung Standflügel:
innen Drücker
außen ohne
Türschließer mit Rastfeststellung: BT 703
Verglasung: GT 315
1 StOberlichtfestfeld
Verglasung: GT 315
Aufteilung gemäß Detail- und Ausführungsplanung.

bewertetes Schalldämm-Maß des Türelements im
eingebauten Zustand Rw³  40dB

Tür für Magnetkontakt (je Türflügel) und
Riegelschaltkontakt vorgerichtet.

Alle Komponenten müssen den Anforderungen aus der Norm
und des Prüfzeugnisses des Systemgebers entsprechen.

Anschlüsse

Seitlich: AS 105
Oben: AO 105
Fußpunkt Tür:AU 201

Ausführung gem. Detail

BOS-5-ARC-DT-334-03-1
BOS-5-ARC-DT-334-04-2
Menge: 5,000 St

**04.0020 Zulage zu Aluminium Türelement T1-BS mit einbruchhemmender Verglasung RC2**
Zulage zu T1-BS Aluminium Türelement für den Einbau
einer für Paniktüren zugelassenen RC 2-Verglasung,
sodass das gesamte Türelement die Anforderung RC2
erreicht.

einbruchhemmendes Wärmeschutz 3-fach-Glas mit
Polycarbonat

Fabrikat: Silatec oder gleichwertig
Menge: 5,000 St

**04.0030 T2-BS Aluminium Türelement mit Einbruchhemmung in RC 2 N, nach DIN EN 1627**
System und Kostruktion gem. Ausführungsbeschreibung
sowie Türliste und Plänen, Ausführung als gedämmtes
Außenelement ohne Schallschutzanforderung.

Rohbaumaß: 2045 mm x 3430 mm
Bodeneinstand ca. 190 mm

Einbauort: Erdgeschoss
Ansicht: Süd - Treppenhaus Achse 5-6
Typ:T2-BS

Aufteilung nach beiliegender Ansicht in:

1 St2-flg. NA Tür nach DIN EN 179, Vollpanik, Fkt: E

Schloss Mehrfachverriegelung:  BT 406.2
Betätigung Gangflügel:
innen Drücker
außen Griffstange

Betätigung Standflügel:
innen Drücker
außen ohne
Türschließer mit Rastfeststellung:  BT 703
Verglasung:  GT 315

1 StOberlichtfestfeld
Verglasung:  GT 315

Aufteilung gemäß Detail- und Ausführungsplanung.

Tür für Elektr. Türöffner, Magnetkontakt (je Türflügel)
und Riegelschaltkontakt vorgerichtet.
Schloß vorgerüstet für Anschluss einer
Zutrittskontrolle.

Alle Komponenten müssen den Anforderungen aus der Norm
und des Prüfzeugnisses des Systemgebers entsprechen.

Anschlüsse

Seitlich: AS 105
Oben: AO 105
Fußpunkt Tür:AU 201

Ausführung gem. Detail

BOS-5-ARC-DT-334-03-1
BOS-5-ARC-DT-334-04-2
Menge: 1,000 St

**04.0040 Zulage zu Aluminium Türelement T2-BS mit einbruchhemmender Verglasung RC2**
Zulage zu T2-BS Aluminium Türelement für den Einbau
einer für Paniktüren zugelassenen RC 2-Verglasung,
sodass das gesamte Türelement die Anforderung RC2
erreicht.

einbruchhemmendes Wärmeschutz 3-fach-Glas mit
Polycarbonat

Fabrikat: Silatec oder gleichwertig
Menge: 1,000 St

**04.0050 T3-BS Aluminium Türelement mit Einbruchhemmung in RC 2 N, nach DIN EN 1627**
System und Kostruktion gem. Ausführungsbeschreibung
sowie Türliste und Plänen, Ausführung als gedämmtes
Außenelement ohne Schallschutzanforderung.

Rohbaumaß.:2125mm x 2850mm
Bodeneinstand ca. 190 mm

Einbauort: Erdgeschoss
Ansicht: Nord
Typ:T3-BS

Aufteilung nach beiliegender Ansicht in:

1 St2-flg. NA Tür nach DIN EN 179, Vollpanik, Fkt: E
Schloss Mehrfachverriegelung: BT 406.2
Betätigung Gangflügel:
innen Drücker
außen Griffstange

Betätigung Standflügel:
innen Drücker
außen ohne

Türschließer mit Rastfeststellung: BT 703
Verglasung: GT 315

Aufteilung gemäß Detail- und Ausführungsplanung.

Tür für Elektr. Türöffner, Magnetkontakt  (je
Türflügel) und Riegelschaltkontakt vorgerichtet
Schloß vorgerüstet für Anschluss einer
Zutrittskontrolle.

Alle Komponenten müssen den Anforderungen aus der Norm
und des Prüfzeugnisses des Systemgebers entsprechen.

Anschlüsse

Seitlich: AS 105
Oben: AO 105
Fußpunkt Tür:AU 201

zusätzliche Rahmenverbreiterung oben und seitlich in
gesonderter Position

Ausführung gem. Detail

BOS-5-ARC-DT-334-03-1
BOS-5-ARC-DT-334-04-3
Menge: 1,000 St

**04.0060 Zulage Rahmenverbreiterung Tür T3-BS 90mm**
Zulage zur Tür T3-BS für die Herstellung einer
Rahmenverbreiterung seitlich und oben aufgrund der
Einbausituation.

Rahmenverbreiterung ca. 90mm
Menge: 8,000 m

**04.0070 Zulage zu Aluminium Türelement T3-BS mit einbruchhemmender Verglasung RC2**
Zulage zu T3-BS Aluminium Türelement für den Einbau
einer für Paniktüren zugelassenen RC 2-Verglasung,
sodass das gesamte Türelement die Anforderung RC2
erreicht.

einbruchhemmendes Wärmeschutz 3-fach-Glas mit
Polycarbonat

Fabrikat: Silatec oder gleichwertig
Menge: 1,000 St

**04.0080 T4-BS Aluminium Türelement mit Einbruchhemmung in RC 2 N, nach DIN EN 1627**
Rohbaumaß.:2045 mm x 2430mm
Bodeneinstand ca. 190 mm

Einbauort: Erdgeschoss
Ansicht: West
Typ:T4-BS

Aufteilung nach beiliegender Ansicht in:

1 St2-flg. NA Tür nach DIN EN 179, Vollpanik, Fkt: E
Schloss Mehrfachverriegelung: BT 406.2
Betätigung Gangflügel:
innen Drücker
außen Griffstange

Betätigung Standflügel:
innen Drücker
außen ohne

Türschließer mit Rastfeststellung: BT 703
Verglasung: GT 315

Aufteilung gemäß Detail- und Ausführungsplanung.

Tür für Elektr. Türöffner,  Magnetkontakt (je
Türflügel) und Riegelschaltkontakt vorgerichtet.
Schloß vorgerüstet für Anschluss einer
Zutrittskontrolle.

Alle Komponenten müssen den Anforderungen aus der Norm
und des Prüfzeugnisses des Systemgebers entsprechen.

Anschlüsse

Seitlich: AS 105
Oben: AO 105
Fußpunkt Tür:AU 201

Ausführung gem. Detail

BOS-5-ARC-DT-334-03-1
BOS-5-ARC-DT-334-04-2
Menge: 1,000 St

**04.0090 Zulage zu Aluminium Türelement T4-BS mit einbruchhemmender Verglasung RC2**
System und Kostruktion gem. Ausführungsbeschreibung
sowie Türliste und Plänen, Ausführung als gedämmtes
Außenelement ohne Schallschutzanforderung.

Zulage zu T4-BS Aluminium Türelement für den Einbau
einer für Paniktüren zugelassenen RC 2-Verglasung,
sodass das gesamte Türelement die Anforderung RC2
erreicht.

einbruchhemmendes Wärmeschutz 3-fach-Glas mit
Polycarbonat

Fabrikat: Silatec oder gleichwertig
Menge: 1,000 St

**04.0100 T6 Aluminium-Brandschutztür-Element EI2 30-Sa/S200C5,**
System und Kostruktion gem. Ausführungsbeschreibung
sowie Türliste und Plänen, Ausführung als gedämmtes
Außenelement ohne Schallschutzanforderung.

Rohbaumaß: 1260 mm x 2250mm
Bodeneinstand  ca. 150 mm

Einbauort:  3.OG
Ansicht:  Ost
Typ:T6

Aufteilung nach beiliegender Ansicht in:

1 St1-flg. Tür
Schloss Einfachverriegelung: BT 100
Betätigung:
außen: Türdrücker nach DIN EN 179 Edelstahl
  innen: Türknauf Edelstahl
Türschließer: BT 700
Verglasung: GT 516

Aufteilung gemäß Detail- und Ausführungsplanung.

Tür vorgerichtet für Magnetkontakt.

Anschlüsse

sinngemäß wie AU 201/ AS 105/ AO 105
allseitig unter folgender Berücksichtigung: Die
Anschlüsse der Brandschutzelemente müssen hinsichtlich
der mechanischen Festigkeit und der dauerhaften
Abdichtung mit dauerelastischer Dichtungsmasse bei
sinngemäßer Anwendung der DIN 18540 Teil 1 fachgerecht
ausgeführt werden.

Ausführung gemäß dem Klassifizierungsbericht,
Herstellervorgabe und Zulassung.

Ausführung gem. Detail

BOS-5-ARC-DT-334-03-1
BOS-5-ARC-DT-334-04-4
Menge: 1,000 St

**04.0110 Mehrpreis für Ausführung der Türelemente mit einem Riegelschaltkontakt**
gem. BT 750 zur elektronischen Verschlussüberwachung
der Türflügel
Dieser Kontakt ist speziell abgestimmt auf das
Profilsystem

Lieferung und Montage
Inbetriebnahme und E-Anschluss durch bauseitigen
Elektriker
Menge: 8,000 St

**04.0120 Mehrpreis für Ausführung der Tür mit einem Magnetschalter-Set**
gem. BT 752 zur elektronischen Öffnungsüberwachung
Dieses Magnetschalter-Set ist speziell abgestimmt auf
das ausgeschriebene System.

Lieferung und Montage
Inbetriebnahme und E-Anschluss durch bauseitigen
Elektriker.

Der angebotene Preis bezieht sich auf ein
Magnetschalterset für einen Türflügel.
Menge: 17,000 St

**04.0130 Netzteil für A- / E-Öffner**
Netzteil für die vorbeschriebenen Türbeschläge mit E- /
A-Öffner.

Nur Lieferung
Montage und Inbetriebnahme sowie E-Anschluss durch
bauseitigen Elektriker
Menge: 3,000 St

**04.0140 Leitungsübergang**
Zur trennbaren Kabelführung zwischen Blend- und
Flügelrahmen.
Gehäuse mit Steckverbindung

Lieferumfang
Leitungsübergang
Lieferung, Anschluss und Montage.
Menge: 8,000 St

**04.0150 Zulage Türstopper**
Zulage zu vorbeschriebenen Türelementen für die
Lieferung und  Montage eines Türstoppers stirnseitig in
Klinkermauerwerk (Wandmontage).

Material Aluminium oder Edelstahl
Gummipuffer, schwarz
Menge: 16,000 St

**04.0160 Öffnungsbegrenzer 90°**
Lieferung und Einbau eines Türöffnungsbegrenzer um das
unkontrollierte Aufschlagen der Drehtüren zu
verhindern.
Kompatibel für den Einsatz in Kombination mit den oben
genannten Obentürschließern.
Menge: 16,000 St

**04.0170 Abdichtung Sockelbereich gem. DIN 18533**
im Sockelbereich erdberührender Außentüren und
Außenfenster.

Auf der Außenseite ist die untere Fuge zw.
Basiskonstruktion/ Blendrahmen und Rohbau mit einer an
der Basiskonstruktion befestigten
Flüssigkunststoffabdichtung/ Dichtungsfolie abzudichten
und überlappend an die bauseitige  Bauwerksabdichtung
fachgerecht anzuschließen.

Die seitliche Fuge zw. Basiskonstruktion/ Blendrahmen
und Rohbau ist bis zu einer Höhe von 30cm ü. OK Belag
mit einer am Blendrahmen befestigten Dichtungsfolie/
Flüssigkunststoffabdichtung abzudichten und überlappend
an die bauseitige  Bauwerksabdichtung fachgerecht
anzuschließen.

Abdichtungshöhe unten: ca. 30cm
Abdichtungshöhe seitlich: ca. 60cm
Türbreite (Rohbauöffnung): ca. 2,05m

Ausführung der Abdichtung gemäß der DIN 18533,
Bodenfeuchte, stauendes Sickerwasser sowie aufstauendes
Sickerwasser.
Der Anschluss an die Bauwerksabdichtung ist mit der
Bauleitung/ Gewerk Rohbau abzustimmen

Der Anschluss an die Bauwerksabdichtung ist mit der
Bauleitung/ der Abdichtungsfirma abzustimmen.

Abrechnung je Tür-/ Fensteröffnung.
Menge: 8,000 St

### 05 Sonnenschutz

*Hinweis*
Textiler Sonnenschutz:
als außenliegende, motorbetriebene Vertikalmarkisen
Energieabminderungsfaktor Fc £ 0,3 mit Schienenführung

Funktion:
motorgetrieben, Bedienung durch innenliegende Taster
und bauseitige GLT-Anlage, Kopplung der Markisen gem.
Vorgabe AG

Produktvoraussetzung:
Die angebotenen Produkte müssen CE erklärt sein.
Produkte ohne diese Kennzeichnung sind nicht
zugelassen.
Eine aktuelle Konformitätserklärung ist dem Angebot
beizufügen.

Leistungsumfang:
Lieferung sämtlichen Materials frei Baustelle und
betriebsfertiger sach- und fachgemäßer Montage der
kompletten Anlagen in Abschnitten und Teilleistungen
entsprechend dem Bauablauf.

Stellen aller Hilfskräfte, Hilfseinrichtungen,
Werkzeuge, Geräte die zur einwandfreien Durchführung
der Arbeiten erforderlich sind.
Vor Ausführung sind Ausführungszeichnungen oder -muster
zur Freigabe vorzulegen. Zum Zeitpunkt der Montage der
Fenster wird ein bauseitiges Gerüst vor allen Fassaden
stehen. Dies ist bei der Lieferung und Montage der
Fenster zu berücksichtigen.

Montage:
Alle Befestigungen (Schrauben usw.) grundsätzlich aus
Edelstahl. Verbindungsteile korrosionsbeständig (A2),
Aluminium, Kunststoff.

Die Befestigungen sind nach statischen und
konstruktiven
Anforderungen nach Herstellervorschrift auszuführen,
inkl. erforderlichen Unterkonstruktionen.
Alle notwendigen Maßnahmen und Leistungen zur
Befestigung der Sonnenschutz-Anlagen an der Fassade
(z.B. Verstärkungen, Gewinde, Bohrungen für Bolzen,
Setzen von Gewinde bzw. Stehbolzen usw.) sind
rechtzeitig
verantwortlich zu klären.

Die Bohrungen für die Antriebsdurchführung sowie die
Abdichtung innerhalb, außerhalb und in der
Fensterkonstruktion gehören zur Leistung Sonnenschutz
und werden nicht gesondert vergütet.

Schlagregendichte Ausführung, inkl. der Anschlüsse an
die Fensterrahmen und Fassadenflächen. Eine
Verschmutzung der Fassade sollte durch die gew.
Konstruktion weitgehend vermieden werden

Schnittstelle zum ELT-Gewerk:
Die Verkabelung (inkl. Vorsehung geeigneter
Hirschmann-Stecker im Aussenraum) vom Motor bis zur
Motorsteuereinheit (MSE) ist durch den AN vorzunehmen
und in die Einheitspreise einzukalkulieren. Durch das
Gewerk Elektro wird je Raum eine MSE oberhalb der
Abhangdecke vorgesehen, an die die Antriebe
angeschlossen werden können.
Die Bohrungen für die Antriebsdurchführung, sowie die
zugehörigen Abdichtungen gehören zur Leistung
Sonnenschutz und werden nicht gesondert vergütet.

Alle erforderlichen Elektroleitungsinstallationen ab
den MSE zum Schalter und zur Zentrale bzw. zum Wind-
und Regenwächter erfolgen dann bauseits durch das
ELT-Gewerk.
Für eine bauseitige Endverkabelung und den elektrischen
Anschluss der Steuerung durch eine Fachfirma Elektro
sind
entsprechend Anschlußdetails und Leitungspläne
vorzusehen und mit der Bauleitung abzusprechen.
Für die vollständige Abnahme der Leistung ist ein
temporärer
Stromanschluß in Abstimmung mit der Bauleitung
vorzusehen.
Das Probefahren sowie die Abnahme hat im Beisein des
zuständigen Elektromonteurs zu erfolgen.

Sonnenschutzsteuerung und Wind- und Regenwächter werden
durch Gewerk ELT geliefert und montiert.

Montagezeitraum
Durch den AN sind mehrere Anfahrten einzukalkulieren,
da der Sonnenschutz  ggf. zeitversetzt und in einzelnen
Bauabschnitten (z.B. Fassadenseiten) montiert werden
muss.

**05.0010 Vorbau-Vertikalmarkise mit Schienenführung besonders windstabil 1,95m x 3,18m**
Lieferung und Montage von  Vorbau-Markisen mit
easyZIP-Führung mit einputzbarem Kasten.
Das Markisentuch wird bei diesem System über einen
angeschweißten Reißverschluss in einem speziellen
Einsatz in der Führungsschiene geführt. Durch diese Art
der seitlichen Führung lassen sich Markisen mit hoher
Windstabilität realisieren. Diese richtet sich nach
Ausführung und Größe.
Die Leistung umfasst die Lieferung des kompletten
Textilscreensystem mit allen Zubehörteilen sowie dessen
Montage nach Herstellervorschrift.

1. Maße
Fenster Maße: B x H : ca. 2,045 m x 3,24 m
Bereich: EG
Ansicht: Süd- und Ostfassade

Abmessungen sind nach Einzelaufmaß durch den AN für die
Fertigung zu ermitteln:
lichte Verschattungshöhe ca. 3,18 m
lichte Breite ca. 1,95 m

2. Elektroantrieb
Rohrmotor 230 V, 50 Hz (Drehmoment und
Leistungsaufnahme auf Anlagengröße abgestimmt),
Schutzart IP 44, mit integriertem Thermoschutz und
eingebautem Kondensator. Der Motor verfügt über eine
elektronische Endabschaltung.
Der Motor verfügt über eine angepasste
drehmomentgesteuerte Endabschaltung oder eine
positionsgesteuerte Endabschaltung in der oberen
Endlage.
In der unteren Endlage schaltet der Motor über eine
positionsgesteuerte Endabschaltung ab.
Die reagible Hindernis- und Blockiererkennung erkennt
zum Schutz des Sonnenschutzproduktes ein Hindernis bzw.
eine Blockade. Sobald eine Störung auftritt, versucht
der Motor maximal 3-mal diese selbstständig zu
überfahren, um eine temporäre Blockierung (z. B.
Windböe) auszuschließen.
Bei drehmomentgesteuerter Endabschaltung oben
kompensiert der Motor automatisch die Längung und
Schrumpfung des Tuches.
Am Motorkopf befindet sich eine steckbare
Anschlussleitung ca. 1 m lang mit vormontiertem Stecker
STAS 3. Der Anschluss erfolgt über eine
Leitungspeitsche 1 m ab Kastenende mit offenen
Leitungsenden.
Die Leitungspeitsche ist durch den AN durch die
Rohbauwand in das Innere des Gebäudes (oberhalb der
bauseitigen Abhangdecke) zu verlegen. Die
erforderlicher Bohrung durch die tragende Stb.-Wand und
zugehörige Abdichtung der Bohrung ist dabei durch den
AN zu erbringen.
Am Ende der Leitungspeitsche ist eine passende
Steckerkupplung und ein Steckerkupplungsgehäuse
vorzusehen. Die Kabelführung von der Kupplung zur
Motorsteuereinheit für den bauseitigen Anschluss
erfolgt durch den AN.  Die Kabellänge zwischen Kupplung
und Motosteuereinheit ist mit einzukalkulieren. Je nach
Position der MSE im Raum kann die Leitungslänge bis zu
5m betragen.

2. Kastengröße 130, eckig
Kasten aus stranggepresstem Aluminium, Abmessung
130x130 mm, Seitenteil aus Aluminium,
pulverbeschichtet. Mit Revisionsblende und seitlichen
Putzstücken, die auch im eingeputzten Zustand eine
Revision nach unten ermöglichen. Unterbringung der
Steckerkupplung innerhalb des Kastens.

Zusätzliche Kastenabschlussschiene (Vorderkantung) mit
Ausladung  25 mm zum leichteren Einputzen des Kastens.

Hohe Revisionsblende, Höhe 25 mm, zur Unterbringung der
Steckerkupplung sowie zur Reduzierung der Ansichtshöhe
der Endschiene.

2.1 Wellensystem für Kastengröße 130
Tuchwelle aus verzinktem Stahl, Durchmesser Ø85 mm,
1 mm stark.
Die Befestigung des Markisentuches erfolgt mittels
Kedernut, um evtl. Druckstellen durch Klemmleisten usw.
zu vermeiden.
Die Lagerung der Welle muss über einen federnd
gelagerten Wellenkern erfolgen. Dadurch wird eine
Revision des Wellensystems nach unten, ohne Demontage
des Kastens (nur Revisionsblende) möglich.
3. Stoffauswahl Textiler Behang
Markisenbespannung aus PVC-überzogener Glasfaser. Die
Kanten sind seitlich durch ein thermoplastisches
Verfahren verstärkt.
Stoffgewicht min. 525 g/m², Bahnbreite 3200 mm. Für den
Einsatz im Außenbereich zugelassen. Auf eine
einheitliche Optik ist zu achten.
Anforderung Brandschutz: normalentflammbar.
Behang nahtfrei gem. den vorgegebenen Maßen.
Die Tücher müssen schadstoffgeprüft sein nach
ÖKO-Tex-Standart.
Die Farbauswahl erfolgt gemäß der jeweils gültigen
Kollektion nach Wahl AG und Farbkonzept. Es muss
möglich sein, aus ca. 40 verschiedenen Farben den
Behang auszuwählen und kostenneutral nach Wahl AG
auszuführen.

4. Tiefe Linksroller Führungsschiene mit
easyZIP-Führung  26/130, direkt befestigt
Tiefe Führungsschienen mit easyZIP-Führung für
Laibungsverkleidung, aus Aluminium, Abmessung
26 x 130 mm, 2-teilig, stranggepresst. Führungsschiene
mit zusätzlicher Kammer für Revision der Tuchwelle bei
voll eingeputzter Führungsschiene. Abdeckung der
Zusatzkammer durch Aluminium-Clipprofil,
stranggepresst. Die Befestigung erfolgt direkt ohne
Abstand auf der Fassade (schlagregendicht). In der
Führungsschiene befindet sich ein co-extrudiertes
PVC-Profil zum Einclipsen in die C-Nut der
Führungsschiene, sowie ein Inlay aus extrudiertem
PVC-Profil, welches neben der eigentlichen
Behangführung auch die Funktion der Dämpfung von
Windeinflüssen hat. PVC-Lippen am Clipprofil erzeugen
eine durchgängige und gleichmäßige Federwirkung über
die gesamte Länge der Führungsschiene. Neoprenpuffer
sind nicht zugelassen. Endverschluss der Führung,
schwarz. Bei Wandmontage inklusive Abdeckstopfen aus
Kunststoff,  farblich möglichst  auf die
Führungsschienen abgestimmt, ansonsten schwarz.
5. Spaltabdeckung seitlich
Aluminiumblech 4-fach gekantet zur Spaltabdeckung im
seitl. Laibungsbereich zwischen Führungsschiene und
Hinterkante Verblendklinker. Spaltbreite ca. 8-9cm.
6. Endschiene, eckig
Endschiene aus stranggepresstem Aluminium, Abmessungen
25x47 mm, sichtbar, mit Kedernut. Seitliche schwarze
Kunststoff-Endstopfen, die eine sichere Führung
innerhalb der Führungsschienen ermöglichen. Endschiene
optional mit Bürstenkeder.

7. Oberflächen
Die sichtbaren Aluminiumteile sind pulverbeschichtet
nach RAL nach Wahl AG. Jeder Farbton gem. RAL Classic
muss ohne Mehrpreis für den AG wählbar sein.

8. Kunststoffteile
Kunststoffteile sind in Schwarz oder wie vorgenannt
beschrieben anzubieten.
9. Befestigung
Innerhalb der Anlage aus A2-Stahl oder Aluminium nach
Herstellervorgabe. Die Befestigung auf Holz, Aluminium
oder Kunststoff müssen Schrauben mit Dichtbeschichtung
zur Verhinderung von Wassereintritt durch
Kapillarwirkung eingesetzt werden.
Ein Prüfnachweis über die Dichtigkeit des
Befestigungssystems ist auf Verlangen nachzureichen.

10. Bedienung
Hochfahren und Tieffahren der Markisen durch Bedienung
eines Schalters oder durch Ansteuerung der GLT. Bei
Erreichen der oberen oder unteren Endlage bewirken die
im Motor eingebauten Endschalter das automatische
Abschalten des Antriebes.
Hochfahren und Tieffahren des Sonnenschutz wird durch
eine Wetterstation gesteuert.

Ausführung u.a. gemäß:
DT-334-02-1, DT-334-02-2 und DT-334-04-1

Warema Vorbau-Markise mit easyZIP Führung  o.glw.
Fabrikat / System angeboten: '....................'
Menge: 36,000 St

**05.0020 Vorbau-Vertikalmarkise mit Schienenführung besonders windstabil 1,95m x 2,20m**
wie vor jedoch:

1. Maße
Fenster Maße: B x H : ca. 2,045 m x 2,43 m
Bereich: EG
Ansicht: Westfassade

Abmessungen sind nach Einzelaufmaß durch den AN für die
Fertigung zu ermitteln:
lichte Verschattungshöhe ca. 2,20 m
lichte Breite ca. 1,95 m

Ausführung u.a. gemäß:
DT-334-02-9
Menge: 3,000 St

**05.0030 Vorbau-Vertikalmarkise mit Schienenführung 1,70m x 2,85m**
Lieferung und Montage von Vorbau-Markisen mit
Schienenführung und einputzbarem Kasten

Die Leistung umfasst die Lieferung des kompletten
Textilscreensystem mit allen Zubehörteilen sowie dessen
Montage nach Herstellervorschrift.

1. Maße
Fenster Maße: B x H : ca. 1,635 m x 3,005 m
Bereich: 1.OG
Ansicht: Süd-, West- und Ostfassade

Abmessungen sind nach Einzelaufmaß durch den AN für die
Fertigung zu ermitteln:
lichte Verschattungshöhe ca. 2,85 m
lichte Breite ca. 1,70 m

2. Elektroantrieb
Rohrmotor 230 V, 50 Hz (Drehmoment und
Leistungsaufnahme auf Anlagengröße abgestimmt),
Schutzart IP 44, mit integriertem Thermoschutz und
eingebautem Kondensator. Der Motor verfügt über eine
mechanische Endabschaltung.
Der Motor verfügt über eine positionsgesteuerte
Endabschaltung in der unteren und oberen Endlage.
Am Motorkopf befindet sich eine steckbare
Anschlussleitung ca. 1 m lang mit vormontiertem Stecker
STAS 3. Der Anschluss erfolgt über eine
Leitungspeitsche 1 m ab Kastenende mit offenen
Leitungsenden.
Die Leitungspeitsche ist durch den AN durch die
Rohbauwand in das Innere des Gebäudes (oberhalb der
bauseitigen Abhangdecke) zu verlegen. Die
erforderlicher Bohrung durch die tragende Stb.-Wand und
zugehörige Abdichtung der Bohrung ist dabei durch den
AN zu erbringen.
Am Ende der Leitungspeitsche ist eine passende
Steckerkupplung und ein Steckerkupplungsgehäuse
vorzusehen. Die Kabelführung von der Kupplung zur
Motorsteuereinheit für den bauseitigen Anschluss
erfolgt durch den AN.  Die Kabellänge zwischen Kupplung
und Motosteuereinheit ist mit einzukalkulieren. Je nach
Position der MSE im Raum kann die Leitungslänge bis zu
5m betragen..

2. Kastengröße 130, eckig
Kasten aus stranggepresstem Aluminium, Abmessung
130x130 mm, Seitenteil aus Aluminium,
pulverbeschichtet. Rechts- und Linksroller müssen mit
Revisionsblende als untere Abdeckung lieferbar sein.
Unterbringung der Steckerkupplung innerhalb des
Kastens.

Zusätzliche Kastenabschlussschiene (Vorderkantung) mit
Ausladung  25 mm zum leichteren Einputzen des Kastens.

Hohe Revisionsblende, Höhe 25 mm, zur Unterbringung der
Steckerkupplung sowie zur Reduzierung der Ansichtshöhe
der Endschiene.

2.1 Wellensystem für Kastengröße 130
Tuchwelle aus verzinktem Stahl, Durchmesser Ø85 mm,
1 mm stark.
Die Befestigung des Markisentuches erfolgt mittels
Kedernut, um evtl. Druckstellen durch Klemmleisten usw.
zu vermeiden.
Die Lagerung der Welle muss über einen federnd
gelagerten Wellenkern erfolgen. Dadurch wird eine
Revision des Wellensystems nach unten, ohne Demontage
des Kastens (nur Revisionsblende) möglich.
3. Stoffauswahl Textiler Behang
Markisenbespannung aus PVC-überzogener Glasfaser. Die
Kanten sind seitlich durch ein thermoplastisches
Verfahren verstärkt.
Stoffgewicht min. 525 g/m², Bahnbreite 3200 mm. Für den
Einsatz im Außenbereich zugelassen. Auf eine
einheitliche Optik ist zu achten.
Anforderung Brandschutz: normalentflammbar.
Behang nahtfrei gem. den vorgegebenen Maßen.
Die Tücher müssen schadstoffgeprüft sein nach
ÖKO-Tex-Standart.
Die Farbauswahl erfolgt gemäß der jeweils gültigen
Kollektion nach Wahl AG und Farbkonzept. Es muss
möglich sein, aus ca.40 verschiedenen Farben den Behang
auszuwählen und kostenneutral nach Wahl AG auszuführen

4. Tiefe Linksroller Führungsschiene mit C-Nut
26/110 mm, direkt befestigt
Tiefe Führungsschienen mit C-Nut für
Laibungsverkleidung, aus Aluminium, Abmessung
26x110 mm, 2-teilig, stranggepresst. Die
Steckerkupplung kann bei dieser Ausführung in der
Führungsschiene untergebracht werden. Die Befestigung
erfolgt direkt ohne Abstand auf der Fassade
(schlagregendicht) oder in der Laibung (mit
geschlossener Führungsschiene). In der Führungsschiene
befindet sich ein extrudiertes PVC-Profil zum
Einclipsen in die C-Nut der Führungsschiene.
Endverschluss der Führung, schwarz. Bei Wandmontage
inklusive Abdeckstopfen aus Kunststoff, farblich
möglichst auf die Führungsschienen abgestimmt,
ansonsten schwarz.
5. Spaltabdeckung seitlich
Aluminiumblech 4-fach gekantet zur Spaltabdeckung im
seitl. Laibungsbereich zwischen Führungsschiene und
Hinterkante Verblendklinker. Spaltbreite ca. 9-10cm.
6. Endschiene, eckig
Endschiene aus stranggepresstem Aluminium, Abmessungen
25x47 mm, sichtbar, mit Kedernut. Seitliche schwarze
Kunststoff-Endstopfen, die eine sichere Führung
innerhalb der Führungsschienen ermöglichen..

7. Oberfläche
Die sichtbaren Aluminiumteile sind pulverbeschichtet
nach RAL nach Wahl AG. Jeder Farbton gem. RAL Classic
muss ohne Mehrpreis für den AG wählbar sein.

8. Kunststoffteile
Kunststoffteile sind in Schwarz oder wie vorgenannt
beschrieben anzubieten.
9. Befestigung
Innerhalb der Anlage aus A2-Stahl oder Aluminium nach
Herstellervorgabe. Die Befestigung auf Holz, Aluminium
oder Kunststoff müssen Schrauben mit Dichtbeschichtung
zur Verhinderung von Wassereintritt durch
Kapillarwirkung eingesetzt werden.
Ein Prüfnachweis über die Dichtigkeit des
Befestigungssystems ist auf Verlangen nachzureichen.

10. Bedienung
Hochfahren und Tieffahren der Markisen durch Bedienung
eines Schalters oder durch Ansteuerung der GLT. Bei
Erreichen der oberen oder unteren Endlage bewirken die
im Motor eingebauten Endschalter das automatische
Abschalten des Antriebes.
Hochfahren und Tieffahren des Sonnenschutz wird durch
eine Wetterstation gesteuert.

Ausführung u.a. gemäß:
DT-334-02-3

Optisch gleichwertig zu den Markisen im Erdgeschoss

Warema Vertikal-Markise mit Schienen Führung  o.glw
Fabrikat / System angeboten: '....................'
Menge: 45,000 St

**05.0040 Vorbau-Vertikalmarkise mit Schienenführung 1,45m x 2,55m**
wie vor jedoch:

1. Maße
Fenster Maße: B x H : ca. 1,545 m x 2,755 m
Bereich: 2.OG
Ansicht: Süd- und Ostfassade

Abmessungen sind nach Einzelaufmaß durch den AN für die
Fertigung zu ermitteln:
lichte Verschattungshöhe ca. 2,50 m
lichte Breite ca. 1,45 m

Ausführung u.a. gemäß:
DT-334-02-5
Menge: 25,000 St

**05.0050 Vorbau-Vertikalmarkise mit Schienenführung 1,45m x 2,01m**
wie vor jedoch:

1. Maße
Fenster Maße: B x H : ca. 1,545 m x 2,07 m
Bereich: 2.OG
Ansicht: Westfassade

Abmessungen sind nach Einzelaufmaß durch den AN für die
Fertigung zu ermitteln:
lichte Verschattungshöhe ca. 2,01 m
lichte Breite ca. 1,45 m

Ausführung u.a. gemäß:
DT-334-02-7
Menge: 9,000 St

**05.0060 Vorbau-Vertikalmarkise, 5 gekoppelte Elemente je 2,10mx 2,00m**
wie vor jedoch:

1. Maße
Fenster Maße: B x H : ca. 10,67 m x 2,07 m
Bereich: 2.OG
Ansicht: Westfassade

Abmessungen sind nach Einzelaufmaß durch den AN für die
Fertigung zu ermitteln:
lichte Verschattungshöhe ca. 2,01 m
lichte Breite (je Element) ca. 2,10 m

Ausführung u.a. gemäß:
DT-334-02-8
Menge: 1,000 psch

**05.0070 Sturzdämmung d=50mm WLS 032, Aluminium-U-Winkel**
Spalt zwischen Vorbaukasten und Rohbau komplett
fachgerecht mit Dämmung  aus Polyurethan-Hartschaum
(PUR) mit beidseitiger Aluminiumkaschierung
(Wärmeleitfähigkeit ? 0,023 W/(mK)  d=50mm, h=155mm
ausdämmen.
Abdeckung der Dämmung unterseitig über entsprechenden
Anschluss-U-Winkel, 2-fach gekantet, ca.=60mm/50mm/20mm
inkl. dauerelastischer Dichtung im Übergang zum
Fensterrahmen.
UK Abschlusswinkel = UK Revisionsblende.
Farbe/ Beschichtung Abdeckwinkel entsprechend
Beschichtung  Aluminiumteile Markise.
Menge: 191,100 m

### 06 Begleitende Arbeiten

**06.0010 Aluminium Fensterbank 1.OG, 2.OG**
Liefern und montieren Fensterbank aus stranggepresstem
Aluminiumprofil mit Schutzfolie einschl. Bordprofil,
Ausladung angepasst an Klinkerfassade, mit allseitigem
vorkomprimierten Fugendichtband, elastischer
Abdichtung, Antidröhnbeschichtung/-Masse nach DIN 4102
B1 und allen erforderlichen Befestigungsmitteln
(Fertigung nach örtlichem Aufmaß). Ein
Tropfkantenüberstand zur Fassade von 3,0 cm ist
durchgängig zu gewährleisten.Montage der Bordprofile
regendicht ausführen,Aufkantung an den Enden für
geputzte Oberflächen

Die entsprechend Herstellervorschrift erforderliche
Anzahl von Montagestücken, nichtrostenden Schrauben und
Abdeckkappen ist mitzuliefern und zu montieren.
Ggf. notwendige Fensterbankhalter sind  mit
einzukalklieren.

In den Einheitspreis ist die Herstellung eines ebenen
Untergrundes (Keilplatte Fensterbank) sowie einer
zweiten Abdichtungsebene bis zur Voderkante
Verblendmauermauerwerk gem. Herstellervorschrift
einzukalkulieren.
Anschluss an die vorhandene Verblechung außen und an
das Mauerwerk, je Einbausituation.
Beim Stoßen der Bordprofile sind diese sauber
anzupassen und die Fuge mit Dichtungsmittel zu
hinterlegen.

Profildicke::ca. 2,0 mm, entspr. Hersteller
Länge ca.: Einzellängen von ca. 1,40 m, 1,65 m
Ausladung: bis ca. 40 cm
Gefälle: 5 %
Aufkantung seitl.:ca. 20mm

Aluminium, pulverbeschichtet nach RAL nach Wahl AG.
Jeder Farbton gem. RAL Classic muss ohne Mehrpreis für
den AG wählbar sein.

Ausführung gem. Detail
DT-334-02-3 bis DT-334-02-7
Menge: 220,000 m

**06.0020 Aluminium Fensterbank EG, verstärkte Ausführung**
wie vor jedoch Ausführung der Fensterbank in stabilerer
Ausführung, die berücksichtigt, dass die Fensterbank
zum Sitzen genutzt wird.

Profildicke: ca. 2,0 mm, entspr. Hersteller
Länge ca.: Einzellängen von ca. 2,05 m
Ausladung: bis ca. 40 cm
Gefälle: 5 %
Aufkantung seitl.:ca. 20mm

Aluminium, pulverbeschichtet nach RAL nach Wahl AG.
Jeder Farbton gem. RAL Classic muss ohne Mehrpreis für
den AG wählbar sein.

Ausführung gem. Detail
DT-334-02-1 und DT-334-02-2
Menge: 220,000 m

**06.0030 Verstärkte Fensterbank 2.OG, Edelstahl**
wie vor jedoch Ausbildung der Fensterbank des
Fenstertyps F4-M aus trittfestem Riffelblech, Edelstahl
Fensterbrett um den Zugang zum Dach über 1.OG zu
gewährleisten.

Notwendige Dehnungsfugen sind vorzusehen, sauber
anzupassen und die Fuge mit Dichtungsmittel zu
hinterlegen.

Profildicke: ca. 2,5/4 mm, entspr. Hersteller
Länge ca.: insgesamt ca. 10,70m
Ausladung: bis ca. 40 cm
Gefälle: 5 %
Aufkantung seitl.:ca. 20mm

Ausführung gem. Detail
DT-334-02-8
Menge: 10,700 m

**06.0040 Aluminium Fensterbank 3.OG, Lüftung**
Liefern und montieren Fensterbank aus stranggepresstem
Aluminiumprofil mit Schutzfolie einschl. Bordprofil,
Ausladung angepasst an WDVS-Fassade, mit allseitigem
vorkomprimierten Fugendichtband, elastischer
Abdichtung, Antidröhnbeschichtung/-Masse nach DIN 4102
B1 und allen erforderlichen Befestigungsmitteln an Stb.
Wand (Fertigung nach örtlichem Aufmaß). Ein
Tropfkantenüberstand zur Fassade von 3,0 cm ist
durchgängig zu gewährleisten.Montage der Bordprofile
regendicht ausführen, Aufkantung an den Enden für
geputzte Oberflächen. Der Einbau erfolgt nachdem durch
den Dachdecker die Abdichtung Dach über 2.OG
hergestellt wurde.

Die entsprechend Herstellervorschrift erforderliche
Anzahl von Montagestücken, nichtrostenden Schrauben und
Abdeckkappen ist mitzuliefern und zu montieren.
Ggf. notwendige Fensterbankhalter sind  mit
einzukalklieren.

Anschluss vorgerichtet für Leibungsputz.
Beim Stoßen der Bordprofile sind diese sauber
anzupassen und die Fuge mit Dichtungsmittel zu
hinterlegen.

Profildicke: ca. 2,0 mm, entspr. Hersteller
Länge ca.: 4,10 m
Ausladung: bis ca. 25 cm
Gefälle: 5 %
Aufkantung seitl.:ca. 20mm

Aluminium, pulverbeschichtet nach RAL nach Wahl AG.
Jeder Farbton gem. RAL Classic muss ohne Mehrpreis für
den AG wählbar sein.
Menge: 4,100 m

**06.0050 zusätzl. Winkel zum Lastabtrag Fensterbänke**
lastabtragende Winkel mit Versteifung im
Brüstungsbereich von Fensterbänken im EG sowie den
Fenstern/ Türen, die als  Dachzugänge dienen.

Zur stabilen Verbindung Fensterbank-Aluminium
und dem Mauerwerk sind Fensterbankhalter vor
dem Setzen der Fensterbänke im Abstand von
600-700 mm zu montieren.

Montage thermisch getrennt an Stahlbeton-Außenwänden
inkl. aller notwendigen Bohrungen vor Montage der
Wärmedämmung der Außenwände.

- Fertigung aus 3mm Aluminium blank
- Ablaufschräge ca. 5° (andere Gradzahlen möglich)
-Schenkelbreiten ca.70mm breit mit eingeschweißtem
Stegprofil für zusätzliche Stabilität
- Ausladung horizontal ca. 180mm
Menge: 87,000 St

**06.0060 Dreiseitige Aluminium Laibungsverkleidungen Fenster**
Lieferung und Montage einer dreiseitigen
Laibungsbekleidung Fenster

Der seitliche Abstand zwischen den Fensterelementen und
der bauseitigen Baukörperverkleidung ist mit 2 mm
dicken viermal abgekanteten Aluminiumblechen seitlich
sowie im Sturzbereich zu schließen.
Die Bleche werden mit Aluminiumwinkeln an den
Fensterelementen fachgerecht befestigt.

Die Profile werden in den Laibungen und dem Sturz
angeordnet. Mit der separat ausgeschriebenen
Fensterbank ist es eine vierseitige Einheit, oben an
der Blende befestigt. Ausführung und Konstruktion in
Verbindung mit der Fensterbank kalkulieren.

Inkl. Herstellen der erforderlichen Unterkonstruktion
nach den statischen Erfordernissen mit allen notw.
Befestigungsmitteln.
Schlagregendichte Ausführung, inkl. der Anschlüsse an
die Fensterrahmen und Fassadenflächen. Eine
Verschmutzung der Fassade sollte durch die gew.
Konstruktion weitgehend vermieden werden.

Antidröhnbeschichtung/-Masse nach DIN 4102 B1 Dicke ca
1,5 mm und mind. 50% der Gesamtfläche ist zu
beschichten

Die Neigung der Gewände / Fensterzargen darf 5% nicht
überschreiten.

Die Befestigung ist grundsätzlich nach den statischen
Erfordernissen auszuführen, sowie sind thermische
Längenänderungen durch ausreichede
Dehnungsmöglichkeiten sicherzustellen.

Oben sind die Bleche mit einer zusätzlichen Umkantung
nach innen dauerelastisch abzudichten.

Aluminium, pulverbeschichtet nach RA nach Wahl AG.
Jeder Farbton gem. RAL Classic muss ohne Mehrpreis für
den AG wählbar sein.

Ausführung gem. Detail
Zuschnitt ca 25 cm jeweils 4x gekantet

Einbauort: Fenster Nordfassade

1.OG (7 Fenster)
Fensterhöhe: ca. 2,85m
Fensterbreite: ca. 1,65m

1.OG  (16 Fenster)
Fensterhöhe: ca. 4,01m
Fensterbreite: ca. 1,65m

2.OG  (7 Fenster)
Fensterhöhe: ca. 2,60m
Fensterbreite: ca. 1,40m

Ausführung gem. Detail
DT-334-02-4, DT-334-02-6, DT-334-02-10
Menge: 253,000 m

**06.0070 Dreiseitige Aluminiumverkleidung Türen EG**
Lieferung und Montage einer dreiseitigen
Laibungsbekleidung Türen EG

Der seitliche Abstand zwischen den Türelementen und der
bauseitigen Baukörperverkleidung ist mit 2 mm dicken
viermal abgekanteten Aluminiumblechen seitlich sowie im
Sturzbereich zu schließen.
Die Bleche werden mit Aluminiumwinkeln an den
Fensterelementen fachgerecht befestigt.

Die Profile werden in den Laibungen und dem Sturz
angeordnet.

Herstellen der erforderlichen Unterkonstruktion nach
den statischen Erfordernissen.
Schlagregendichte Ausführung, inkl. der Anschlüsse an
die Fensterrahmen und Fassadenflächen. Eine
Verschmutzung der Fassade sollte durch die gew.
Konstruktion weitgehend vermieden werden.

Antidröhnbeschichtung/-Masse nach DIN 4102 B1 Dicke ca
1,5 mm und mind. 50% der Gesamtfläche ist zu
beschichten

Die Neigung der Gewände / Fensterzargen darf 5% nicht
überschreiten.

Die Befestigung ist grundsätzlich nach den statischen
Erfordernissen auszuführen, sowie sind thermische
Längenänderungen durch ausreichede
Dehnungsmöglichkeiten sicherzustellen.

Oben sind die Bleche mit einer zusätzlichen Umkantung
nach innen dauerelastisch abzudichten.

Aluminium, pulverbeschichtet nach RA nach Wahl AG.
Jeder Farbton gem. RAL Classic muss ohne Mehrpreis für
den AG wählbar sein.

Ausführung gem. Detail
Zuschnitt ca 25 cm jeweils 4x gekantet

Einbauort: EG

Türen Typ T1 und T2 (6 Stück)
Türhöhe: ca.3,18m
Türbreite: ca. 1,89m

Türen Typ T4 (1 Stück)
Türhöhe: ca. 2,18m
Türbreite: ca. 1,89m

Ausführung gem. Detail DT-334-04-2
Menge: 56,000 m

**06.0080 Dreiseitige Aluminiumverkleidung Anlieferung Küche**
wie vor jedoch Ausführung mit tieferen Blechen ca. 50cm

Zuschnitt ca 50 cm jeweils 4x gekantet

Einbauort: EG Anlieferung Küche

Türen Typ T3 (1 Stück)
Türhöhe: ca. 2,35m
Türbreite: ca. 1,89m

Ausführung gem. Detail DT-334-04-3
Menge: 6,600 m

**06.0090 Dreiseitige Aluminiumverkleidung Anlieferung Sporthalle**
wie vor jedoch Ausführung mit tieferen Blechen ca. 75cm

Zuschnitt ca 75 cm jeweils 4x gekantet

Einbauort: EG Anlieferung Sporthalle

Türen Typ T5 (1 Stück)
Türhöhe: ca. 2,50m
Türbreite: ca. 2,40m
Menge: 7,400 m

**06.0100 Fugendichtband**
Die äußere Anschlussfuge zwischen Aluminiumverkleidung
und der Vorsazuschale ist mit einem Fugendichtband
Farbton hellgrau oder schwarz nach Vorgabe Architekt zu
schließen.
Menge: 322,740 m

**06.0110 Bautür**
Behelfsmäßige Bautür in Türöffnung einbauen, vor- und
unterhalten, beseitigen.

Incl. erforderlicher Unterkonstruktionen und Anpassung
an bestehendes Öffnungsmaß (ca. 1,88m x2,18m) .

Schloß: PZ- Schloß mit Profilzylinder, jeweils 5
Schlüssel

Lichte Weite: ca. 1,10 m
Höhe: ca. 2,00 m
Menge: 3,000 St

**06.0120 bauzeitlicher Verschluss Türöffnung Sporthalle**
Öffnung in Außenwand bauzeitlich wind- und regensicher
verschließen. Unterkonstruktion aus Nadelholz,
ausgesteift, Beplankung mit OSB-Platten, Bespannung mit
reißfester Folie. Befestigung in Stahlbetonleibung.
Nur Lieferung und Montage, Entsorgung bauseits.

Größe der Wandöffnung:  2,62m x 2,74m
Untergrund:  Stahlbeton
Einbauort:  Außentür Sporthalle
Menge: 1,000 St

### 07 Nachweise und Planung

**07.0010 Statischer Nachweis / Standsicherheitsnachweis unter Berücksichtigung der DIN 18008-4 vom Juli 2013.**
Statischer Nachweis / Standsicherheitsnachweis unter
Berücksichtigung der DIN 18008-4 aktueller Stand.
für alle Fenster,- Fassaden-Konstruktionen sowie aller
Ihrer Einbauelemente insbesondere der Verglasungen,
Verankerungen etc.
Der prüfbare statische Nachweis /
Standsicherheitsnachweis, über die Einhaltung
sämtlicher statischer Forderungen einschließlich der
DIN 18008-4, sind in digitaler  Form, vorzulegen.
Der statische Nachweis / Standsicherheitsnachweis ist
dem Prüfstatiker zur Prüfung und Freigabe rechtzeitig
vorzulegen.
Menge: 1,000 psch

**07.0020 Werkstatt- und Montageplanung Metallbauarbeiten**
Werkplanung ist die Umsetzung der Ausführungsplanung
durch das ausführende
Unternehmen in eine Werkstatt- und / oder
Montageplanung, nach der in Fertigungsbetrieben die
Vor- oder Teilvorfertigung von Elementen erfolgt.
Der AN erstellt nach Ziffer 3.1.7 DIN 18360 einmalig
eine Werkstatt- und Montageplanung auf Basis der
bauseits gemäß den vorstehenden Vorbemerkungen
gelieferten Ausführungsunterlagen, aus der sich
Konstruktion, Maße, Einbau, Befestigung und
Bauanschlüsse der Bauteile sowie die Einbaufolge
ergeben.

Die weitere technische Bearbeitung, d. h.
- Erstellen von Konstruktions- und Detailplänen für
alle in der
Leistungsbeschreibung aufgeführten Anlagen
-Abstimmung der Details mit dem AG bzw. mit dem
Architekten rechtzeitig vor Fertigungsbeginn
-örtliche Aufmaße
-Vorlage von Original-Muster der Fenster- und
Fassadenprofile ist mit dieser Position komplett
anzubieten.

Die Konstruktionspläne, Beschreibungen und Muster
liefert der AN dem AG auf der Grundlage der Abstimmung
mit dem Architekten vor Fertigungsbeginn bzw. vor
Materialbestellung in dreifacher Ausfertigung.
Der AN erhält die vorgenannten Unterlagen nach
bauseitiger Überprüfung auf Übereinstimmung mit der
Ausführungsplanung mit einem entsprechenden Prüfvermerk
wieder zurück und überarbeitet die Planung
entsprechend.
Menge: 1,000 psch

**07.0030 Einmessen der Vorderkante Verblendmauerwerk über Schnurgerüst**
Einmessen der lotrechten Vorderkante des
Verblendmauerwerks unter Berücksichtigung der
Rohbautoleranzen für den Einbau/ Aufmaß der
Fensterbänke außen über Schnurgerüst bei Einbau der
Fensterbretter vor Einbau des Verblendmauerwerks.
Die Position beinhaltet die Erstellung des
Schnurgerüsts für alle Geschosse und alle Fassaden.
Menge: 1,000 psch

### 08 Stundenlohnarbeiten

*Hinweis*
Hinweise zu Stundenlohnarbeiten

Für unvorhergesehene, nicht exakt kalkulierbare und im
Beschrieb nicht enthaltene Arbeiten, werden Tagelohnstunden veranschlagt.
Alle Stundenlohnarbeiten werden grundsätzlich ohne Aufsichtspersonal bezahlt.

Stundenlohnzettel müssen eindeutig erkennen lassen:
Bezeichnung der Baustelle und des Bauteils
Vor- und Zunamen
Beruf
Lohngruppe gemäß Tarif
Arbeitsleistung nach Zeit, Ort und Dauer
Verbrauch an Baustoffen
Benutzung von Maschinen mit genauen Leistungsangaben
nach Zeit, Ort und Dauer.

Sämtliche Stundenlohnarbeiten dürfen nur nach
Zustimmung oder Anordnung der Bauleitung des AG
vorgenommen werden und als solche vor ihrem Beginn
ausdrücklich vereinbart worden sind (§ 2 Abs. 10
VOB/B).
Nicht genehmigte, aber ausgeführte Stunden gelten als
nicht gearbeitet und werden nicht vergütet.
Die vom Auftragnehmer oder seinem Bevollmächtigten
unterschriebenen Stundenzettel müssen für jeden
Kalendertag getrennt ausgestellt sein und sind in der
Regel täglich der Bauleitung des AG  in doppelter
Ausfertigung zur Anerkennung vorzulegen. Stundenzettel
sind fortlaufend zu nummerieren.

Stoff- und Gerätekosten müssen getrennt ausgewiesen
werden.
Der berechnete Stundenlohn-EP (Stundenverrechnungssatz) muß mit den Angaben zur Kalkulation identisch
sein.
In die Verrechnungssätze sind die Lohn- und
Gehaltskosten für die An- und Abfahrtszeiten und
sämtliche Nebenkosten einzurechnen. Sie werden nicht
gesondert vergütet.
In den Stundenlohnzetteln sind deshalb nur die auf der
Baustelle anfallenden Stunden, nicht aber die Zeiten
für die An- und Abfahrt der Arbeitskräfte anzugeben.
Die Kosten für den Einsatz von Kleingeräten, Maschinen
und, Werkzeugen, sowie die Kosten für den Einsatz von
Gerüsten, deren Arbeitsbühnen bis zu 2 m über Gelände
oder Fußboden liegen werden nicht gesondert vergütet.

Geräte und Maschineneinsatz mit Bedienung im Rahmen von
Stundenlohnarbeiten.
Angeboten wird für das jeweilige Gerät ein
Verrechnungssatz, der sämtliche Aufwendungen für den
Einsatz enthält, insbesondere Geräte vorhalten und
Betriebskosten sowie sämtliche Zuschläge. Der Preis
gilt unabhängig von der Zahl der abgerechneten Stunden.
Geräte mit Betriebsstoff und Bedienung.

**08.0010 Facharbeiter**
Berufsgruppe III, Facharbeiter
Menge: 10,000 h

USt %: 19,00
